# Equipamento ar-água, bomba de calor aerotérmica, para aquecimento e refrigeração

- Propriedade do ficheiro: CYPE Ingenieros S.A.
- Formato: FIEBDC-3/2016
- Programa: Gerador de preços para construção civil. CYPE Ingenieros, S.A.
- Data: 17/06/2024
- Âmbito geográfico: Brasil
- Moeda: BRL
- Custos indiretos: 3 %
- Despesas gerais: 13 %
- Lucro: 6 %
- IVA: 17 %

## I Instalações

### IC Aquecimento, refrigeração, climatização e água quente

#### ICV Unidades centrais para aquecimento, refrigeração, climatização e água quente

**ICV042** Un Equipamento ar-água, bomba de calor aerotérmica, para aquecimento e refrigeração.
Equipamento ar-água bomba de calor aerotérmica, para aquecimento e refrigeração, série Altherma 3 R W (design mural), modelo GABX4 "DAIKIN", formado por unidade exterior bomba de calor, modelo ERGA04EV, para gás R-32, com compressor swing, alimentação monofásica (230V/50Hz), potência calorífica 4,6 kW, e consumo elétrico 1,26 kW, com temperatura de bulbo seco do ar exterior 7°C e temperatura de saída da água da unidade interior 45°C, potência calorífica 4,3 kW, COP 5,1 e consumo elétrico 0,84 kW, com temperatura de bulbo seco do ar exterior 7°C e temperatura de saída da água da unidade interior 35°C, potência frigorífica 4,31 kW, e consumo elétrico 1,18 kW, com temperatura de bulbo seco do ar exterior 35°C e temperatura de saída da água da unidade interior 7°C, potência frigorífica 4,86 kW, EER 5,94 e consumo elétrico 0,81 kW, com temperatura de bulbo seco do ar exterior 35°C e temperatura de saída da água da unidade interior 18°C, potência sonora em refrigeração/aquecimento: 58/58 dBA, dimensões 740x884x388 mm, peso 58,5 kg, diâmetro de ligação da tubulação de gás 5/8", diâmetro de ligação da tubulação do líquido 1/4", limite de funcionamento de temperatura do ar exterior em aquecimento desde -25 até 25°C, limite de funcionamento de temperatura do ar exterior em refrigeração desde 10 até 43°C, limite de funcionamento de temperatura do ar exterior em produção de água quente, em combinação com unidade interior, desde -25 até 35°C, classe de eficiência energética em aquecimento A+++; unidade interior, modelo EHBX04E6V, para gás R-32, dimensões 890x450x350 mm, pressão sonora 28 dBA, peso 44 kg, resistência elétrica de apoio de 6 kW, de duas etapas, intervalo de temperatura de saída de água para aquecimento desde 25 até 55°C, intervalo de temperatura de saída de água para refrigeração desde 5 até 22°C, intervalo de temperatura de saída de água para produção de água quente desde 25 até 60°C. Regulação: cronotermostato multifunção, modelo Madoka BRC1HHDW. Inclusive elementos anti-vibratórios de piso. Totalmente montado, ligado e colocado em funcionamento pela empresa instaladora para a verificação do seu correto funcionamento.
Inclui: Implantação da unidade. Colocação e fixação da unidade e respectivos acessórios. Ligação com as redes de abastecimento de água, elétrica e de coleta de condensados. Colocação em funcionamento.
Critério de medição de projeto: Número de unidades previstas, segundo documentação gráfica de Projeto.
Critério de quantitativos de obra: Medir-se-á o número de unidades realmente executadas segundo especificações de Projeto.

| Código | Un | Descrição | Rendimento | Preço | Importância |
|---|---|---|---|---|---|
| mt42dai348d | Un | Unidade exterior bomba de calor, modelo ERGA04EV "DAIKIN", para gás R-32, com compressor swing, alimentação monofásica (230V/50Hz), potência calorífica 4,6 kW, e consumo elétrico 1,26 kW, com temperatura de bulbo seco do ar exterior 7°C e temperatura de saída da água da unidade interior 45°C, potência calorífica 4,3 kW, COP 5,1 e consumo elétrico 0,84 kW, com temperatura de bulbo seco do ar exterior 7°C e temperatura de saída da água da unidade interior 35°C, potência frigorífica 4,31 kW, e consumo elétrico 1,18 kW, com temperatura de bulbo seco do ar exterior 35°C e temperatura de saída da água da unidade interior 7°C, potência frigorífica 4,86 kW, EER 5,94 e consumo elétrico 0,81 kW, com temperatura de bulbo seco do ar exterior 35°C e temperatura de saída da água da unidade interior 18°C, potência sonora em refrigeração/aquecimento: 58/58 dBA, dimensões 740x884x388 mm, peso 58,5 kg, diâmetro de ligação da tubulação de gás 5/8", diâmetro de ligação da tubulação do líquido 1/4", limite de funcionamento de temperatura do ar exterior em aquecimento desde -25 até 25°C, limite de funcionamento de temperatura do ar exterior em refrigeração desde 10 até 43°C, limite de funcionamento de temperatura do ar exterior em produção de água quente, em combinação com unidade interior, desde -25 até 35°C, classe de eficiência energética em aquecimento A+++. (material) | 1 | 15811.5 | 15811.500 |
| mt42dai383c | Un | Unidade interior, modelo EHBX04E6V "DAIKIN", para gás R-32, dimensões 890x450x350 mm, pressão sonora 28 dBA, peso 44 kg, resistência elétrica de apoio de 6 kW, de duas etapas, intervalo de temperatura de saída de água para aquecimento desde 25 até 55°C, intervalo de temperatura de saída de água para refrigeração desde 5 até 22°C, intervalo de temperatura de saída de água para produção de água quente desde 25 até 60°C. (material) | 1 | 20070.76 | 20070.760 |
| mt42dai513a | Un | Cronotermostato multifunção, modelo Madoka BRC1HHDW "DAIKIN", cor branca, com programação semanal, gestão do aquecimento, do refrigeração e da produção de água quente, ajuste da temperatura de setpoint, leitura da temperatura do reservatório de água quente e funções avançadas através de App para smartphone com conectividade Bluetooth Low Energy (BLE). (material) | 1 | 1399.66 | 1399.660 |
| mt37sve010d | Un | Registro de esfera de latão niquelado para enroscar de 1". (material) | 2 | 36.28 | 72.560 |
| mt42www080 | Un | Kit de amortecedores anti-vibração de piso, formado por quatro amortecedores de borracha, com os correspondentes parafusos, porcas e arruelas. (material) | 1 | 53.57 | 53.570 |
| mo005 | h | Instalador de ar condicionado. (mão de obra) | 2.094 | 40.91 | 85.666 |
| mo104 | h | Ajudante de instalador de ar condicionado. (mão de obra) | 2.094 | 30.78 | 64.453 |
| % | % | Custos diretos complementares | 2 % | 37558.169 | 751.163 |
|  |  | Custos diretos |  |  | 38309.332 |

## Recursos

**mt42dai348d** Un Unidade exterior bomba de calor
Dados técnicos: Custo energético 2589.237 MJ; Emissão de CO2 149.463 kg
Resíduos:
- embalagem: re150101 Embalagens de papel e cartão. (componente de resíduo); rendimento 2.316 kg; Código LER 15 01 01; Massa do elemento 1 kg; Volume 0.001333 m3
- embalagem: re170201 Madeira. (componente de resíduo); rendimento 0.623 kg; Código LER 17 02 01; Massa do elemento 1 kg; Volume 0.000909 m3

**mt37sve010d** Un Registro de esfera de latão niquelado para enroscar de 1"
Dados técnicos: Custo energético 843.399 MJ; Emissão de CO2 56.701 kg
Resíduos:
- embalagem: re150101 Embalagens de papel e cartão; rendimento 0.072 kg
