# Unidade exterior, bomba de calor, sistema ar-água multi-split

- Propriedade do ficheiro: CYPE Ingenieros S.A.
- Formato: FIEBDC-3/2016
- Programa: Gerador de preços para construção civil. CYPE Ingenieros, S.A.
- Data: 28/05/2024
- Âmbito geográfico: Brasil
- Moeda: BRL
- Custos indiretos: 3 %
- Despesas gerais: 13 %
- Lucro: 6 %
- IVA: 17 %

## I Instalações

### IC Aquecimento, refrigeração, climatização e água quente

#### ICV Unidades centrais para aquecimento, refrigeração, climatização e água quente

**ICV070** Un Unidade exterior, bomba de calor, sistema ar-água multi-split.
Unidade exterior, sistema multi-split, bomba de calor com recuperação de calor, série Altherma R Flex HW, modelo EMRQ8AB "DAIKIN", para gás R-410A, com compressor scroll, alimentação trifásica (400V/50Hz), potência calorífica 22,4 kW, com temperatura de bulbo seco do ar exterior 7°C e temperatura de saída da água da unidade interior 45°C, dimensões 1680x1300x765 mm, peso 331 kg, diâmetro de ligação da tubulação de descarga de gás 5/8", diâmetro de ligação da tubulação de sucção de gás 3/4", diâmetro de ligação da tubulação do líquido 3/8", comprimento máximo de tubulação frigorífica 100 m, diferença máxima de altura entre a unidade exterior e a unidade interior 40 m, limite de funcionamento de temperatura do ar exterior em aquecimento desde -15 até 20°C, limite de funcionamento de temperatura do ar exterior em produção de água quente, em combinação com unidade interior, desde -15 até 35°C. Totalmente montada, ligada e colocada em funcionamento pela empresa instaladora para a verificação do seu correto funcionamento.
Critérios considerados na determinação do preço da unidade de obra: O preço não inclui os elementos anti-vibratórios de piso.
Inclui: Implantação da unidade. Colocação e fixação da unidade e respectivos acessórios. Ligação com as redes de abastecimento de água, elétrica e de coleta de condensados. Colocação em funcionamento.
Critério de medição de projeto: Número de unidades previstas, segundo documentação gráfica de Projeto.
Critério de quantitativos de obra: Medir-se-á o número de unidades realmente executadas segundo especificações de Projeto.

| Código | Un | Descrição | Rendimento | Preço | Importância |
|---|---|---|---|---|---|
| mt42dai354f | Un | Unidade exterior, sistema multi-split, bomba de calor com recuperação de calor, série Altherma R Flex HW, modelo EMRQ8AB "DAIKIN", para gás R-410A, com compressor scroll, alimentação trifásica (400V/50Hz), potência calorífica 22,4 kW, com temperatura de bulbo seco do ar exterior 7°C e temperatura de saída da água da unidade interior 45°C, dimensões 1680x1300x765 mm, peso 331 kg, diâmetro de ligação da tubulação de descarga de gás 5/8", diâmetro de ligação da tubulação de sucção de gás 3/4", diâmetro de ligação da tubulação do líquido 3/8", comprimento máximo de tubulação frigorífica 100 m, diferença máxima de altura entre a unidade exterior e a unidade interior 40 m, limite de funcionamento de temperatura do ar exterior em aquecimento desde -15 até 20°C, limite de funcionamento de temperatura do ar exterior em produção de água quente, em combinação com unidade interior, desde -15 até 35°C. (material) | 1 | 100407.37 | 100407.370 |
| mo005 | h | Instalador de ar condicionado. (mão de obra) | 2.344 | 40.91 | 95.893 |
| mo104 | h | Ajudante de instalador de ar condicionado. (mão de obra) | 2.344 | 30.78 | 72.148 |
| % | % | Custos diretos complementares | 2 % | 100575.411 | 2011.508 |
|  |  | Custos diretos |  |  | 102586.919 |
