# Sistema centralizado de controle "DAIKIN"

- Propriedade do ficheiro: CYPE Ingenieros S.A.
- Formato: FIEBDC-3/2016
- Programa: Gerador de preços para construção civil. CYPE Ingenieros, S.A.
- Data: 17/06/2024
- Âmbito geográfico: Brasil
- Moeda: BRL
- Custos indiretos: 3 %
- Despesas gerais: 13 %
- Lucro: 6 %
- IVA: 17 %

## I Instalações

### IC Aquecimento, refrigeração, climatização e água quente

#### ICX Dispositivos de controle centralizado

**ICX060** Un Sistema centralizado de controle "DAIKIN".
Sistema centralizado de controle Acuazone "DAIKIN", formado por: placa central de sistema, modelo ES.DKNHCENTRAL; central de produção, modelo ES.DKNHGATE; termostato principal, modelo ES.DKNHCONTROL1; módulo para regulação de fan-coil, modelo ES.DKNHFCU; centralita de regulação, para a gestão de até 8 termostatos e cabeças eletrotérmicas, modelo ES.DKNHRAD; termostatos simplificados, modelo ES.DKNHCONTROL2; módulos para controle de termostatos, modelo ES.DKNHZONA; cabeças eletrotérmicas, modelo EKWCVATR1V3; cabo elétrico com condutor de cobre eletrolítico recozido sem estanhar, modelo AZX6CABLEBUS15.
Inclui: Marcação. Colocação e fixação da central do sistema. Colocação e fixação dos acessórios. Colocação e fixação do tubo de proteção dos cabos. Colocação dos cabos. Ligação elétrica.
Critério de medição de projeto: Número de unidades previstas, segundo documentação gráfica de Projeto.
Critério de quantitativos de obra: Medir-se-á o número de unidades realmente executadas segundo especificações de Projeto.

| Código | Un | Descrição | Rendimento | Preço | Importância |
|---|---|---|---|---|---|
| mt38dai200a | Un | Placa central de sistema, modelo ES.DKNHCENTRAL "DAIKIN", para a gestão do sistema e comunicação entre a central de produção e o bus de dados que une os restantes componentes do sistema. (material) | 1 | 2116.24 | 2116.240 |
| mt38dai201a | Un | Central de produção, modelo ES.DKNHGATE "DAIKIN", para a gestão do equipamento de aerotermia, controle da temperatura até 32 zonas, programação horária, controle da temperatura de água quente, e possibilidade de controle remoto desde smartphone ou tablet através de App e por voz através de Amazon Alexa ou Google Home. (material) | 1 | 1533.6 | 1533.600 |
| mt38dai202a | Un | Termostato principal, modelo ES.DKNHCONTROL1 "DAIKIN", com ecrã tátil capacitivo de 3,5", para controle da temperatura, do modo de funcionamento e da velocidade do ventilador no sistema, com leitura de temperatura ambiente e umidade relativa de zona, controle de etapas de configuração (ar, radiante ou combinado), função Eco-Adapt (selecção do nível de eficiência energética do sistema), função Sleep, programações horárias das temperaturas de zona e de modo, informação de consumo, acesso remoto a outras zonas do sistema e ajuste da temperatura através da informação climática. (material) | 1 | 1346.09 | 1346.090 |
| mt38dai205a | Un | Módulo para regulação de fan-coil, modelo ES.DKNHFCU "DAIKIN", com entradas para a sonda da bateria de água e a sonda de temperatura ambiente. (material) | 1 | 1533.6 | 1533.600 |
| mt38dai203a | Un | Centralita de regulação, para a gestão de até 8 termostatos e cabeças eletrotérmicas, modelo ES.DKNHRAD "DAIKIN", através de relés de 10 A. (material) | 1 | 1265.73 | 1265.730 |
| mt38dai207a | Un | Termostato simplificado, modelo ES.DKNHCONTROL2 "DAIKIN", com sensor de temperatura, sensor de umidade e ajuste da temperatura de setpoint em intervalos de 3°C. (material) | 2 | 729.97 | 1459.940 |
| mt38dai204a | Un | Módulo para controle de termostato, modelo ES.DKNHZONA "DAIKIN". (material) | 2 | 468.79 | 937.580 |
| mt38dai101a | Un | Cabeça electrotérmica, modelo EKWCVATR1V3 "DAIKIN", de dimensões 48,4x44,3x50,3 mm e alimentação monofásica (230V/50Hz). (material) | 2 | 267.88 | 535.760 |
| mt38dai208a | m | Cabo elétrico com condutor de cobre eletrolítico recozido sem estanhar, modelo AZX6CABLEBUS15 "DAIKIN", de 2x0,5+2x0,22 mm² de seção, fornecido em rolos de 15 m. (material) | 15 | 14.74 | 221.100 |
| mo005 | h | Instalador de ar condicionado. (mão de obra) | 0.229 | 40.91 | 9.368 |
| mo104 | h | Ajudante de instalador de ar condicionado. (mão de obra) | 0.183 | 30.78 | 5.633 |
| % | % | Custos diretos complementares | 2 % | 10964.641 | 219.293 |
|  |  | Custos diretos |  |  | 11183.934 |

Resíduos:
- colocação: mt38dai208a; fator de resíduo 0.0149259

## Recursos

**mt38dai200a** Un Placa central de sistema
Dados técnicos: Custo energético 0.021 MJ; Emissão de CO2 0.032 kg
Resíduos:
- embalagem: re150101 Embalagens de papel e cartão. (componente de resíduo); rendimento 0.038 kg; Código LER 15 01 01; Massa do elemento 1 kg; Volume 0.001333 m3

**mt38dai201a** Un Central de produção
Dados técnicos: Custo energético 0.021 MJ; Emissão de CO2 0.032 kg
Resíduos:
- embalagem: re150101 Embalagens de papel e cartão; rendimento 0.038 kg

**mt38dai202a** Un Termostato principal
Dados técnicos: Custo energético 0.021 MJ; Emissão de CO2 0.032 kg
Resíduos:
- embalagem: re150101 Embalagens de papel e cartão; rendimento 0.038 kg

**mt38dai205a** Un Módulo para regulação de fan-coil
Dados técnicos: Custo energético 0.021 MJ; Emissão de CO2 0.032 kg
Resíduos:
- embalagem: re150101 Embalagens de papel e cartão; rendimento 0.038 kg

**mt38dai203a** Un Centralita de regulação
Dados técnicos: Custo energético 0.021 MJ; Emissão de CO2 0.032 kg
Resíduos:
- embalagem: re150101 Embalagens de papel e cartão; rendimento 0.038 kg

**mt38dai207a** Un Termostato simplificado
Dados técnicos: Custo energético 0.019 MJ; Emissão de CO2 0.031 kg
Resíduos:
- embalagem: re150101 Embalagens de papel e cartão; rendimento 0.036 kg

**mt38dai204a** Un Módulo para controle de termostato, modelo ES.DKNHZONA "DAIKIN"
Dados técnicos: Custo energético 0.018 MJ; Emissão de CO2 0.029 kg
Resíduos:
- embalagem: re150101 Embalagens de papel e cartão; rendimento 0.034 kg

**mt38dai208a** m Cabo elétrico com condutor de cobre eletrolítico recozido sem estanhar
Dados técnicos: Custo energético 2.945 MJ; Emissão de CO2 0.209 kg; Código LER 17 04 11; Massa do elemento 0.027 kg; Volume 0.000018 m3
Resíduos:
- embalagem: re150101 Embalagens de papel e cartão; rendimento 0.069 kg
