# Chapéu para cozinha

- Propriedade do ficheiro: CYPE Ingenieros S.A.
- Formato: FIEBDC-3/2016
- Programa: Gerador de preços para construção civil. CYPE Ingenieros, S.A.
- Data: 17/06/2024
- Âmbito geográfico: Brasil
- Moeda: BRL
- Custos indiretos: 3 %
- Despesas gerais: 13 %
- Lucro: 6 %
- IVA: 17 %

## I Instalações

### IV Ventilação

#### IVK Ventilação adicional específica em cozinha para residências

**IVK040** Un Chapéu para cozinha.
Chapéu rotativo, de chapa galvanizada, DucoFlex "DAIKIN", cor telha, com rede de proteção contra a entrada de folhas e pássaros, rufo de chumbo e pescoço de ligação ao duto de 160 mm de diâmetro interior.
Inclui: Marcação. Colocação.
Critério de medição de projeto: Número de unidades previstas, segundo documentação gráfica de Projeto.
Critério de quantitativos de obra: Medir-se-á o número de unidades realmente executadas segundo especificações de Projeto.

| Código | Un | Descrição | Rendimento | Preço | Importância |
|---|---|---|---|---|---|
| mt42dai986a | Un | Chapéu rotativo, de chapa galvanizada, DucoFlex "DAIKIN", cor telha, com rede de proteção contra a entrada de folhas e pássaros, rufo de chumbo e pescoço de ligação ao duto de 160 mm de diâmetro interior. (material) | 1 | 1125.08 | 1125.080 |
| mo011 | h | Montador. (mão de obra) | 0.175 | 40.91 | 7.159 |
| mo080 | h | Ajudante de montador. (mão de obra) | 0.087 | 30.23 | 2.630 |
| % | % | Custos diretos complementares | 2 % | 1134.869 | 22.697 |
|  |  | Custos diretos |  |  | 1157.566 |
