# Boca de ventilação para interiores

- Propriedade do ficheiro: CYPE Ingenieros S.A.
- Formato: FIEBDC-3/2016
- Programa: Gerador de preços para construção civil. CYPE Ingenieros, S.A.
- Data: 17/06/2024
- Âmbito geográfico: Brasil
- Moeda: BRL
- Custos indiretos: 3 %
- Despesas gerais: 13 %
- Lucro: 6 %
- IVA: 17 %

## I Instalações

### IV Ventilação

#### IVM Ventilação mecânica

**IVM021** Un Boca de ventilação para interiores.
Boca de ventilação para interiores, adequada para extração e impulsão, DucoVent Basic "DAIKIN", com embelezador circular, de 170 mm de diâmetro e 75 mm de profundidade, cor branca RAL 9010, e ligação de 125 mm de diâmetro.
Inclui: Marcação. Colocação.
Critério de medição de projeto: Número de unidades previstas, segundo documentação gráfica de Projeto.
Critério de quantitativos de obra: Medir-se-á o número de unidades realmente executadas segundo especificações de Projeto.

| Código | Un | Descrição | Rendimento | Preço | Importância |
|---|---|---|---|---|---|
| mt42dai975a | Un | Boca de ventilação para interiores, adequada para extração e impulsão, DucoVent Basic "DAIKIN", com embelezador circular, de 170 mm de diâmetro e 75 mm de profundidade, cor branca RAL 9010, e ligação de 125 mm de diâmetro. (material) | 1 | 207.6 | 207.600 |
| mo005 | h | Instalador de ar condicionado. (mão de obra) | 0.169 | 40.91 | 6.914 |
| mo104 | h | Ajudante de instalador de ar condicionado. (mão de obra) | 0.169 | 30.78 | 5.202 |
| % | % | Custos diretos complementares | 2 % | 219.716 | 4.394 |
|  |  | Custos diretos |  |  | 224.110 |
