# Chapéu

- Propriedade do ficheiro: CYPE Ingenieros S.A.
- Formato: FIEBDC-3/2016
- Programa: Gerador de preços para construção civil. CYPE Ingenieros, S.A.
- Data: 17/06/2024
- Âmbito geográfico: Brasil
- Moeda: BRL
- Custos indiretos: 3 %
- Despesas gerais: 13 %
- Lucro: 6 %
- IVA: 17 %

## I Instalações

### IV Ventilação

#### IVN Ventilação natural

**IVN040** Un Chapéu.
Chapéu de ABS, para duto de saída de 125 mm de diâmetro exterior, acabamento liso, cor castanho, com rede de proteção, rufo de chumbo de 500x500 mm e pescoço de ligação ao duto com junta.
Inclui: Marcação. Colocação.
Critério de medição de projeto: Número de unidades previstas, segundo documentação gráfica de Projeto.
Critério de quantitativos de obra: Medir-se-á o número de unidades realmente executadas segundo especificações de Projeto.

| Código | Un | Descrição | Rendimento | Preço | Importância |
|---|---|---|---|---|---|
| mt42cvc120b | Un | Chapéu de ABS, para duto de saída de 125 mm de diâmetro exterior, acabamento liso, cor castanho, com rede de proteção, rufo de chumbo de 500x500 mm e pescoço de ligação ao duto com junta. (material) | 1 | 454.53 | 454.530 |
| mo020 | h | Pedreiro. (mão de obra) | 0.169 | 32.24 | 5.449 |
| mo112 | h | Servente de pedreiro. (mão de obra) | 0.085 | 28.03 | 2.383 |
| % | % | Custos diretos complementares | 2 % | 462.362 | 9.247 |
|  |  | Custos diretos |  |  | 471.609 |

## Recursos

**mt42cvc120b** Un Chapéu de ABS, para duto de saída de 125 mm de diâmetro exterior
Dados técnicos: Custo energético 0.133 MJ; Emissão de CO2 0.210 kg
Resíduos:
- embalagem: re150101 Embalagens de papel e cartão. (componente de resíduo); rendimento 0.247 kg; Código LER 15 01 01; Massa do elemento 1 kg; Volume 0.001333 m3
