# Duto de poliestireno expandido

- Propriedade do ficheiro: CYPE Ingenieros S.A.
- Formato: FIEBDC-3/2016
- Programa: Gerador de preços para construção civil. CYPE Ingenieros, S.A.
- Data: 17/06/2024
- Âmbito geográfico: Brasil
- Moeda: BRL
- Custos indiretos: 3 %
- Despesas gerais: 13 %
- Lucro: 6 %
- IVA: 17 %

## I Instalações

### IV Ventilação

#### IVV Tubulação de admissão e extração para ventilação

**IVV070** m Duto de poliestireno expandido.
Duto de ventilação, formada por tubo circular rígido liso de poliestireno expandido, adequado para extração e impulsão de ar para o exterior, de 160 mm de diâmetro interior, DucoFlex "DAIKIN", cor cinza, com peça de ligação. Inclusive material auxiliar para montagem e fixação, acessórios e peças especiais.
Inclui: Marcação do traçado do duto e da localização dos elementos de fixação. Colocação de tubos, acessórios e peças especiais. Fixação do material auxiliar para montagem e fixação à obra. Montagem, ligação e verificação do seu correto funcionamento.
Critério de medição de projeto: Comprimento medido segundo documentação gráfica de Projeto.
Critério de quantitativos de obra: Medir-se-á o comprimento realmente executado segundo especificações de Projeto.

| Código | Un | Descrição | Rendimento | Preço | Importância |
|---|---|---|---|---|---|
| mt42dai982b | Un | Material auxiliar para montagem e fixação dos dutos circulares rígidas lisas de poliestireno expandido de 160 mm de diâmetro interior, DucoFlex "DAIKIN". (material) | 1 | 10.05 | 10.050 |
| mt42dai981p | m | Tubo circular rígido liso de poliestireno expandido, adequado para extração e impulsão de ar para o exterior, de 160 mm de diâmetro interior, DucoFlex "DAIKIN", cor cinza, com peça de ligação, com o preço incrementado em 10% relativamente a acessórios e peças especiais. (material) | 1 | 442 | 442.000 |
| mo011 | h | Montador. (mão de obra) | 0.229 | 40.91 | 9.368 |
| mo080 | h | Ajudante de montador. (mão de obra) | 0.115 | 30.23 | 3.476 |
| % | % | Custos diretos complementares | 2 % | 464.894 | 9.298 |
|  |  | Custos diretos |  |  | 474.192 |
