# Duto flexível de polipropileno

- Propriedade do ficheiro: CYPE Ingenieros S.A.
- Formato: FIEBDC-3/2016
- Programa: Gerador de preços para construção civil. CYPE Ingenieros, S.A.
- Data: 17/06/2024
- Âmbito geográfico: Brasil
- Moeda: BRL
- Custos indiretos: 3 %
- Despesas gerais: 13 %
- Lucro: 6 %
- IVA: 17 %

## I Instalações

### IC Aquecimento, refrigeração, climatização e água quente

#### ICO Sistemas de exaustão

**ICO140** m Duto flexível de polipropileno.
Duto para evacuação dos produtos da combustão, formada por tubo flexível de polipropileno cor branca, com junta de estanqueidade de EPDM, gama PPH Flex, "DINAK", de 60 mm de diâmetro interior, propagação retardada da chama Euroclasse E de reação ao fogo, temperatura máxima de 120°C, pressão de trabalho até 5000 Pa. Inclusive acessórios, peças especiais, módulos finais e material auxiliar para montagem e fixação.
Inclui: Marcação. Colocação de tubos, acessórios, peças especiais e módulos finais. Fixação do material auxiliar para montagem e fixação à obra. Montagem. Ligação e verificação do seu correto funcionamento.
Critério de medição de projeto: Comprimento medido desde o arranque do duto até a parte superior do módulo final, segundo documentação gráfica de Projeto.
Critério de quantitativos de obra: Medir-se-á, desde o início do duto até a parte superior do módulo final, o comprimento realmente executado segundo especificações de Projeto.

| Código | Un | Descrição | Rendimento | Preço | Importância |
|---|---|---|---|---|---|
| mt20din121f | Un | Material auxiliar para montagem e fixação dos tubos flexíveis de polipropileno, gama PPH Flex, "DINAK", de 60 mm de diâmetro interior. (material) | 1 | 2.88 | 2.880 |
| mt20din120fn | m | Tubo flexível de polipropileno cor branca, com junta de estanqueidade de EPDM, gama PPH Flex, "DINAK", de 60 mm de diâmetro interior, propagação retardada da chama Euroclasse E de reação ao fogo, temperatura máxima de 120°C, pressão de trabalho até 5000 Pa, com o preço incrementado em 65% relativamente a acessórios, peças especiais e módulos finais. (material) | 1 | 78.97 | 78.970 |
| mo004 | h | Montador de instalações de calefação. (mão de obra) | 0.305 | 40.91 | 12.478 |
| mo103 | h | Ajudante de montador de instalações de calefação. (mão de obra) | 0.305 | 30.78 | 9.388 |
| % | % | Custos diretos complementares | 2 % | 103.716 | 2.074 |
|  |  | Custos diretos |  |  | 105.790 |

Resíduos:
- colocação: mt20din120fn; fator de resíduo 0.024482

## Recursos

**mt20din120fn** m Tubo flexível de polipropileno cor branca
Dados técnicos: Custo energético 46.465 MJ; Emissão de CO2 1.455 kg; Código LER 17 02 03; Massa do elemento 0.5 kg; Volume 0.000833 m3
