# Duto de extração para evacuação de fumos, de aço inoxidável, para cozinha

- Propriedade do ficheiro: CYPE Ingenieros S.A.
- Formato: FIEBDC-3/2016
- Programa: Gerador de preços para construção civil. CYPE Ingenieros, S.A.
- Data: 17/06/2025
- Âmbito geográfico: Brasil
- Moeda: BRL
- Custos indiretos: 3 %
- Despesas gerais: 13 %
- Lucro: 6 %
- IVA: 17 %

## I Instalações

### IV Ventilação

#### IVK Ventilação adicional específica em cozinha para residências

**IVK022** m Duto de extração para evacuação de fumos, de aço inoxidável, para cozinha.
Duto de extração para evacuação de fumos, com uma ligação por piso, para cozinha, formada por tubo tipo shunt de parede simples de aço inoxidável AISI 304 com marco de estanqueidade, gama Divent C XT, "DINAK", de 200 mm de diâmetro interior e 0,4 mm de espessura. Inclusive acessórios e material auxiliar para montagem e fixação.
Inclui: Marcação do traçado do duto e da localização dos elementos de fixação. Colocação de tubos e acessórios. Fixação do material auxiliar para montagem e fixação à obra. Montagem, ligação e verificação do seu correto funcionamento.
Critério de medição de projeto: Comprimento medido segundo documentação gráfica de Projeto.
Critério de quantitativos de obra: Medir-se-á o comprimento realmente executado segundo especificações de Projeto.

| Código | Un | Descrição | Rendimento | Preço | Importância |
|---|---|---|---|---|---|
| mt42din061h | Un | Material auxiliar para montagem e fixação dos tubos de parede simples de aço inoxidável AISI 304 com marco de estanqueidade, gama Divent C XT, "DINAK", de 200 mm de diâmetro interior. (material) | 1 | 35.29 | 35.290 |
| mt42din060vp | m | Tubo tipo shunt de parede simples de aço inoxidável AISI 304 com marco de estanqueidade, gama Divent C XT, "DINAK", de 200 mm de diâmetro interior e 0,4 mm de espessura, com o preço incrementado em 75% relativamente a acessórios. (material) | 1 | 1029.14 | 1029.140 |
| mo013 | h | Montador de dutos de chapa metálica. (mão de obra) | 0.474 | 42.82 | 20.297 |
| mo084 | h | Ajudante de montador de dutos de chapa metálica. (mão de obra) | 0.44 | 31.49 | 13.856 |
| % | % | Custos diretos complementares | 2 % | 1098.583 | 21.972 |
|  |  | Custos diretos |  |  | 1120.555 |

Resíduos:
- colocação: mt42din060vp; fator de resíduo 0.0159872

## Recursos

**mt42din060vp** m Tubo tipo shunt de parede simples de aço inoxidável AISI 304 com marco de estanqueidade
Dados técnicos: Custo energético 478.196 MJ; Emissão de CO2 69.991 kg; Código LER 17 04 05; Massa do elemento 10 kg; Volume 0.004762 m3
Resíduos:
- embalagem: re170201 Madeira. (componente de resíduo); rendimento 0.013 kg; Código LER 17 02 01; Massa do elemento 1 kg; Volume 0.000909 m3
- embalagem: re170203 Plástico. (componente de resíduo); rendimento 0.003 kg; Código LER 17 02 03; Massa do elemento 1 kg; Volume 0.001667 m3
