# Entivações metálicas em cavas e valas

- Propriedade do ficheiro: CYPE Ingenieros S.A.
- Formato: FIEBDC-3/2016
- Programa: Generador de precios de la construcción. CYPE Ingenieros, S.A.
- Data: 15/06/2024
- Âmbito geográfico: Brasil
- Moeda: BRL
- Custos indiretos: 3 %
- Despesas gerais: 13 %
- Lucro: 6 %
- IVA: 17 %

## A Preparação do terreno

### AC Movimento de terras em obra civil

#### ACB Contenção de valas

**ACB020** m² Entivações metálicas em cavas e valas.
Escoramento e entivação completa para uma proteção de 100%, através de módulos metálicos, compostos por painéis de chapa de aço e escoras extensíveis, amortizáveis em 200 utilizações, em cavas, até 3 m de profundidade e de entre 3 e 4 m de largura.
Inclui: Montagem dos módulos metálicos fora da cava. Descida e colocação dos módulos metálicos na cava, com meios mecânicos. Elevação dos módulos metálicos fora da cava. Desmontagem dos módulos metálicos.
Critério de medição de projeto: Superfície que corre perigo de desprendimento, que pode ser uma parte ou o total de cada uma das paredes da escavação, medida segundo documentação gráfica de Projeto.
Critério de quantitativos de obra: Será medida a superfície realmente entivada segundo especificações de Projeto.

| Código | Un | Descrição | Rendimento | Preço | Importância |
|---|---|---|---|---|---|
| mt08ett020j | m² | Módulo metálico, composto por painéis de chapa de aço e escoras extensíveis, para escoramento e entivação de escavações de até 3 m de profundidade e entre 3 e 4 m de largura. (material) | 0.005 | 653.45 | 3.267 |
| mq01exn020b | h | Retroescavadeira hidráulica sobre pneus, de 115 kW. (equipamento) | 0.165 | 198.97 | 32.830 |
| mo041 | h | Oficial de obras de construção civil. (mão de obra) | 0.155 | 32.24 | 4.997 |
| mo087 | h | Ajudante de obras de construção civil. (mão de obra) | 0.311 | 30.23 | 9.402 |
| % | % | Custos diretos complementares | 2 % | 50.496 | 1.010 |
|  |  | Custos diretos |  |  | 51.506 |
