# Piso de ladrilhos de concreto

- Propriedade do ficheiro: CYPE Ingenieros S.A.
- Formato: FIEBDC-3/2016
- Programa: Generador de precios de la construcción. CYPE Ingenieros, S.A.
- Data: 15/06/2024
- Âmbito geográfico: Brasil
- Moeda: BRL
- Custos indiretos: 3 %
- Despesas gerais: 13 %
- Lucro: 6 %
- IVA: 17 %

## M Pisos urbanos

### MP Pisos urbanos

#### MPH De concreto

**MPH010** m² Piso de ladrilhos de concreto.
Fornecimento e colocação de piso para utilização pública em zona de parques e jardins, de ladrilhos de concreto para exteriores, acabamento superficial da face aparente: baixo-relevo sem polir, classe resistente à flexão T, classe resistente segundo a carga de ruptura 7, classe de desgaste por abrasão H, formato nominal 30x30x4 cm, cor branca, colocadas com maceta sobre argamassa de cimento M-5 de 3 cm de espessura, deixando uma junta de separação de entre 1,5 e 3 mm. Inclusive lastro de concreto simples (C20 classe de agressividade ambiental I e tipo de ambiente rural, brita 1, consistência S50), de 15 cm de espessura, concretagem desde caminhão com espalhamento e vibração manual com régua vibradora de 3 m, com acabamento com pré-execução de mestras e nivelado executada segundo caimentos do projeto, juntas estruturais e de dilatação, cortes a realizar para os ajustes às bordas do confinamento ou às aberturas existentes no piso e rejuntamento com areia sílica de tamanho 0/2 mm.
Critérios considerados na determinação do preço da unidade de obra: O preço não inclui a base de apoio.
Inclui: Implantação de mestras e níveis. Descarga e compactação da base de concreto. Espalhamento da camada de argamassa. Umedecimento das peças a colocar. Colocação individual, com maceta, das peças. Formação de juntas e encontros. Limpeza do piso e das juntas. Enchimento das juntas com areia seca, através de escovado. Eliminação do material sobrante da superfície, através de varredela.
Critério de medição de projeto: Superfície medida em projeção horizontal, segundo documentação gráfica de Projeto, descontando as aberturas de superfície maior de 1,5 m². Não se tiveram em conta os desperdícios como fator de influência para incrementar a medição, uma vez que na composição foi considerada uma percentagem de rupturas geral.
Critério de quantitativos de obra: Medir-se-á, em projeção horizontal, a superfície realmente executada segundo especificações de Projeto, descontando as aberturas de superfície maior de 1,5 m².

| Código | Un | Descrição | Rendimento | Preço | Importância |
|---|---|---|---|---|---|
| mt10hmf060ana | m³ | Concreto simples C20 classe de agressividade ambiental I e tipo de ambiente rural, brita 1, consistência S50, dosado em central, segundo ABNT NBR 8953. (material) | 0.158 | 314.35 | 49.667 |
| mt09mor010c | m³ | Argamassa de cimento CEM II/B-L 32,5 N tipo M-5, confeccionada em obra com 230 kg/m³ de cimento e uma proporção em volume 1/6. (material) | 0.03 | 281.23 | 8.437 |
| mt08cem011a | kg | Cimento Portland CEM II/B-L 32,5 R, cor cinza, em sacos. (material) | 1 | 0.26 | 0.260 |
| mt18bhd010hcib | m² | Ladrilho de concreto para exteriores, acabamento superficial da face aparente: baixo-relevo sem polir, classe resistente à flexão T, classe resistente segundo a carga de ruptura 7, classe de desgaste por abrasão H, formato nominal 30x30x4 cm, cor branca, com resistência ao deslizamento/resvalamento (índice USRV) > 45. (material) | 1.05 | 36.39 | 38.210 |
| mt01arp020a | kg | Areia natural, fina e seca, de 2 mm de tamanho máximo, isenta de sais prejudiciais, fornecida em sacos. (material) | 1 | 0.98 | 0.980 |
| mq04dua020b | h | Dumper de descarga frontal de 2 t de carga útil. (equipamento) | 0.026 | 37.99 | 0.988 |
| mq06vib020 | h | Régua vibradora de 3 m. (equipamento) | 0.074 | 19.14 | 1.416 |
| mo041 | h | Oficial de obras de construção civil. (mão de obra) | 0.372 | 32.24 | 11.993 |
| mo087 | h | Ajudante de obras de construção civil. (mão de obra) | 0.422 | 30.23 | 12.757 |
| mo023 | h | Ladrilhista. (mão de obra) | 0.345 | 32.24 | 11.123 |
| mo061 | h | Ajudante de ladrilhista. (mão de obra) | 0.345 | 30.23 | 10.429 |
| % | % | Custos diretos complementares | 2 % | 146.260 | 2.925 |
|  |  | Custos diretos |  |  | 149.185 |

Resíduos:
- colocação: mt10hmf060ana; fator de resíduo 0.0012861
- colocação: mt09mor010c; fator de resíduo 0.0036
- colocação: mt08cem011a Cimento Portland CEM II/B-L 32,5 R, cor cinza, em sacos; fator de resíduo 0.01512
- colocação: mt18bhd010hcib; fator de resíduo 0.0084
- colocação: mt01arp020a Areia natural, fina e seca, de 2 mm de tamanho máximo, isenta de sais prejudiciais, fornecida em sacos; fator de resíduo 0.003

## Recursos

**mt10hmf060ana** m³ Concreto simples C20 classe de agressividade ambiental I e tipo de ambiente rural
Dados técnicos: Custo energético 1920.000 MJ; Emissão de CO2 240.000 kg; Código LER 17 01 01; Massa do elemento 2400 kg; Volume 1.6 m3

**mt09mor010c** m³ Argamassa de cimento CEM II/B-L 32,5 N tipo M-5
Dados técnicos: Custo energético 3724.000 MJ; Emissão de CO2 323.000 kg; Código LER 17 01 01; Massa do elemento 1900 kg; Volume 1.266667 m3

**mt08cem011a** kg Cimento Portland CEM II/B-L 32,5 R, cor cinza, em sacos
Dados técnicos: Custo energético 7.009 MJ; Emissão de CO2 0.899 kg; Código LER 17 01 01; Massa do elemento 1 kg; Volume 0.000667 m3
Resíduos:
- embalagem: re150101 Embalagens de papel e cartão. (componente de resíduo); rendimento 0.011 kg; Código LER 15 01 01; Massa do elemento 1 kg; Volume 0.001333 m3
- embalagem: re170203 Plástico. (componente de resíduo); rendimento 0.002 kg; Código LER 17 02 03; Massa do elemento 1 kg; Volume 0.001667 m3

**mt18bhd010hcib** m² Ladrilho de concreto para exteriores
Dados técnicos: Custo energético 11.071 MJ; Emissão de CO2 13.677 kg; Código LER 17 01 01; Massa do elemento 91 kg; Volume 0.060667 m3
Resíduos:
- embalagem: re170201 Madeira. (componente de resíduo); rendimento 0.045 kg; Código LER 17 02 01; Massa do elemento 1 kg; Volume 0.000909 m3
- embalagem: re170203 Plástico; rendimento 0.023 kg

**mt01arp020a** kg Areia natural, fina e seca, de 2 mm de tamanho máximo, isenta de sais prejudiciais, fornecida em sacos
Dados técnicos: Custo energético 0.075 MJ; Emissão de CO2 0.004 kg; Código LER 01 04 09; Massa do elemento 1 kg; Volume 0.000625 m3
