# Piso de ladrilhos de concreto

- Propriedade do ficheiro: CYPE Ingenieros S.A.
- Formato: FIEBDC-3/2016
- Programa: Generador de precios de la construcción. CYPE Ingenieros, S.A.
- Data: 15/06/2024
- Âmbito geográfico: Brasil
- Moeda: BRL
- Custos indiretos: 3 %
- Despesas gerais: 13 %
- Lucro: 6 %
- IVA: 17 %

## M Pisos urbanos

### MP Pisos urbanos

#### MPH De concreto

**MPH010** m² Piso de ladrilhos de concreto.
Fornecimento e colocação de piso para utilização pública em zona de parques e jardins, de ladrilhos de concreto para exteriores, acabamento superficial da face aparente: granulado, classe resistente à flexão T, classe resistente segundo a carga de ruptura 7, classe de desgaste por abrasão H, formato nominal 33x33x4 cm, cor cinza, colocadas com maceta sobre argamassa de cimento M-5 de 3 cm de espessura, deixando uma junta de separação de entre 1,5 e 3 mm. Inclusive, juntas estruturais e de dilatação, cortes a realizar para os ajustes às bordas do confinamento ou às aberturas existentes no piso e rejuntamento com areia sílica de tamanho 0/2 mm.
Critérios considerados na determinação do preço da unidade de obra: O preço não inclui a base de apoio.
Inclui: Implantação de mestras e níveis. Espalhamento da camada de argamassa. Umedecimento das peças a colocar. Colocação individual, com maceta, das peças. Formação de juntas e encontros. Limpeza do piso e das juntas. Enchimento das juntas com areia seca, através de escovado. Eliminação do material sobrante da superfície, através de varredela.
Critério de medição de projeto: Superfície medida em projeção horizontal, segundo documentação gráfica de Projeto, descontando as aberturas de superfície maior de 1,5 m². Não se tiveram em conta os desperdícios como fator de influência para incrementar a medição, uma vez que na composição foi considerada uma percentagem de rupturas geral.
Critério de quantitativos de obra: Medir-se-á, em projeção horizontal, a superfície realmente executada segundo especificações de Projeto, descontando as aberturas de superfície maior de 1,5 m².

| Código | Un | Descrição | Rendimento | Preço | Importância |
|---|---|---|---|---|---|
| mt09mor010c | m³ | Argamassa de cimento CEM II/B-L 32,5 N tipo M-5, confeccionada em obra com 230 kg/m³ de cimento e uma proporção em volume 1/6. (material) | 0.03 | 281.23 | 8.437 |
| mt08cem011a | kg | Cimento Portland CEM II/B-L 32,5 R, cor cinza, em sacos. (material) | 1 | 0.26 | 0.260 |
| mt18bhd010hkia | m² | Ladrilho de concreto para exteriores, acabamento superficial da face aparente: granulado, classe resistente à flexão T, classe resistente segundo a carga de ruptura 7, classe de desgaste por abrasão H, formato nominal 33x33x4 cm, cor cinza, com resistência ao deslizamento/resvalamento (índice USRV) > 45. (material) | 1.05 | 34.32 | 36.036 |
| mt01arp020a | kg | Areia natural, fina e seca, de 2 mm de tamanho máximo, isenta de sais prejudiciais, fornecida em sacos. (material) | 1 | 0.98 | 0.980 |
| mo041 | h | Oficial de obras de construção civil. (mão de obra) | 0.329 | 32.24 | 10.607 |
| mo087 | h | Ajudante de obras de construção civil. (mão de obra) | 0.329 | 30.23 | 9.946 |
| mo023 | h | Ladrilhista. (mão de obra) | 0.329 | 32.24 | 10.607 |
| mo061 | h | Ajudante de ladrilhista. (mão de obra) | 0.329 | 30.23 | 9.946 |
| % | % | Custos diretos complementares | 2 % | 86.819 | 1.736 |
|  |  | Custos diretos |  |  | 88.555 |

Resíduos:
- colocação: mt09mor010c; fator de resíduo 0.0036
- colocação: mt08cem011a Cimento Portland CEM II/B-L 32,5 R, cor cinza, em sacos; fator de resíduo 0.01512
- colocação: mt18bhd010hkia; fator de resíduo 0.0084
- colocação: mt01arp020a Areia natural, fina e seca, de 2 mm de tamanho máximo, isenta de sais prejudiciais, fornecida em sacos; fator de resíduo 0.003

## Recursos

**mt09mor010c** m³ Argamassa de cimento CEM II/B-L 32,5 N tipo M-5
Dados técnicos: Custo energético 3724.000 MJ; Emissão de CO2 323.000 kg; Código LER 17 01 01; Massa do elemento 1900 kg; Volume 1.266667 m3

**mt08cem011a** kg Cimento Portland CEM II/B-L 32,5 R, cor cinza, em sacos
Dados técnicos: Custo energético 7.009 MJ; Emissão de CO2 0.899 kg; Código LER 17 01 01; Massa do elemento 1 kg; Volume 0.000667 m3
Resíduos:
- embalagem: re150101 Embalagens de papel e cartão. (componente de resíduo); rendimento 0.011 kg; Código LER 15 01 01; Massa do elemento 1 kg; Volume 0.001333 m3
- embalagem: re170203 Plástico. (componente de resíduo); rendimento 0.002 kg; Código LER 17 02 03; Massa do elemento 1 kg; Volume 0.001667 m3

**mt18bhd010hkia** m² Ladrilho de concreto para exteriores
Dados técnicos: Custo energético 11.071 MJ; Emissão de CO2 13.677 kg; Código LER 17 01 01; Massa do elemento 91 kg; Volume 0.060667 m3
Resíduos:
- embalagem: re170201 Madeira. (componente de resíduo); rendimento 0.045 kg; Código LER 17 02 01; Massa do elemento 1 kg; Volume 0.000909 m3
- embalagem: re170203 Plástico; rendimento 0.023 kg

**mt01arp020a** kg Areia natural, fina e seca, de 2 mm de tamanho máximo, isenta de sais prejudiciais, fornecida em sacos
Dados técnicos: Custo energético 0.075 MJ; Emissão de CO2 0.004 kg; Código LER 01 04 09; Massa do elemento 1 kg; Volume 0.000625 m3
