# Entivações metálicas em cavas e valas

- Propriedade do ficheiro: CYPE INGENIEROS, S.A.
- Formato: FIEBDC-3/2002
- Âmbito geográfico: Brasil
- Moeda: BRL
- Custos indiretos: 3.00 %
- Despesas gerais: 13.00 %
- Lucro: 6.00 %
- IVA: 17.00 %

## A Preparação do terreno

### AC Movimento de terras em obra civil

#### ACB Contenção de valas

**ACB020** m² Entivações metálicas em cavas e valas.
Escoramento e entivação completa para uma proteção de 100%, através de módulos metálicos, compostos por painéis de chapa de aço e escoras extensíveis, amortizáveis em 200 utilizações, em valas, de entre 4,5 e 6 m de profundidade e de entre 3 e 4 m de largura.
Inclui: Montagem dos módulos metálicos fora da vala. Descida e colocação dos módulos metálicos na vala, com meios mecânicos. Elevação dos módulos metálicos fora da vala. Desmontagem dos módulos metálicos.
Critério de medição de projeto: Superfície que corre perigo de desprendimento, que pode ser uma parte ou o total de cada uma das paredes da escavação, medida segundo documentação gráfica de Projeto.
Critério de quantitativos de obra: Será medida a superfície realmente entivada segundo especificações de Projeto.

| Código | Un | Descrição | Rendimento | Preço | Importância |
|---|---|---|---|---|---|
| mt08ett020l | m² | Módulo metálico, composto por painéis de chapa de aço e escoras extensíveis, para escoramento e entivação de escavações de entre 4,5 e 6 m de profundidade e entre 3 e 4 m de largura. (material) | 0.005 | 882.16 | 4.41 |
| mq01exn020b | h | Retroescavadeira hidráulica sobre pneus, de 115 kW. (equipamento) | 0.121 | 198.97 | 24.08 |
| mo041 | h | Oficial de obras de construção civil. (mão de obra) | 0.120 | 32.24 | 3.87 |
| mo087 | h | Ajudante de obras de construção civil. (mão de obra) | 0.241 | 30.23 | 7.29 |
| % | % | Custos diretos complementares | 2 % | 39.65 | 0.79 |
|  |  | Custos diretos |  |  | 40.44 |
