# Sub-base de concreto

- Propriedade do ficheiro: CYPE INGENIEROS, S.A.
- Formato: FIEBDC-3/2002
- Âmbito geográfico: Brasil
- Moeda: BRL
- Custos indiretos: 3.00 %
- Despesas gerais: 13.00 %
- Lucro: 6.00 %
- IVA: 17.00 %

## M Pisos urbanos

### MB Bases e sub-bases

#### MBH De concreto

**MBH020** m² Sub-base de concreto.
Sub-base de concreto com adição de fibras de 15 cm de espessura, realizada com concreto C15 classe de agressividade ambiental I e tipo de ambiente rural, brita 1, consistência S100 dosado em central e concretagem desde caminhão com um conteúdo de fibras sem função estrutural, fibras de polipropileno de 0,6 kg/m³, espalhamento e vibração manual, através de régua vibradora, com acabamento com pré-execução de mestras e nivelado, para o uso posterior como suporte de piso; apoiada sobre camada base existente.
Critérios considerados na determinação do preço da unidade de obra: O preço não inclui a camada base.
Inclui: Preparação da superfície existente. Marcação das juntas de construção e de dilatação. Aplicação de níveis através de pontos, mestras de concreto ou réguas. Irrigação da superfície base. Execução de juntas de construção e de juntas de dilatação. Mistura em caminhão betoneira. Concretagem, espalhamento e vibração do concreto. Cura do concreto.
Critério de medição de projeto: Superfície medida segundo documentação gráfica de Projeto.
Critério de quantitativos de obra: Medir-se-á a superfície realmente executada segundo especificações de Projeto.

| Código | Un | Descrição | Rendimento | Preço | Importância |
|---|---|---|---|---|---|
| mt08fip010a | kg | Fibras de polipropileno, para prevenir fissuras por retração em elementos de concreto. (material) | 0.090 | 14.10 | 1.27 |
| mt10hmf060ahb | m³ | Concreto simples C15 classe de agressividade ambiental I e tipo de ambiente rural, brita 1, consistência S100, dosado em central, segundo ABNT NBR 8953. (material) | 0.158 | 302.17 | 47.74 |
| mq06vib020 | h | Régua vibradora de 3 m. (equipamento) | 0.095 | 19.14 | 1.82 |
| au00auh020 |  | Canaleta para descarga do concreto. | 0.019 | 0.00 | 0.00 |
| mo041 | h | Oficial de obras de construção civil. (mão de obra) | 0.050 | 32.24 | 1.61 |
| mo087 | h | Ajudante de obras de construção civil. (mão de obra) | 0.050 | 30.23 | 1.51 |
| % | % | Custos diretos complementares | 2 % | 53.95 | 1.08 |
|  |  | Custos diretos |  |  | 55.03 |
