# Piso de ladrilhos de concreto

- Propriedade do ficheiro: CYPE INGENIEROS, S.A.
- Formato: FIEBDC-3/2002
- Âmbito geográfico: Brasil
- Moeda: BRL
- Custos indiretos: 3.00 %
- Despesas gerais: 13.00 %
- Lucro: 6.00 %
- IVA: 17.00 %

## M Pisos urbanos

### MP Pisos urbanos

#### MPH De concreto

**MPH010** m² Piso de ladrilhos de concreto.
Fornecimento e colocação de piso para utilização pública em zona de parques e jardins, de ladrilhos de concreto para exteriores, acabamento superficial da face aparente: texturizado, classe resistente à flexão T, classe resistente segundo a carga de ruptura 7, classe de desgaste por abrasão H, formato nominal 33x33x4 cm, cor cinza, colocadas com maceta sobre argamassa de cimento M-5 de 3 cm de espessura, deixando uma junta de separação de entre 1,5 e 3 mm. Inclusive, juntas estruturais e de dilatação, cortes a realizar para os ajustes às bordas do confinamento ou às aberturas existentes no piso e rejuntamento com areia sílica de tamanho 0/2 mm.
Critérios considerados na determinação do preço da unidade de obra: O preço não inclui a base de apoio.
Inclui: Implantação de mestras e níveis. Espalhamento da camada de argamassa. Umedecimento das peças a colocar. Colocação individual, com maceta, das peças. Formação de juntas e encontros. Limpeza do piso e das juntas. Enchimento das juntas com areia seca, através de escovado. Eliminação do material sobrante da superfície, através de varredela.
Critério de medição de projeto: Superfície medida em projeção horizontal, segundo documentação gráfica de Projeto, descontando as aberturas de superfície maior de 1,5 m². Não se tiveram em conta os desperdícios como fator de influência para incrementar a medição, uma vez que na composição foi considerada uma percentagem de rupturas geral.
Critério de quantitativos de obra: Medir-se-á, em projeção horizontal, a superfície realmente executada segundo especificações de Projeto, descontando as aberturas de superfície maior de 1,5 m².

| Código | Un | Descrição | Rendimento | Preço | Importância |
|---|---|---|---|---|---|
| mt09mor010c | m³ | Argamassa de cimento CEM II/B-L 32,5 N tipo M-5, confeccionada em obra com 230 kg/m³ de cimento e uma proporção em volume 1/6. (material) | 0.030 | 281.23 | 8.44 |
| mt08cem011a | kg | Cimento Portland CEM II/B-L 32,5 R, cor cinza, em sacos. (material) | 1.000 | 0.26 | 0.26 |
| mt18bhd010hria | m² | Ladrilho de concreto para exteriores, acabamento superficial da face aparente: texturizado, classe resistente à flexão T, classe resistente segundo a carga de ruptura 7, classe de desgaste por abrasão H, formato nominal 33x33x4 cm, cor cinza, com resistência ao deslizamento/resvalamento (índice USRV) > 45. (material) | 1.050 | 35.80 | 37.59 |
| mt01arp020a | kg | Areia natural, fina e seca, de 2 mm de tamanho máximo, isenta de sais prejudiciais, fornecida em sacos. (material) | 1.000 | 0.98 | 0.98 |
| op00sie030 |  | Serra de disco de diamante, para mesa de trabalho, de corte úmido. | 1.000 | 0.00 | 0.00 |
| mo041 | h | Oficial de obras de construção civil. (mão de obra) | 0.329 | 32.24 | 10.61 |
| mo087 | h | Ajudante de obras de construção civil. (mão de obra) | 0.329 | 30.23 | 9.95 |
| mo023 | h | Ladrilhista. (mão de obra) | 0.329 | 32.24 | 10.61 |
| mo061 | h | Ajudante de ladrilhista. (mão de obra) | 0.329 | 30.23 | 9.95 |
| % | % | Custos diretos complementares | 2 % | 88.39 | 1.77 |
|  |  | Custos diretos |  |  | 90.16 |
