# Chuveiro com lava-pés para praia, de aço

- Propriedade do ficheiro: CYPE INGENIEROS, S.A.
- Formato: FIEBDC-3/2002
- Âmbito geográfico: Brasil
- Moeda: BRL
- Custos indiretos: 3.00 %
- Despesas gerais: 13.00 %
- Lucro: 6.00 %
- IVA: 17.00 %

## T Equipamento urbano

### TY Equipamento para praias

#### TYD Duchas e lava-pés

**TYD020** Un Chuveiro com lava-pés para praia, de aço.
Chuveiro com lava-pés para praia composto de: placa de ancoragem de 250x250x10 mm de aço inoxidável AISI 304 fixada a uma superfície suporte (não incluída neste preço); corpo de forma prismática e seção quadrada de 20x20 cm e 2,8 m de altura, de aço inoxidável AISI 316 acabamento polido, com tampas removíveis fixadas através de parafusos de segurança; lava-pés com apoia-pés realizado com tubos de aço inoxidável AISI 316 acabamento polido fixado ao corpo central através de chapa e parafusos de segurança; 2 temporizadores desmontáveis formados por pulsadores de aço acabamento cromado, alojados no interior do corpo da ducha; 2 difusores de aço acabamento cromado, roscados no corpo do chuveiro, com sistema anti-vandalismo e anti-roubo; e estrado de 1,5x1,5 m formado por pranchas de madeira de pinho tratada em autoclave de 95x35 mm. Inclusive marcação, elemento de ligação de 3/4", tubulações de aço inoxidável AISI 304 para condução de água, elementos de ancoragem e eliminação e limpeza do material sobrante.
Inclui: Marcação. Montagem do chuveiro. Colocação do estrado. Eliminação e limpeza do material sobrante.
Critério de medição de projeto: Número de unidades previstas, segundo documentação gráfica de Projeto.
Critério de quantitativos de obra: Medir-se-á o número de unidades realmente executadas segundo especificações de Projeto.

| Código | Un | Descrição | Rendimento | Preço | Importância |
|---|---|---|---|---|---|
| mt52dlv010o | Un | Chuveiro com lava-pés para praia composto de: placa de ancoragem de 250x250x10 mm de aço inoxidável AISI 304; corpo de forma prismática e seção quadrada de 20x20 cm e 2,8 m de altura, de aço inoxidável AISI 316 acabamento polido, com tampas removíveis fixadas através de parafusos de segurança; lava-pés com apoia-pés realizado com tubos de aço inoxidável AISI 316 acabamento polido fixado ao corpo central através de chapa e parafusos de segurança; 2 temporizadores desmontáveis formados por pulsadores de aço acabamento cromado, alojados no interior do corpo da ducha; e 2 difusores de aço acabamento cromado, roscados no corpo do chuveiro, com sistema anti-vandalismo e anti-roubo. Inclusive elemento de ligação de 3/4", tubulações de aço inoxidável AISI 304 para condução de água e pernos de ancoragem. (material) | 1.000 | 7634.00 | 7634.00 |
| mt52dlv030b | Un | Estrado de 1,5x1,5 m formado por pranchas de madeira de pinho tratada em autoclave de 95x35 mm, com estrutura e placa central de aço galvanizado para colocação do chuveiro ou lava-pés, inclusive tira-fundos de aço inoxidável. (material) | 1.000 | 907.82 | 907.82 |
| mt09reh330 | kg | Argamassa de resina epóxi com areia de sílica, de endurecimento rápido, para enchimento de ancoragens. (material) | 0.200 | 12.20 | 2.44 |
| mq04cag010a | h | Caminhão com grua de carga máxima 6 t. (equipamento) | 0.330 | 202.70 | 66.89 |
| mo041 | h | Oficial de obras de construção civil. (mão de obra) | 5.748 | 32.24 | 185.32 |
| mo087 | h | Ajudante de obras de construção civil. (mão de obra) | 5.748 | 30.23 | 173.76 |
| % | % | Custos diretos complementares | 2 % | 8970.23 | 179.40 |
|  |  | Custos diretos |  |  | 9149.63 |
