# Protetores auriculares

- Propriedade do ficheiro: CYPE INGENIEROS, S.A.
- Formato: FIEBDC-3/2002
- Âmbito geográfico: Brasil
- Moeda: BRL
- Custos indiretos: 3.00 %
- Despesas gerais: 13.00 %
- Lucro: 6.00 %
- IVA: 17.00 %

## Y Segurança e saúde

### YI Equipamentos de proteção individual

#### YIO Para os ouvidos

**YIO010** Un Protetores auriculares.
Protetores auriculares, com redução ativa do ruído, composto por uma armação desenhada para produzir pressão sobre a cabeça através de um cinto de segurança tipo paraquedista e ajuste com almofadado central, com atenuação acústica de 15 dB, amortizável em 10 utilizações.
Critério de medição de projeto: Número de unidades previstas, segundo Plano de Segurança e Saúde.
Critério de quantitativos de obra: Será medido o número de unidades realmente fornecidas segundo especificações do Plano de Segurança e Saúde.

| Código | Un | Descrição | Rendimento | Preço | Importância |
|---|---|---|---|---|---|
| mt50epo010oj | Un | Protetores auriculares, com redução ativa do ruído, com atenuação acústica de 15 dB, EPI de categoria II, cumprindo todos os requisitos de segurança. (material) | 0.100 | 46.96 | 4.70 |
| % | % | Custos diretos complementares | 2 % | 4.70 | 0.09 |
|  |  | Custos diretos |  |  | 4.79 |
