# Vestuário de proteção para trabalhos expostos ao frio ou à chuva

- Propriedade do ficheiro: CYPE INGENIEROS, S.A.
- Formato: FIEBDC-3/2002
- Âmbito geográfico: Brasil
- Moeda: BRL
- Custos indiretos: 3.00 %
- Despesas gerais: 13.00 %
- Lucro: 6.00 %
- IVA: 17.00 %

## Y Segurança e saúde

### YI Equipamentos de proteção individual

#### YIU Para o corpo (vestuário de proteção)

**YIU020** Un Vestuário de proteção para trabalhos expostos ao frio ou à chuva.
Casaco de proteção para trabalhos expostos ao frio, submetidos a uma temperatura ambiente até -5°C, amortizável em 5 utilizações.
Critério de medição de projeto: Número de unidades previstas, segundo Plano de Segurança e Saúde.
Critério de quantitativos de obra: Será medido o número de unidades realmente fornecidas segundo especificações do Plano de Segurança e Saúde.

| Código | Un | Descrição | Rendimento | Preço | Importância |
|---|---|---|---|---|---|
| mt50epu020be | Un | Casaco de proteção para trabalhos expostos ao frio, submetidos a uma temperatura ambiente até -5°C, EPI de categoria II, cumprindo todos os requisitos de segurança. (material) | 0.200 | 48.02 | 9.60 |
| % | % | Custos diretos complementares | 2 % | 9.60 | 0.19 |
|  |  | Custos diretos |  |  | 9.79 |
