# Estaca tipo broca escavada com trado manual

- Propriedade do ficheiro: CYPE Ingenieros S.A.
- Formato: FIEBDC-3/2016
- Programa: Generador de precios de la construcción. CYPE Ingenieros, S.A.
- Data: 06/06/2024
- Âmbito geográfico: Brasil
- Moeda: BRL
- Custos indiretos: 3 %
- Despesas gerais: 13 %
- Lucro: 6 %
- IVA: 17 %

## C Fundações

### CP Profundas

#### CPI Estacas moldadas "in loco"

**CPI106** m Estaca tipo broca escavada com trado manual.
Estaca tipo broca de concreto armado de 20 cm de diâmetro. Executada por extração de terras através de trado manual e posterior concretagem contínua da estaca. Realizada com concreto C40 classe de agressividade ambiental IV e tipo de ambiente industrial, brita 1, consistência S100 dosado em central, e concretagem desde caminhão através de tubo Tremonha, e aço CA-50, com uma quantidade aproximada de 0,7 kg/m. Inclusive arame de atar e separadores.
Critérios considerados na determinação do preço da unidade de obra: O preço inclui o corte, dobra e montagem da armadura em central de armaduras de obra e a posterior colocação em obra.
Inclui: Marcação e traçado do eixo da estaca. Perfuração do terreno através de trado manual. Colocação da armadura. Colocação em obra do concreto. Limpeza e remoção de sobrantes.
Critério de medição de projeto: Comprimento medido segundo documentação gráfica de Projeto.
Critério de quantitativos de obra: Medir-se-á o comprimento, verificado no terreno antes de concretar, da estaca realmente executada segundo especificações de Projeto, desde a ponta até à face inferior do bloco de coroamento, sem incluir o excesso de concreto consumido sobre o volume teórico correspondente ao diâmetro nominal da estaca.

| Código | Un | Descrição | Rendimento | Preço | Importância |
|---|---|---|---|---|---|
| mt07aco020k | Un | Separador certificado para estacas. (material) | 3 | 0.26 | 0.780 |
| mt07aco070f | kg | Aço em barras nervuradas, CA-50, de vários diâmetros, segundo ABNT NBR 7480. (material) | 0.735 | 11.66 | 8.570 |
| mt08var050 | kg | Arame galvanizado para atar, de 1,30 mm de diâmetro. (material) | 0.005 | 3.79 | 0.019 |
| mt10haf080wnc | m³ | Concreto C40 classe de agressividade ambiental IV e tipo de ambiente industrial, brita 1, consistência S100, dosado em central, segundo ABNT NBR 8953. (material) | 0.031 | 439.6 | 13.628 |
| mo043 | h | Armador. (mão de obra) | 0.005 | 31.99 | 0.160 |
| mo090 | h | Ajudante de armador. (mão de obra) | 0.007 | 30.15 | 0.211 |
| mo045 | h | Oficial de trabalhos de concretagem. (mão de obra) | 0.293 | 31.99 | 9.373 |
| mo092 | h | Ajudante de trabalhos concretagem. (mão de obra) | 0.293 | 30.15 | 8.834 |
| mo113 | h | Auxiliar de serviços gerais. (mão de obra) | 1.024 | 27.81 | 28.477 |
| % | % | Custos diretos complementares | 2 % | 70.052 | 1.401 |
|  |  | Custos diretos |  |  | 71.453 |

Resíduos:
- colocação: mt07aco070f Aço em barras nervuradas, CA-50, de vários diâmetros, segundo ABNT NBR 7480; fator de resíduo 0.0075
- colocação: mt08var050 Arame galvanizado para atar, de 1,30 mm de diâmetro; fator de resíduo 0.0038

## Recursos

**mt07aco020k** Un Separador certificado para estacas
Dados técnicos: Custo energético 1.105 MJ; Emissão de CO2 0.114 kg
Resíduos:
- embalagem: re150101 Embalagens de papel e cartão. (componente de resíduo); rendimento 0.072 kg; Código LER 15 01 01; Massa do elemento 1 kg; Volume 0.001333 m3

**mt07aco070f** kg Aço em barras nervuradas, CA-50, de vários diâmetros, segundo ABNT NBR 7480
Dados técnicos: Custo energético 9.830 MJ; Emissão de CO2 0.510 kg; Código LER 17 04 05; Massa do elemento 1 kg; Volume 0.000476 m3

**mt08var050** kg Arame galvanizado para atar, de 1,30 mm de diâmetro
Dados técnicos: Custo energético 25.100 MJ; Emissão de CO2 2.560 kg; Código LER 17 04 05; Massa do elemento 1 kg; Volume 0.000476 m3

**mt10haf080wnc** m³ Concreto C40 classe de agressividade ambiental IV e tipo de ambiente industrial
Dados técnicos: Custo energético 2400.000 MJ; Emissão de CO2 275.000 kg; Código LER 17 01 01; Massa do elemento 2500 kg; Volume 1.666667 m3
