# Muro-guia para estaca barrete

- Propriedade do ficheiro: CYPE Ingenieros S.A.
- Formato: FIEBDC-3/2016
- Programa: Generador de precios de la construcción. CYPE Ingenieros, S.A.
- Data: 27/05/2024
- Âmbito geográfico: Brasil
- Moeda: BRL
- Custos indiretos: 3 %
- Despesas gerais: 13 %
- Lucro: 6 %
- IVA: 17 %

## C Fundações

### CP Profundas

#### CPZ Estaca barrete

**CPZ005** m Muro-guia para estaca barrete.
Duplo muro-guia, para estaca barrete, de concreto armado de seção 70x25 cm; realizado com concreto C25 classe de agressividade ambiental II e tipo de ambiente urbano, brita 1, consistência S100 dosado em central, e concretagem com bomba, e aço CA-50, com uma quantidade aproximada de 25 kg/m; montagem e desmontagem do sistema de escoramento e fôrmas recuperáveis metálicas nas duas faces. Inclusive arame de atar, separadores e líquido desmoldante, para evitar a aderência do concreto às fôrmas.
Critérios considerados na determinação do preço da unidade de obra: O preço inclui o corte, dobra e montagem da armadura em central de armaduras de obra e a posterior colocação em obra. O preço inclui a demolição do muro-guia com martelo pneumático e a carga manual de entulho em caminhão ou caçamba.
Inclui: Implantação dos muros-guia. Montagem do sistema de escoramento e fôrmas. Colocação da armadura. Concretagem e compactação do concreto. Desmontagem do sistema de escoramento e fôrmas. Regularização e limpeza superficial do paramento aparente. Marcação da cota do fundo da perfuração, da rasante do concreto e das armaduras. Demolição do elemento com martelo pneumático. Limpeza e coleta de entulho. Carga manual de entulho em caminhão ou caçamba.
Critério de medição de projeto: Comprimento medido entre eixos, segundo documentação gráfica de Projeto.
Critério de quantitativos de obra: Medir-se-á, a eixo de parede, o comprimento realmente executado segundo especificações de Projeto.

| Código | Un | Descrição | Rendimento | Preço | Importância |
|---|---|---|---|---|---|
| mt08eme040 | m² | Painéis metálicos de várias dimensões, para fôrmas de elementos de concreto. (material) | 0.007 | 131.49 | 0.920 |
| mt50spa052b | m | Pranchão de madeira de pinho, de 20x7,2 cm. (material) | 0.028 | 15.98 | 0.447 |
| mt50spa081a | Un | Escora metálica telescópica, até 3 m de altura. (material) | 0.018 | 48.68 | 0.876 |
| mt08eme051a | m | Fita de aço galvanizado, para fôrmas metálicas. (material) | 0.14 | 0.73 | 0.102 |
| mt08var050 | kg | Arame galvanizado para atar, de 1,30 mm de diâmetro. (material) | 0.37 | 3.79 | 1.402 |
| mt08var060 | kg | Pregos de aço de 20x100 mm. (material) | 0.14 | 22.13 | 3.098 |
| mt08dba010d | l | Agente desmoldante, à base de óleos especiais, emulsionante em água, para fôrmas metálicas, fenólicas ou de madeira. (material) | 0.042 | 4.56 | 0.192 |
| mt07aco020a | Un | Separador certificado para fundações. (material) | 3 | 0.38 | 1.140 |
| mt07aco070f | kg | Aço em barras nervuradas, CA-50, de vários diâmetros, segundo ABNT NBR 7480. (material) | 26.25 | 11.66 | 306.075 |
| mt10haf080iec | m³ | Concreto C25 classe de agressividade ambiental II e tipo de ambiente urbano, brita 1, consistência S100, dosado em central, segundo ABNT NBR 8953. (material) | 0.385 | 344.88 | 132.779 |
| mq05pdm010a | h | Compressor portátil elétrico 2 m³/min de vazão. (equipamento) | 1.355 | 15.7 | 21.274 |
| mq05mai030 | h | Martelo pneumático. (equipamento) | 2.71 | 16.81 | 45.555 |
| mq06bhe010 | h | Caminhão bomba estacionado na obra, para bombeamento de concreto. (equipamento) | 0.016 | 700.32 | 11.205 |
| mo044 | h | Montador de fôrmas. (mão de obra) | 0.483 | 31.99 | 15.451 |
| mo091 | h | Ajudante de montador de fôrmas. (mão de obra) | 0.644 | 30.15 | 19.417 |
| mo043 | h | Armador. (mão de obra) | 0.23 | 31.99 | 7.358 |
| mo090 | h | Ajudante de armador. (mão de obra) | 0.259 | 30.15 | 7.809 |
| mo045 | h | Oficial de trabalhos de concretagem. (mão de obra) | 0.015 | 31.99 | 0.480 |
| mo092 | h | Ajudante de trabalhos concretagem. (mão de obra) | 0.058 | 30.15 | 1.749 |
| mo113 | h | Auxiliar de serviços gerais. (mão de obra) | 2.523 | 27.81 | 70.165 |
| mo112 | h | Servente de pedreiro. (mão de obra) | 2.655 | 28.03 | 74.420 |
| % | % | Custos diretos complementares | 2 % | 721.914 | 14.438 |
|  |  | Custos diretos |  |  | 736.352 |

Resíduos:
- colocação: mt08eme040 Painéis metálicos de várias dimensões, para fôrmas de elementos de concreto; fator de resíduo 1
- colocação: mt50spa052b Pranchão de madeira de pinho, de 20x7,2 cm; fator de resíduo 1
- colocação: mt50spa081a Escora metálica telescópica, até 3 m de altura; fator de resíduo 1
- colocação: mt08eme051a Fita de aço galvanizado, para fôrmas metálicas; fator de resíduo 1
- colocação: mt08var050 Arame galvanizado para atar, de 1,30 mm de diâmetro; fator de resíduo 0.0038
- colocação: mt08var060 Pregos de aço de 20x100 mm; fator de resíduo 0.0045
- colocação: mt08dba010d Agente desmoldante, à base de óleos especiais, emulsionante em água, para fôrmas metálicas, fenólicas ou de madeira; fator de resíduo 0.07
- colocação: mt07aco070f Aço em barras nervuradas, CA-50, de vários diâmetros, segundo ABNT NBR 7480; fator de resíduo 0.0075
- colocação: mt10haf080iec; fator de resíduo 0.00120403
- escavação: ruo170504 Solos e rochas que não contêm substâncias perigosas. (componente de resíduo); rendimento 700 kg; Código LER 17 05 04; Massa do elemento 1 kg; Volume 0.000625 m3
- escavação: ruo170101 Resíduos de cimento. (componente de resíduo); rendimento 805 kg; Código LER 17 01 01; Massa do elemento 1 kg; Volume 0.000667 m3
- escavação: ruo170405 Ferro e aço. (componente de resíduo); rendimento 50 kg; Código LER 17 04 05; Massa do elemento 1 kg; Volume 0.000476 m3

## Recursos

**mt08eme040** m² Painéis metálicos de várias dimensões, para fôrmas de elementos de concreto
Dados técnicos: Custo energético 314.560 MJ; Emissão de CO2 16.320 kg; Código LER 17 04 05; Massa do elemento 32 kg; Volume 0.015238 m3

**mt50spa052b** m Pranchão de madeira de pinho, de 20x7,2 cm
Dados técnicos: Custo energético 1124.755 MJ; Emissão de CO2 -15.401 kg; Código LER 17 02 01; Massa do elemento 8.28 kg; Volume 0.007527 m3

**mt50spa081a** Un Escora metálica telescópica, até 3 m de altura
Dados técnicos: Custo energético 97.317 MJ; Emissão de CO2 5.049 kg; Código LER 17 04 05; Massa do elemento 9.9 kg; Volume 0.004714 m3

**mt08eme051a** m Fita de aço galvanizado, para fôrmas metálicas
Dados técnicos: Custo energético 3.93e-05 MJ; Emissão de CO2 2.04e-06 kg; Código LER 17 04 05; Massa do elemento 0.000004 kg

**mt08var050** kg Arame galvanizado para atar, de 1,30 mm de diâmetro
Dados técnicos: Custo energético 25.100 MJ; Emissão de CO2 2.560 kg; Código LER 17 04 05; Massa do elemento 1 kg; Volume 0.000476 m3

**mt08var060** kg Pregos de aço de 20x100 mm
Dados técnicos: Custo energético 9.830 MJ; Emissão de CO2 0.510 kg; Código LER 17 04 05; Massa do elemento 1 kg; Volume 0.000476 m3

**mt08dba010d** l Agente desmoldante, à base de óleos especiais, emulsionante em água, para fôrmas metálicas, fenólicas ou de madeira
Dados técnicos: Custo energético 82.642 MJ; Emissão de CO2 4.474 kg; Código LER 17 09 04; Massa do elemento 0.932 kg; Volume 0.000621 m3
Resíduos:
- embalagem: re150104 Embalagens de metal. (componente de resíduo); rendimento 0.042 kg; Código LER 15 01 04; Massa do elemento 1 kg; Volume 0.001667 m3

**mt07aco020a** Un Separador certificado para fundações
Dados técnicos: Custo energético 1.105 MJ; Emissão de CO2 0.114 kg
Resíduos:
- embalagem: re150101 Embalagens de papel e cartão. (componente de resíduo); rendimento 0.072 kg; Código LER 15 01 01; Massa do elemento 1 kg; Volume 0.001333 m3

**mt07aco070f** kg Aço em barras nervuradas, CA-50, de vários diâmetros, segundo ABNT NBR 7480
Dados técnicos: Custo energético 9.830 MJ; Emissão de CO2 0.510 kg; Código LER 17 04 05; Massa do elemento 1 kg; Volume 0.000476 m3

**mt10haf080iec** m³ Concreto C25 classe de agressividade ambiental II e tipo de ambiente urbano
Dados técnicos: Custo energético 2000.000 MJ; Emissão de CO2 250.000 kg; Código LER 17 01 01; Massa do elemento 2500 kg; Volume 1.666667 m3
