# Desmontagem de rede de distribuição interior

- Propriedade do ficheiro: CYPE Ingenieros S.A.
- Formato: FIEBDC-3/2016
- Programa: Generador de precios de la construcción. CYPE Ingenieros, S.A.
- Data: 15/06/2024
- Âmbito geográfico: Brasil
- Moeda: BRL
- Custos indiretos: 3 %
- Despesas gerais: 13 %
- Lucro: 6 %
- IVA: 17 %

## D Demolições

### DI Instalações

#### DIE Elétricas

**DIE060** Un Desmontagem de rede de distribuição interior.
Desmontagem de rede de instalação elétrica interior fixa na superfície, em habitações multifamiliares de 90 m² de superfície construída por habitação; com meios manuais, e carga manual em caminhão ou caçamba.
Critérios considerados na determinação do preço da unidade de obra: O preço inclui a desmontagem do quadro de distribuição, da cablagem, dos mecanismos, das caixas e dos acessórios superficiais.
Inclui: Remoção e armazenamento do material desmontado. Limpeza dos restos da obra. Carga manual do material desmontado e restos da obra em caminhão ou caçamba.
Critério de medição de projeto: Número de unidades previstas, segundo documentação gráfica de Projeto.
Critério de quantitativos de obra: Será medido o número de unidades realmente desmontadas segundo especificações de Projeto.

| Código | Un | Descrição | Rendimento | Preço | Importância |
|---|---|---|---|---|---|
| mo102 | h | Ajudante de eletricista. (mão de obra) | 2.777 | 30.78 | 85.476 |
| mo113 | h | Auxiliar de serviços gerais. (mão de obra) | 5.553 | 27.81 | 154.429 |
| % | % | Custos diretos complementares | 2 % | 239.905 | 4.798 |
|  |  | Custos diretos |  |  | 244.703 |

Resíduos:
- demolição: ruo170203 Plástico. (componente de resíduo); rendimento 5.643 kg; Código LER 17 02 03; Massa do elemento 1 kg; Volume 0.001667 m3
- demolição: ruo170407 Mistura de sucatas. (componente de resíduo); rendimento 3.146 kg; Código LER 17 04 07; Massa do elemento 1 kg; Volume 0.000667 m3
- demolição: ruo170411 Cabos e fios que não contêm hidrocarbonetos, alcatrão ou outras substâncias perigosas. (componente de resíduo); rendimento 22.099 kg; Código LER 17 04 11; Massa do elemento 1 kg; Volume 0.000667 m3
