# Laje nervurada unidirecional de vigotas metálicas

- Propriedade do ficheiro: CYPE Ingenieros S.A.
- Formato: FIEBDC-3/2016
- Programa: Generador de precios de la construcción. CYPE Ingenieros, S.A.
- Data: 23/05/2024
- Âmbito geográfico: Brasil
- Moeda: BRL
- Custos indiretos: 3 %
- Despesas gerais: 13 %
- Lucro: 6 %
- IVA: 17 %

## E Estruturas

### EA Metálicas

#### EAF Lajes

**EAF010** m² Laje nervurada unidirecional de vigotas metálicas.
Laje de 25 = 20+5 cm de altura, composta de: vigotas de aço laminado a quente A 36, em perfis simples; lajota cerâmica, 60x25x20 cm; camada de compressão de concreto armado de 5 cm de espessura, realizada com concreto C35 classe de agressividade ambiental II e tipo de ambiente urbano, brita 1, consistência S50 dosado em central, e concretagem com bomba, volume de concreto 0,08 m³/m², aço CA-50 em zona de reforço de momentos negativos, quantidade 1,8 kg/m³, e tela eletrossoldada Q 92 15x15 mm de aço CA-60, como armadura de distribuição; montagem e desmontagem do sistema de escoramento e fôrmas.
Critérios considerados na determinação do preço da unidade de obra: O preço inclui o corte, dobra e montagem da armadura em central de armaduras de obra, a posterior colocação em obra, as soldas, os cortes, os desperdícios, as peças especiais, os casquilhos e os elementos auxiliares de montagem.
Inclui: Implantação do sistema de escoramento e fôrmas. Montagem do sistema de escoramento e fôrmas. Marcação da geometria da planta. Colocação das vigotas. Execução das ligações soldadas. Colocação de lajotas. Colocação das armaduras com separadores certificados. Concretagem e compactação do concreto. Nivelamento da camada de compressão. Cura do concreto. Desmontagem do sistema de escoramento e fôrmas.
Critério de medição de projeto: Superfície medida em verdadeira magnitude desde as faces exteriores das vigas de borda do perímetro, segundo documentação gráfica de Projeto, descontando as aberturas de superfície maior de 6 m².
Critério de quantitativos de obra: Medir-se-á, em verdadeira magnitude, desde as faces exteriores das vigas perimetrais, a superfície realmente executada segundo especificações de Projeto, descontando as aberturas de superfície maior de 6 m².

| Código | Un | Descrição | Rendimento | Preço | Importância |
|---|---|---|---|---|---|
| mt08evm010 | m² | Sistema parcial de escoramento e fôrmas recuperáveis de madeira, para execução de maciços de apoios em lajes de vigotas metálicas e lajotas, devidamente escorada, amortizável em 50 utilizações, até 4,5 m de altura. (material) | 0.1 | 63.22 | 6.322 |
| mt07bce010e | Un | Lajota cerâmica, 60x25x20 cm. Inclusive peças especiais. (material) | 6 | 4.1 | 24.600 |
| mt07ala410ab | kg | Aço laminado A36, em perfis laminados a quente, segundo ASTM A 36, peças simples, para aplicações estruturais, acabamento com primer antioxidante. Trabalhado e montado em oficina, para colocar com ligações soldadas em obra. (material) | 13 | 4.03 | 52.390 |
| mt07aco070f | kg | Aço em barras nervuradas, CA-50, de vários diâmetros, segundo ABNT NBR 7480. (material) | 1.8 | 11.66 | 20.988 |
| mt08var050 | kg | Arame galvanizado para atar, de 1,30 mm de diâmetro. (material) | 0.022 | 3.79 | 0.083 |
| mt07ame060ccb | m² | Tela eletrossoldada Q 92 15x15 cm, com fios longitudinais de 4,2 mm de diâmetro e fios transversais de 4,2 mm de diâmetro, aço CA-60, segundo ABNT NBR 7481. (material) | 1.1 | 20.12 | 22.132 |
| mt10haf080ika | m³ | Concreto C35 classe de agressividade ambiental II e tipo de ambiente urbano, brita 1, consistência S50, dosado em central, segundo ABNT NBR 8953. (material) | 0.08 | 389 | 31.120 |
| mq06bhe010 | h | Caminhão bomba estacionado na obra, para bombeamento de concreto. (equipamento) | 0.003 | 700.32 | 2.101 |
| mq08sol010 | h | Equipamento de oxicorte, com acetileno como combustível e oxigênio como comburente. (equipamento) | 0.01 | 30.37 | 0.304 |
| mq08sol020 | h | Equipamentos e elementos auxiliares para soldagem elétrica. (equipamento) | 0.015 | 12.6 | 0.189 |
| mo047 | h | Montador de estruturas metálicas. (mão de obra) | 0.078 | 31.99 | 2.495 |
| mo094 | h | Ajudante de montador de estruturas metálicas. (mão de obra) | 0.078 | 30.15 | 2.352 |
| mo044 | h | Montador de fôrmas. (mão de obra) | 0.061 | 31.99 | 1.951 |
| mo091 | h | Ajudante de montador de fôrmas. (mão de obra) | 0.061 | 30.15 | 1.839 |
| mo043 | h | Armador. (mão de obra) | 0.046 | 31.99 | 1.472 |
| mo090 | h | Ajudante de armador. (mão de obra) | 0.048 | 30.15 | 1.447 |
| mo045 | h | Oficial de trabalhos de concretagem. (mão de obra) | 0.006 | 31.99 | 0.192 |
| mo092 | h | Ajudante de trabalhos concretagem. (mão de obra) | 0.025 | 30.15 | 0.754 |
| % | % | Custos diretos complementares | 2 % | 172.731 | 3.455 |
|  |  | Custos diretos |  |  | 176.186 |

Resíduos:
- colocação: mt07bce010e Lajota cerâmica, 60x25x20 cm. Inclusive peças especiais; fator de resíduo 0.0245
- colocação: mt07ala410ab; fator de resíduo 0.0045
- colocação: mt07aco070f Aço em barras nervuradas, CA-50, de vários diâmetros, segundo ABNT NBR 7480; fator de resíduo 0.0075
- colocação: mt08var050 Arame galvanizado para atar, de 1,30 mm de diâmetro; fator de resíduo 0.0038
- colocação: mt07ame060ccb; fator de resíduo 0.00943986
- colocação: mt10haf080ika; fator de resíduo 0.00107825

## Recursos

**mt07bce010e** Un Lajota cerâmica, 60x25x20 cm. Inclusive peças especiais
Dados técnicos: Custo energético 33.856 MJ; Emissão de CO2 2.570 kg; Código LER 17 01 03; Massa do elemento 10.75 kg; Volume 0.0086 m3
Resíduos:
- embalagem: re170201 Madeira. (componente de resíduo); rendimento 0.021 kg; Código LER 17 02 01; Massa do elemento 1 kg; Volume 0.000909 m3
- embalagem: re170203 Plástico. (componente de resíduo); rendimento 0.006 kg; Código LER 17 02 03; Massa do elemento 1 kg; Volume 0.001667 m3

**mt07ala410ab** kg Aço laminado A36
Dados técnicos: Custo energético 9.830 MJ; Emissão de CO2 0.510 kg; Código LER 17 04 05; Massa do elemento 1 kg; Volume 0.000476 m3

**mt07aco070f** kg Aço em barras nervuradas, CA-50, de vários diâmetros, segundo ABNT NBR 7480
Dados técnicos: Custo energético 9.830 MJ; Emissão de CO2 0.510 kg; Código LER 17 04 05; Massa do elemento 1 kg; Volume 0.000476 m3

**mt08var050** kg Arame galvanizado para atar, de 1,30 mm de diâmetro
Dados técnicos: Custo energético 25.100 MJ; Emissão de CO2 2.560 kg; Código LER 17 04 05; Massa do elemento 1 kg; Volume 0.000476 m3

**mt07ame060ccb** m² Tela eletrossoldada Q 92 15x15 cm
Dados técnicos: Custo energético 14.548 MJ; Emissão de CO2 0.755 kg; Código LER 17 04 05; Massa do elemento 1.48 kg; Volume 0.000705 m3

**mt10haf080ika** m³ Concreto C35 classe de agressividade ambiental II e tipo de ambiente urbano
Dados técnicos: Custo energético 2400.000 MJ; Emissão de CO2 275.000 kg; Código LER 17 01 01; Massa do elemento 2500 kg; Volume 1.666667 m3
