# Estrutura metálica realizada com pórticos

- Propriedade do ficheiro: CYPE Ingenieros S.A.
- Formato: FIEBDC-3/2016
- Programa: Generador de precios de la construcción. CYPE Ingenieros, S.A.
- Data: 15/06/2024
- Âmbito geográfico: Brasil
- Moeda: BRL
- Custos indiretos: 3 %
- Despesas gerais: 13 %
- Lucro: 6 %
- IVA: 17 %

## E Estruturas

### EA Metálicas

#### EAM Montagens industriais

**EAM010** m² Estrutura metálica realizada com pórticos.
Estrutura metálica realizada com pórticos e terças de aço A 572 Grau 42, em perfis laminados a quente, das séries IPN, IPE, HEA, HEB ou HEM, acabamento com primer antioxidante, com ligações soldadas em obra, com uma quantidade de aço de 32,8 kg/m², para distância entre apoios inferior a 10 m, separação de 6 m entre pórticos e uma altura de pilares de até 5 m.
Critérios considerados na determinação do preço da unidade de obra: O preço inclui as soldas, os cortes, os desperdícios, as peças especiais, os casquilhos e os elementos auxiliares de montagem.
Inclui: Marcação dos eixos. Levantamento e colocação dos extremos do pórtico através de grua. Aprumo. Resolução das uniões na base de fundação. Ajuste definitivo das peças e uniões soldadas. Reparação de defeitos superficiais.
Critério de medição de projeto: Superfície medida pela sua parte interior na sua verdadeira magnitude, segundo documentação gráfica de Projeto.
Critério de quantitativos de obra: Medir-se-á, em verdadeira magnitude, pelo tardoz, a superfície realmente executada segundo especificações de Projeto.

| Código | Un | Descrição | Rendimento | Preço | Importância |
|---|---|---|---|---|---|
| mt07ala410ob | kg | Aço laminado A572 Grau 42, em perfis laminados a quente, segundo ASTM A 572, peças simples, para aplicações estruturais, acabamento com primer antioxidante. Trabalhado e montado em oficina, para colocar com ligações soldadas em obra. (material) | 32.8 | 2.65 | 86.920 |
| mq08sol010 | h | Equipamento de oxicorte, com acetileno como combustível e oxigênio como comburente. (equipamento) | 0.01 | 30.37 | 0.304 |
| mq08sol020 | h | Equipamentos e elementos auxiliares para soldagem elétrica. (equipamento) | 0.015 | 12.6 | 0.189 |
| mq07ple010bg | Un | Aluguel diário de cesta elevatória de braço articulado, motor diesel, de 16 m de altura máxima de trabalho, incluindo manutenção e seguro de responsabilidade civil. (equipamento) | 0.01 | 474.63 | 4.746 |
| mq07gte010a | h | Guindaste móvel de braço telescópico com uma capacidade de elevação de 12 t e 20 m de altura máxima de trabalho. (equipamento) | 0.01 | 201.86 | 2.019 |
| mo047 | h | Montador de estruturas metálicas. (mão de obra) | 0.324 | 31.99 | 10.365 |
| mo094 | h | Ajudante de montador de estruturas metálicas. (mão de obra) | 0.324 | 30.15 | 9.769 |
| % | % | Custos diretos complementares | 2 % | 114.312 | 2.286 |
|  |  | Custos diretos |  |  | 116.598 |

Resíduos:
- colocação: mt07ala410ob; fator de resíduo 0.014251

## Recursos

**mt07ala410ob** kg Aço laminado A572 Grau 42
Dados técnicos: Custo energético 9.830 MJ; Emissão de CO2 0.510 kg; Código LER 17 04 05; Massa do elemento 1 kg; Volume 0.000476 m3
