# Laje nervurada bidirecional com caixão perdido

- Propriedade do ficheiro: CYPE Ingenieros S.A.
- Formato: FIEBDC-3/2016
- Programa: Generador de precios de la construcción. CYPE Ingenieros, S.A.
- Data: 15/06/2024
- Âmbito geográfico: Brasil
- Moeda: BRL
- Custos indiretos: 3 %
- Despesas gerais: 13 %
- Lucro: 6 %
- IVA: 17 %

## E Estruturas

### EH Concreto armado

#### EHR Lajes nervuradas bidirecionais

**EHR010** m² Laje nervurada bidirecional com caixão perdido.
Laje nervurada bidirecional de concreto armado com caixão perdido, horizontal, com 15% de zonas maciças, com altura livre de piso de até 3 m, altura total 21 cm, realizada com concreto C25 classe de agressividade ambiental II e tipo de ambiente urbano, brita 1, consistência S100 dosado em central, com aditivo hidrófugo e concretagem com bomba, volume 0,106 m³/m², e aço CA-50 em zonas maciças e nervuras, quantidade 19 kg/m²; nervuras de concreto "in loco" de 7 cm de espessura, entre-eixo 60 cm; caixões perdidos de poliestireno expandido de 53x53x16 cm; camada de compressão de 5 cm de espessura, com armadura de distribuição formada por tela eletrossoldada Q 196 10x10 mm de aço CA-60; montagem e desmontagem de sistema de escoramento e fôrmas, formado por: superfície moldante de painéis de madeira compensada, resinados de 12 mm de espessura, amortizáveis em 12 utilizações; estrutura suporte vertical de escoras metálicas telescópicas, amortizáveis em 150 utilizações e estrutura suporte horizontal em duas direções de pontaletes de madeira serrada, de pinus (pinus spp), de 7,5x7,5 cm, de 2ª qualidade, amortizáveis em 10 utilizações. Inclusive arame de atar, separadores, líquido desmoldante, para evitar a aderência do concreto às fôrmas e agente filmógeno, para a cura de concretos e argamassas.
Critérios considerados na determinação do preço da unidade de obra: O preço inclui o corte, dobra e montagem da armadura em central de armaduras de obra e a posterior colocação em obra, mas não inclui os pilares.
Inclui: Implantação do sistema de escoramento e fôrmas. Montagem do sistema de escoramento e fôrmas. Marcação da geometria da planta sobre a fôrmas. Colocação dos caixões perdidos. Colocação das armaduras com separadores certificados. Concretagem e compactação do concreto. Nivelamento da camada de compressão. Cura do concreto.
Critério de medição de projeto: Superfície medida em verdadeira magnitude desde as faces exteriores das vigas de borda do perímetro, segundo documentação gráfica de Projeto, descontando as aberturas de superfície maior de 6 m².
Critério de quantitativos de obra: Medir-se-á, em verdadeira magnitude, desde as faces exteriores das vigas perimetrais, a superfície realmente executada segundo especificações de Projeto, descontando as aberturas de superfície maior de 6 m². Consideram-se incluídos todos os elementos integrantes da estrutura assinalados nos desenhos e detalhes do Projeto.

| Código | Un | Descrição | Rendimento | Preço | Importância |
|---|---|---|---|---|---|
| mt08ebr010c | m² | Painel de madeira compensada, resinado de 12 mm de espessura, com faces e bordas retas revestidas com resina fenólica, segundo NBR ISO 1096. (material) | 0.083 | 16.93 | 1.405 |
| mt08ebr055 | m | Pontaletes de madeira serrada, de pinus (pinus spp), de 7,5x7,5 cm, de 2ª qualidade, segundo ABNT NBR 11700. (material) | 0.167 | 10.14 | 1.693 |
| mt08ebr030a | Un | Escora metálica telescópica, até 3 m de altura. (material) | 0.013 | 61.76 | 0.803 |
| mt08ebr040e | m | Tábua de madeira serrada, de pinus (pinus spp), de 2,5x20 cm, de 2ª qualidade, segundo ABNT NBR 11700. (material) | 0.84 | 10.53 | 8.845 |
| mt08var200c | kg | Pregos comuns 17x21 com cabeça, de 3 mm de diâmetro e 48 mm de comprimento. (material) | 0.04 | 4.32 | 0.173 |
| mt08dba010d | l | Agente desmoldante, à base de óleos especiais, emulsionante em água, para fôrmas metálicas, fenólicas ou de madeira. (material) | 0.03 | 4.56 | 0.137 |
| mt07cpo012 | m³ | Poliestireno expandido para caixões perdidos. (material) | 0.123 | 151.56 | 18.642 |
| mt07aco020g | Un | Separador certificado para lajes nervuradas bidirecionais. (material) | 1.2 | 0.16 | 0.192 |
| mt07aco070f | kg | Aço em barras nervuradas, CA-50, de vários diâmetros, segundo ABNT NBR 7480. (material) | 19.95 | 11.66 | 232.617 |
| mt08var050 | kg | Arame galvanizado para atar, de 1,30 mm de diâmetro. (material) | 0.19 | 3.79 | 0.720 |
| mt07ame060ega | m² | Tela eletrossoldada Q 196 10x10 cm, com fios longitudinais de 5 mm de diâmetro e fios transversais de 5,0 mm de diâmetro, aço CA-60, segundo ABNT NBR 7481. (material) | 1.1 | 42.99 | 47.289 |
| mt10haf080ied | m³ | Concreto C25 classe de agressividade ambiental II e tipo de ambiente urbano, brita 1, consistência S100, dosado em central, com aditivo hidrófugo, segundo ABNT NBR 8953. (material) | 0.111 | 369.02 | 40.961 |
| mt08cur020a | l | Agente filmógeno, para a cura de concretos e argamassas. (material) | 0.15 | 3.94 | 0.591 |
| mq06bhe010 | h | Caminhão bomba estacionado na obra, para bombeamento de concreto. (equipamento) | 0.01 | 700.32 | 7.003 |
| mo044 | h | Montador de fôrmas. (mão de obra) | 0.496 | 31.99 | 15.867 |
| mo091 | h | Ajudante de montador de fôrmas. (mão de obra) | 0.496 | 30.15 | 14.954 |
| mo043 | h | Armador. (mão de obra) | 0.238 | 31.99 | 7.614 |
| mo090 | h | Ajudante de armador. (mão de obra) | 0.258 | 30.15 | 7.779 |
| mo045 | h | Oficial de trabalhos de concretagem. (mão de obra) | 0.006 | 31.99 | 0.192 |
| mo092 | h | Ajudante de trabalhos concretagem. (mão de obra) | 0.024 | 30.15 | 0.724 |
| % | % | Custos diretos complementares | 2 % | 408.201 | 8.164 |
|  |  | Custos diretos |  |  | 416.365 |

Resíduos:
- colocação: mt08ebr010c; fator de resíduo 1
- colocação: mt08ebr055 Pontaletes de madeira serrada, de pinus (pinus spp), de 7,5x7,5 cm, de 2ª qualidade, segundo ABNT NBR 11700; fator de resíduo 0.00299704
- colocação: mt08ebr040e Tábua de madeira serrada, de pinus (pinus spp), de 2,5x20 cm, de 2ª qualidade, segundo ABNT NBR 11700; fator de resíduo 0.00295143
- colocação: mt08var200c Pregos comuns 17x21 com cabeça, de 3 mm de diâmetro e 48 mm de comprimento; fator de resíduo 0.0045
- colocação: mt08dba010d Agente desmoldante, à base de óleos especiais, emulsionante em água, para fôrmas metálicas, fenólicas ou de madeira; fator de resíduo 0.07
- colocação: mt07cpo012 Poliestireno expandido para caixões perdidos; fator de resíduo 0.035
- colocação: mt07aco070f Aço em barras nervuradas, CA-50, de vários diâmetros, segundo ABNT NBR 7480; fator de resíduo 0.0075
- colocação: mt08var050 Arame galvanizado para atar, de 1,30 mm de diâmetro; fator de resíduo 0.0038
- colocação: mt07ame060ega; fator de resíduo 0.0075
- colocação: mt10haf080ied; fator de resíduo 0.00113521

## Recursos

**mt08ebr010c** m² Painel de madeira compensada
Dados técnicos: Custo energético 209.232 MJ; Emissão de CO2 0.360 kg; Código LER 17 02 01; Massa do elemento 7.2 kg; Volume 0.006545 m3

**mt08ebr055** m Pontaletes de madeira serrada, de pinus (pinus spp), de 7,5x7,5 cm, de 2ª qualidade, segundo ABNT NBR 11700
Dados técnicos: Custo energético 151.095 MJ; Emissão de CO2 -4.450 kg; Código LER 17 02 01; Massa do elemento 3.375 kg; Volume 0.003068 m3
Resíduos:
- embalagem: re170203 Plástico. (componente de resíduo); rendimento 0.001 kg; Código LER 17 02 03; Massa do elemento 1 kg; Volume 0.001667 m3

**mt08ebr040e** m Tábua de madeira serrada, de pinus (pinus spp), de 2,5x20 cm, de 2ª qualidade, segundo ABNT NBR 11700
Dados técnicos: Custo energético 125.372 MJ; Emissão de CO2 -3.691 kg; Código LER 17 02 01; Massa do elemento 2.8 kg; Volume 0.002545 m3
Resíduos:
- embalagem: re170203 Plástico; rendimento 0.001 kg

**mt08var200c** kg Pregos comuns 17x21 com cabeça, de 3 mm de diâmetro e 48 mm de comprimento
Dados técnicos: Custo energético 9.830 MJ; Emissão de CO2 0.510 kg; Código LER 17 04 05; Massa do elemento 1 kg; Volume 0.000476 m3

**mt08dba010d** l Agente desmoldante, à base de óleos especiais, emulsionante em água, para fôrmas metálicas, fenólicas ou de madeira
Dados técnicos: Custo energético 82.642 MJ; Emissão de CO2 4.474 kg; Código LER 17 09 04; Massa do elemento 0.932 kg; Volume 0.000621 m3
Resíduos:
- embalagem: re150104 Embalagens de metal. (componente de resíduo); rendimento 0.042 kg; Código LER 15 01 04; Massa do elemento 1 kg; Volume 0.001667 m3

**mt07cpo012** m³ Poliestireno expandido para caixões perdidos
Dados técnicos: Custo energético 808.544 MJ; Emissão de CO2 27.632 kg; Código LER 17 06 04; Massa do elemento 8.8 kg; Volume 0.014667 m3

**mt07aco020g** Un Separador certificado para lajes nervuradas bidirecionais
Dados técnicos: Custo energético 1.105 MJ; Emissão de CO2 0.114 kg
Resíduos:
- embalagem: re150101 Embalagens de papel e cartão. (componente de resíduo); rendimento 0.072 kg; Código LER 15 01 01; Massa do elemento 1 kg; Volume 0.001333 m3

**mt07aco070f** kg Aço em barras nervuradas, CA-50, de vários diâmetros, segundo ABNT NBR 7480
Dados técnicos: Custo energético 9.830 MJ; Emissão de CO2 0.510 kg; Código LER 17 04 05; Massa do elemento 1 kg; Volume 0.000476 m3

**mt08var050** kg Arame galvanizado para atar, de 1,30 mm de diâmetro
Dados técnicos: Custo energético 25.100 MJ; Emissão de CO2 2.560 kg; Código LER 17 04 05; Massa do elemento 1 kg; Volume 0.000476 m3

**mt07ame060ega** m² Tela eletrossoldada Q 196 10x10 cm
Dados técnicos: Custo energético 30.571 MJ; Emissão de CO2 1.586 kg; Código LER 17 04 05; Massa do elemento 3.11 kg; Volume 0.001481 m3

**mt10haf080ied** m³ Concreto C25 classe de agressividade ambiental II e tipo de ambiente urbano
Dados técnicos: Custo energético 2000.000 MJ; Emissão de CO2 250.000 kg; Código LER 17 01 01; Massa do elemento 2500 kg; Volume 1.666667 m3
