# Sistema de escoramento e fôrmas reutilizável para pilar retangular ou quadrado

- Propriedade do ficheiro: CYPE Ingenieros S.A.
- Formato: FIEBDC-3/2016
- Programa: Generador de precios de la construcción. CYPE Ingenieros, S.A.
- Data: 15/06/2024
- Âmbito geográfico: Brasil
- Moeda: BRL
- Custos indiretos: 3 %
- Despesas gerais: 13 %
- Lucro: 6 %
- IVA: 17 %

## E Estruturas

### EH Concreto armado

#### EHS Pilares

**EHS012** m² Sistema de escoramento e fôrmas reutilizável para pilar retangular ou quadrado.
Montagem e desmontagem de sistema de escoramento e fôrmas para formação de pilar retangular ou quadrado de concreto armado, em piso de entre 8 e 9 m de altura livre, formado por: superfície moldante de painéis metálicos de 30x90 cm, amortizáveis em 150 utilizações e estrutura suporte vertical de perfis tubulares metálicos de 1 1/2" de diâmetro para cimbramento, amortizável em 150 utilizações. Inclusive perfis quebra arestas e líquido desmoldante para evitar a aderência do concreto às fôrmas.
Inclui: Marcação. Montagem do sistema de escoramento e fôrmas. Desmontagem do sistema de escoramento e fôrmas. Limpeza e armazenamento das fôrmas.
Critério de medição de projeto: Superfície de fôrmas em contato com o concreto, medida segundo documentação gráfica de Projeto.
Critério de quantitativos de obra: Medir-se-á a superfície de fôrmas em contato com o concreto realmente executada segundo especificações de Projeto.

| Código | Un | Descrição | Rendimento | Preço | Importância |
|---|---|---|---|---|---|
| mt08ebr060ac | m² | Painéis metálicos de 30x90 cm, para sistema de escoramento e fôrmas para pilares. (material) | 0.008 | 3994.51 | 31.956 |
| mt08ebr130 | m³ | Estrutura formada por perfis tubulares metálicos de 1 1/2" de diâmetro para cimbramento. Inclusive acessórios de montagem. (material) | 0.1 | 1859.74 | 185.974 |
| mt08var040a | Un | Perfil quebra arestas de PVC, de várias dimensões e 2500 mm de comprimento. (material) | 1.338 | 1.39 | 1.860 |
| mt08dba010d | l | Agente desmoldante, à base de óleos especiais, emulsionante em água, para fôrmas metálicas, fenólicas ou de madeira. (material) | 0.03 | 4.56 | 0.137 |
| mo044 | h | Montador de fôrmas. (mão de obra) | 0.512 | 31.99 | 16.379 |
| mo091 | h | Ajudante de montador de fôrmas. (mão de obra) | 0.618 | 30.15 | 18.633 |
| % | % | Custos diretos complementares | 2 % | 254.939 | 5.099 |
|  |  | Custos diretos |  |  | 260.038 |

Resíduos:
- colocação: mt08var040a Perfil quebra arestas de PVC, de várias dimensões e 2500 mm de comprimento; fator de resíduo 1
- colocação: mt08dba010d Agente desmoldante, à base de óleos especiais, emulsionante em água, para fôrmas metálicas, fenólicas ou de madeira; fator de resíduo 0.07

## Recursos

**mt08var040a** Un Perfil quebra arestas de PVC, de várias dimensões e 2500 mm de comprimento
Dados técnicos: Custo energético 7.989 MJ; Emissão de CO2 0.906 kg; Código LER 17 02 03; Massa do elemento 0.18 kg; Volume 0.0003 m3
Resíduos:
- embalagem: re150101 Embalagens de papel e cartão. (componente de resíduo); rendimento 0.032 kg; Código LER 15 01 01; Massa do elemento 1 kg; Volume 0.001333 m3

**mt08dba010d** l Agente desmoldante, à base de óleos especiais, emulsionante em água, para fôrmas metálicas, fenólicas ou de madeira
Dados técnicos: Custo energético 82.642 MJ; Emissão de CO2 4.474 kg; Código LER 17 09 04; Massa do elemento 0.932 kg; Volume 0.000621 m3
Resíduos:
- embalagem: re150104 Embalagens de metal. (componente de resíduo); rendimento 0.042 kg; Código LER 15 01 04; Massa do elemento 1 kg; Volume 0.001667 m3
