# Laje com chapa metálica como fôrma perdida

- Propriedade do ficheiro: CYPE Ingenieros S.A.
- Formato: FIEBDC-3/2016
- Programa: Generador de precios de la construcción. CYPE Ingenieros, S.A.
- Data: 23/05/2024
- Âmbito geográfico: Brasil
- Moeda: BRL
- Custos indiretos: 3 %
- Despesas gerais: 13 %
- Lucro: 6 %
- IVA: 17 %

## E Estruturas

### EH Concreto armado

#### EHX Lajes mistas

**EHX010** m² Laje com chapa metálica como fôrma perdida.
Laje de 10 cm de altura, com fôrmas perdidas de chapa de aço galvanizado com forma trapezoidal, de 0,80 mm de espessura, 59 mm de altura do perfil e 210 mm de distância entre-eixos e concreto armado realizado com concreto C45 classe de agressividade ambiental II e tipo de ambiente urbano, brita 1, consistência S100 dosado em central, e concretagem com bomba, volume total de concreto 0,062 m³/m²; aço CA-25, com uma quantidade total de 6 kg/m²; e tela eletrossoldada Q 92 de aço CA-60; apoiada toda ela sobre estrutura metálica. Inclusive peças angulares para arremates perimetrais e de consolas, parafusos para fixação das chapas, arame de atar, separadores e agente filmógeno, para a cura de concretos e argamassas.
Critérios considerados na determinação do preço da unidade de obra: O preço inclui o corte, dobra e montagem da armadura em central de armaduras de obra e a posterior colocação em obra, mas não inclui a estrutura metálica.
Inclui: Marcação. Montagem das chapas. Fixação das chapas e resolução dos apoios. Colocação de armaduras com separadores certificados. Concretagem e compactação do concreto. Nivelamento da superfície de acabamento. Cura do concreto.
Critério de medição de projeto: Superfície medida em verdadeira magnitude, segundo documentação gráfica de Projeto, descontando as aberturas de superfície maior de 6 m².
Critério de quantitativos de obra: Medir-se-á, em verdadeira magnitude, a superfície realmente executada segundo especificações de Projeto, descontando as aberturas de superfície maior de 6 m².

| Código | Un | Descrição | Rendimento | Preço | Importância |
|---|---|---|---|---|---|
| mt07pcl010hsttc | m² | Perfil de chapa de aço galvanizado com forma trapezoidal, de 0,8 mm de espessura, 59 mm de altura do perfil e 210 mm de distância entre-eixos, 9 a 10 kg/m² e um momento de inércia de 50 a 60 cm4. (material) | 1.05 | 78.07 | 81.974 |
| mt07pcl020 | m | Peça angular de chapa de aço galvanizado, para arremates perimetrais e de consolas. (material) | 0.04 | 69.67 | 2.787 |
| mt07pcl030 | Un | Parafuso autoperfurante rosca-chapa, para fixação de chapas. (material) | 6 | 0.88 | 5.280 |
| mt07aco020i | Un | Separador certificado para lajes. (material) | 3 | 0.23 | 0.690 |
| mt07aco070a | kg | Aço em barras lisas, CA-25, de vários diâmetros, segundo ABNT NBR 7480. (material) | 6.3 | 12.45 | 78.435 |
| mt08var050 | kg | Arame galvanizado para atar, de 1,30 mm de diâmetro. (material) | 0.099 | 3.79 | 0.375 |
| mt07ame060ccb | m² | Tela eletrossoldada Q 92 15x15 cm, com fios longitudinais de 4,2 mm de diâmetro e fios transversais de 4,2 mm de diâmetro, aço CA-60, segundo ABNT NBR 7481. (material) | 1.15 | 20.12 | 23.138 |
| mt10haf080iqc | m³ | Concreto C45 classe de agressividade ambiental II e tipo de ambiente urbano, brita 1, consistência S100, dosado em central, segundo ABNT NBR 8953. (material) | 0.065 | 461.54 | 30.000 |
| mt08cur020a | l | Agente filmógeno, para a cura de concretos e argamassas. (material) | 0.15 | 3.94 | 0.591 |
| mq06bhe010 | h | Caminhão bomba estacionado na obra, para bombeamento de concreto. (equipamento) | 0.003 | 700.32 | 2.101 |
| mo047 | h | Montador de estruturas metálicas. (mão de obra) | 0.125 | 31.99 | 3.999 |
| mo094 | h | Ajudante de montador de estruturas metálicas. (mão de obra) | 0.251 | 30.15 | 7.568 |
| mo043 | h | Armador. (mão de obra) | 0.109 | 31.99 | 3.487 |
| mo090 | h | Ajudante de armador. (mão de obra) | 0.103 | 30.15 | 3.105 |
| mo045 | h | Oficial de trabalhos de concretagem. (mão de obra) | 0.003 | 31.99 | 0.096 |
| mo092 | h | Ajudante de trabalhos concretagem. (mão de obra) | 0.014 | 30.15 | 0.422 |
| % | % | Custos diretos complementares | 2 % | 244.048 | 4.881 |
|  |  | Custos diretos |  |  | 248.929 |

Resíduos:
- colocação: mt07pcl010hsttc; fator de resíduo 0.0053
- colocação: mt07pcl020 Peça angular de chapa de aço galvanizado, para arremates perimetrais e de consolas; fator de resíduo 0.0053
- colocação: mt07pcl030 Parafuso autoperfurante rosca-chapa, para fixação de chapas; fator de resíduo 0.00428571
- colocação: mt07aco070a Aço em barras lisas, CA-25, de vários diâmetros, segundo ABNT NBR 7480; fator de resíduo 0.0075
- colocação: mt08var050 Arame galvanizado para atar, de 1,30 mm de diâmetro; fator de resíduo 0.0038
- colocação: mt07ame060ccb; fator de resíduo 0.00943986

## Recursos

**mt07pcl010hsttc** m² Perfil de chapa de aço galvanizado com forma trapezoidal
Dados técnicos: Custo energético 232.514 MJ; Emissão de CO2 23.552 kg; Código LER 17 04 05; Massa do elemento 9.14 kg; Volume 0.004352 m3
Resíduos:
- embalagem: re170203 Plástico. (componente de resíduo); rendimento 0.032 kg; Código LER 17 02 03; Massa do elemento 1 kg; Volume 0.001667 m3

**mt07pcl020** m Peça angular de chapa de aço galvanizado, para arremates perimetrais e de consolas
Dados técnicos: Custo energético 377.275 MJ; Emissão de CO2 38.438 kg; Código LER 17 04 05; Massa do elemento 15 kg; Volume 0.007143 m3
Resíduos:
- embalagem: re170203 Plástico; rendimento 0.008 kg

**mt07pcl030** Un Parafuso autoperfurante rosca-chapa, para fixação de chapas
Dados técnicos: Custo energético 0.033 MJ; Emissão de CO2 0.003 kg; Código LER 17 04 05; Massa do elemento 0.0014 kg
Resíduos:
- embalagem: re150101 Embalagens de papel e cartão. (componente de resíduo); rendimento 0.001 kg; Código LER 15 01 01; Massa do elemento 1 kg; Volume 0.001333 m3

**mt07aco020i** Un Separador certificado para lajes
Dados técnicos: Custo energético 1.105 MJ; Emissão de CO2 0.114 kg
Resíduos:
- embalagem: re150101 Embalagens de papel e cartão; rendimento 0.072 kg

**mt07aco070a** kg Aço em barras lisas, CA-25, de vários diâmetros, segundo ABNT NBR 7480
Dados técnicos: Custo energético 9.830 MJ; Emissão de CO2 0.510 kg; Código LER 17 04 05; Massa do elemento 1 kg; Volume 0.000476 m3

**mt08var050** kg Arame galvanizado para atar, de 1,30 mm de diâmetro
Dados técnicos: Custo energético 25.100 MJ; Emissão de CO2 2.560 kg; Código LER 17 04 05; Massa do elemento 1 kg; Volume 0.000476 m3

**mt07ame060ccb** m² Tela eletrossoldada Q 92 15x15 cm
Dados técnicos: Custo energético 14.548 MJ; Emissão de CO2 0.755 kg; Código LER 17 04 05; Massa do elemento 1.48 kg; Volume 0.000705 m3

**mt10haf080iqc** m³ Concreto C45 classe de agressividade ambiental II e tipo de ambiente urbano
Dados técnicos: Custo energético 2400.000 MJ; Emissão de CO2 275.000 kg; Código LER 17 01 01; Massa do elemento 2500 kg; Volume 1.666667 m3
