# Parede de wood frame

- Propriedade do ficheiro: CYPE Ingenieros S.A.
- Formato: FIEBDC-3/2016
- Programa: Generador de precios de la construcción. CYPE Ingenieros, S.A.
- Data: 23/05/2024
- Âmbito geográfico: Brasil
- Moeda: BRL
- Custos indiretos: 3 %
- Despesas gerais: 13 %
- Lucro: 6 %
- IVA: 17 %

## E Estruturas

### EM Madeira

#### EML Wood frame

**EML010** m² Parede de wood frame.
Parede de wood frame formada por elementos de montantes, guias e diagonais de madeira serrada de pinus (pinus spp), de 38x90 mm de seção, classe resistente C25, segundo ABNT NBR 7190; cortados e numerados em fábrica, montados em obra com pregos, de aço galvanizado de alta aderência; travamento em uma das suas faces com painel estrutural OSB de partículas longas e orientadas de madeira, bordas retas, de 9,5 mm de espessura, fixado aos montantes com pregos, de aço galvanizado de alta aderência. Inclusive fita resiliente, de borracha EPDM expandida, de 7 mm de espessura e 115 mm de largura, para redução dos ruído de impacto em 4 dBA, segundo ISO 10140, fixada com grampos, para dessolidarização; chapas perfuradas retas, angulares e angulares para ligação da estrutura à fundação de aço galvanizado tipo S250GD+Z275N para a resolução de encontros.
Inclui: Implantação e marcação de eixos. Colocação da banda dessolidarizadora. Marcação e corte de pranchas. Montagem dos painéis de wood frame. Colocação e fixação provisória dos painéis de wood frame. Aprumo e nivelamento. Preparação e corte dos painéis. Fixação dos painéis à estrutura de wood frame. Execução das uniões. Fixação definitiva da estrutura de wood frame.
Critério de medição de projeto: Superfície medida segundo documentação gráfica de Projeto, sem deduzir aberturas menores que 1 m² e descontando, nas aberturas de superfície maior de 1 m², o excesso sobre 1 m².
Critério de quantitativos de obra: Medir-se-á a superfície realmente executada segundo especificações de Projeto, sem deduzir aberturas menores que 1 m² e descontando, nas aberturas de superfície maior de 1 m², o excesso sobre 1 m².

| Código | Un | Descrição | Rendimento | Preço | Importância |
|---|---|---|---|---|---|
| mt07mee410bb | m³ | Conjunto de elementos estruturais para parede estrutural de wood frame, composto por montantes, guias e diagonais de madeira serrada de pinus (pinus spp) de 38x90 mm de seção, classe resistente C25, para um teor de umidade de 12%, segundo ABNT NBR 7190, com acabamento polido, cortados e numerados em fábrica, para montagem em obra. (material) | 0.012 | 1050.02 | 12.600 |
| mt07tdm050a | m² | Painel estrutural OSB de partículas longas e orientadas de madeira, bordas retas, de 9,5 mm de espessura, densidade 640 kg/m³. (material) | 1 | 19.93 | 19.930 |
| mt07emr111d | Un | Prego, de 4 mm de diâmetro e 75 mm de comprimento, de aço galvanizado de alta aderência. (material) | 35 | 0.34 | 11.900 |
| mt16pdr010ld | m | Fita resiliente, de borracha EPDM expandida, de 7 mm de espessura e 115 mm de largura, para redução dos ruído de impacto em 4 dBA, segundo ISO 10140, sem compostos orgânicos voláteis (COV), com grampos de fixação. (material) | 0.45 | 112.12 | 50.454 |
| mt07emr410a | Un | Chapa perfurada reta de aço galvanizado tipo S250GD+Z275N, para montagem de wood frame. (material) | 7 | 15.59 | 109.130 |
| mt07emr410s | Un | Chapa perfurada angular de aço galvanizado tipo S250GD+Z275N, para montagem de wood frame. (material) | 7 | 3.12 | 21.840 |
| mt07emr410H | Un | Chapa perfurada angular para ligação da estrutura à fundação de aço galvanizado tipo S250GD+Z275N, para montagem de wood frame. (material) | 7 | 20.46 | 143.220 |
| mo048 | h | Carpinteiro de estruturas de madeira. (mão de obra) | 0.524 | 31.99 | 16.763 |
| mo095 | h | Ajudante de montador de estruturas de madeira. (mão de obra) | 0.634 | 30.15 | 19.115 |
| % | % | Custos diretos complementares | 2 % | 404.952 | 8.099 |
|  |  | Custos diretos |  |  | 413.051 |

Resíduos:
- colocação: mt07mee410bb; fator de resíduo 0.0015
- colocação: mt07tdm050a; fator de resíduo 0.0116166

## Recursos

**mt07mee410bb** m³ Conjunto de elementos estruturais para parede estrutural de wood frame
Dados técnicos: Custo energético 25908.335 MJ; Emissão de CO2 -764.088 kg; Código LER 17 02 01; Massa do elemento 579 kg; Volume 0.526364 m3
Resíduos:
- embalagem: re170203 Plástico. (componente de resíduo); rendimento 0.04 kg; Código LER 17 02 03; Massa do elemento 1 kg; Volume 0.001667 m3

**mt07tdm050a** m² Painel estrutural OSB de partículas longas e orientadas de madeira
Dados técnicos: Custo energético 202.678 MJ; Emissão de CO2 2.676 kg; Código LER 17 02 01; Massa do elemento 6.08 kg; Volume 0.005527 m3
Resíduos:
- embalagem: re170203 Plástico; rendimento 0.025 kg

**mt07emr111d** Un Prego, de 4 mm de diâmetro e 75 mm de comprimento, de aço galvanizado de alta aderência
Dados técnicos: Custo energético 4.647 MJ; Emissão de CO2 0.317 kg
Resíduos:
- embalagem: re150101 Embalagens de papel e cartão. (componente de resíduo); rendimento 0.09 kg; Código LER 15 01 01; Massa do elemento 1 kg; Volume 0.001333 m3
- embalagem: re170203 Plástico; rendimento 0.045 kg

**mt16pdr010ld** m Fita resiliente
Dados técnicos: Custo energético 35.536 MJ; Emissão de CO2 1.548 kg
