# Padieira de alvenaria de blocos de concreto aparente com armadura treliçada

- Propriedade do ficheiro: CYPE Ingenieros S.A.
- Formato: FIEBDC-3/2016
- Programa: Generador de precios de la construcción. CYPE Ingenieros, S.A.
- Data: 15/06/2024
- Âmbito geográfico: Brasil
- Moeda: BRL
- Custos indiretos: 3 %
- Despesas gerais: 13 %
- Lucro: 6 %
- IVA: 17 %

## F Fachadas, paredes, divisórias e proteções

### FC Padieiras, vergas e caixas de persiana

#### FCL De alvenaria de blocos de concreto aparente

**FCL030** m Padieira de alvenaria de blocos de concreto aparente com armadura treliçada.
Padieira de 38 cm de espessura, realizada com duas fiadas de blocos vazados de concreto, aparente, cor natural, 9x19x29 cm, resistência à compressão 3 MPa, assentes com argamassa de cimento confeccionada em obra, com 250 kg/m³ de cimento, cor cinza, dosificação 1:6, fornecida em sacos, com juntas horizontais e verticais de 10 mm de espessura, junta rebaixada; com armadura treliçada pré-fabricada de aço galvanizado a quente, de 3,7 mm de diâmetro e de 200 mm de largura; escoramento através de escoras metálicas telescópicas e pranchões de madeira.
Inclui: Limpeza e nivelação da superfície de apoio. Implantação e marcação dos eixos de apoio na abertura de passagem. Implantação e corte das pranchas. Instalação das escoras. Preparação da argamassa. Colocação dos blocos. Colocação das armaduras. Maciçamento com argamassa. Desmontagem e remoção das escoras.
Critério de medição de projeto: Comprimento medido segundo documentação gráfica de Projeto, incluindo as entregas nos apoios.
Critério de quantitativos de obra: Medir-se-á o comprimento realmente executado segundo especificações de Projeto, incluindo as entregas nos apoios.

| Código | Un | Descrição | Rendimento | Preço | Importância |
|---|---|---|---|---|---|
| mt03bhe030aae | Un | Bloco vazado de concreto, aparente, cor natural, 9x19x29 cm, resistência à compressão 3 MPa; com o preço incrementado em 20% relativamente a peças especiais. Segundo ABNT NBR 6136. (material) | 7 | 0.71 | 4.970 |
| mt08aaa010a | m³ | Água. (material) | 0.004 | 3.79 | 0.015 |
| mt01arg005a | t | Areia de pedreira, para argamassa preparada em obra. (material) | 0.002 | 50.71 | 0.101 |
| mt08cem002 | kg | Cimento cinza em sacos. (material) | 0.383 | 0.63 | 0.241 |
| mt07aag010aem | m | Armadura treliçada pré-fabricada de aço galvanizado a quente, de 3,7 mm de diâmetro e 200 mm de largura, com dispositivos de separação, geometria desenhada para permitir a sobreposição e sistema de autocontrolo do operário (SAO). (material) | 2 | 4.5 | 9.000 |
| mt50spa050m | m³ | Pranchão de madeira de pinho, dimensões 20x7,2 cm. (material) | 0.003 | 1110.59 | 3.332 |
| mt50spa101 | kg | Pregos de aço. (material) | 0.05 | 4.74 | 0.237 |
| mt50spa081a | Un | Escora metálica telescópica, até 3 m de altura. (material) | 0.013 | 48.68 | 0.633 |
| mq06hor010 | h | Betoneira elétrica com uma capacidade de amassamento de 160 l. (equipamento) | 0.005 | 12.69 | 0.063 |
| mo021 | h | Pedreiro de alvenarias. (mão de obra) | 0.201 | 32.24 | 6.480 |
| mo114 | h | Servente de pedreiro de alvenarias. (mão de obra) | 0.125 | 27.81 | 3.476 |
| % | % | Custos diretos complementares | 2 % | 28.548 | 0.571 |
|  |  | Custos diretos |  |  | 29.119 |

Resíduos:
- colocação: mt03bhe030aae; fator de resíduo 0.0473
- colocação: mt01arg005a Areia de pedreira, para argamassa preparada em obra; fator de resíduo 0.00501329
- colocação: mt08cem002 Cimento cinza em sacos; fator de resíduo 0.0063
- colocação: mt07aag010aem; fator de resíduo 0.016989
- colocação: mt50spa050m Pranchão de madeira de pinho, dimensões 20x7,2 cm; fator de resíduo 1
- colocação: mt50spa101 Pregos de aço; fator de resíduo 0.0045
- colocação: mt50spa081a Escora metálica telescópica, até 3 m de altura; fator de resíduo 1

## Recursos

**mt03bhe030aae** Un Bloco vazado de concreto
Dados técnicos: Custo energético 5.154 MJ; Emissão de CO2 0.582 kg; Código LER 17 01 01; Massa do elemento 7.2 kg; Volume 0.0048 m3
Resíduos:
- embalagem: re170201 Madeira. (componente de resíduo); rendimento 0.007 kg; Código LER 17 02 01; Massa do elemento 1 kg; Volume 0.000909 m3
- embalagem: re170203 Plástico. (componente de resíduo); rendimento 0.004 kg; Código LER 17 02 03; Massa do elemento 1 kg; Volume 0.001667 m3

**mt08aaa010a** m³ Água
Dados técnicos: Custo energético 60.000 MJ; Emissão de CO2 30.000 kg

**mt01arg005a** t Areia de pedreira, para argamassa preparada em obra
Dados técnicos: Custo energético 75.000 MJ; Emissão de CO2 4.000 kg; Código LER 01 04 08; Massa do elemento 1000 kg; Volume 0.666667 m3

**mt08cem002** kg Cimento cinza em sacos
Dados técnicos: Custo energético 7.174 MJ; Emissão de CO2 0.904 kg; Código LER 17 01 01; Massa do elemento 1 kg; Volume 0.000667 m3
Resíduos:
- embalagem: re150101 Embalagens de papel e cartão. (componente de resíduo); rendimento 0.014 kg; Código LER 15 01 01; Massa do elemento 1 kg; Volume 0.001333 m3
- embalagem: re170201 Madeira; rendimento 0.001 kg
- embalagem: re170203 Plástico; rendimento 0.003 kg

**mt07aag010aem** m Armadura treliçada pré-fabricada de aço galvanizado a quente
Dados técnicos: Custo energético 6.234 MJ; Emissão de CO2 0.608 kg; Código LER 17 04 05; Massa do elemento 0.2275 kg; Volume 0.000108 m3
Resíduos:
- embalagem: re170203 Plástico; rendimento 0.005 kg

**mt50spa050m** m³ Pranchão de madeira de pinho, dimensões 20x7,2 cm
Dados técnicos: Custo energético 78108.000 MJ; Emissão de CO2 -1069.500 kg; Código LER 17 02 01; Massa do elemento 575 kg; Volume 0.522727 m3

**mt50spa101** kg Pregos de aço
Dados técnicos: Custo energético 9.830 MJ; Emissão de CO2 0.510 kg; Código LER 17 04 05; Massa do elemento 1 kg; Volume 0.000476 m3

**mt50spa081a** Un Escora metálica telescópica, até 3 m de altura
Dados técnicos: Custo energético 97.317 MJ; Emissão de CO2 5.049 kg; Código LER 17 04 05; Massa do elemento 9.9 kg; Volume 0.004714 m3
