# Parapeito de alvenaria

- Propriedade do ficheiro: CYPE Ingenieros S.A.
- Formato: FIEBDC-3/2016
- Programa: Generador de precios de la construcción. CYPE Ingenieros, S.A.
- Data: 24/05/2024
- Âmbito geográfico: Brasil
- Moeda: BRL
- Custos indiretos: 3 %
- Despesas gerais: 13 %
- Lucro: 6 %
- IVA: 17 %

## F Fachadas, paredes, divisórias e proteções

### FD Proteções e gradeamentos

#### FDA Parapeitos

**FDA005** m Parapeito de alvenaria.
Parapeito de 1,25 m de altura, de 11,5 cm de espessura, de alvenaria de bloco cerâmico com furos na horizontal, para revestir, 11,5x19x29 cm, com juntas de 10 mm de espessura, assente com argamassa de cimento confeccionada em obra, com 250 kg/m³ de cimento, cor cinza, dosificação 1:6, fornecida a granel; emboço em ambas as faces com argamassa de cimento confeccionada em obra, com 250 kg/m³ de cimento, cor cinza, dosificação 1:6, fornecida a granel. Inclusive peça superior de coroamento.
Inclui: Limpeza e preparação da superfície de apoio. Marcação da alvenaria a realizar. Preparação da argamassa. Assentamento da primeira fiada sobre camada de argamassa. Colocação e aprumo de prumos de referência. Colocação de fios entre prumos. Colocação de fios de prumo fixos nas arestas. Marcação de alinhamentos e níveis. Execução de encontros e pilastras. Emboço de paramentos.
Critério de medição de projeto: Comprimento medido entre eixos, segundo documentação gráfica de Projeto.
Critério de quantitativos de obra: Medir-se-á, a eixos, o comprimento realmente executado segundo especificações de Projeto.

| Código | Un | Descrição | Rendimento | Preço | Importância |
|---|---|---|---|---|---|
| mt02bcr010de | Un | Bloco cerâmico com furos na horizontal, para revestir, 11,5x19x29 cm, resistência à compressão 1,5 MPa; com o preço incrementado em 20% relativamente a peças especiais. Segundo ABNT NBR 15270-1. (material) | 22.313 | 1.16 | 25.883 |
| mt08aaa010a | m³ | Água. (material) | 0.029 | 3.79 | 0.110 |
| mt01arg005a | t | Areia de pedreira, para argamassa preparada em obra. (material) | 0.184 | 50.71 | 9.331 |
| mt08cet020e | t | Cimento CEM II / A-L 32,5 N, a granel. (material) | 0.03 | 226.67 | 6.800 |
| mq06hor010 | h | Betoneira elétrica com uma capacidade de amassamento de 160 l. (equipamento) | 0.079 | 12.69 | 1.003 |
| mo021 | h | Pedreiro de alvenarias. (mão de obra) | 1.75 | 32.24 | 56.420 |
| mo078 | h | Ajudante de pedreiro de edificações. (mão de obra) | 0.875 | 30.23 | 26.451 |
| mo114 | h | Servente de pedreiro de alvenarias. (mão de obra) | 0.946 | 27.81 | 26.308 |
| % | % | Custos diretos complementares | 2 % | 152.306 | 3.046 |
|  |  | Custos diretos |  |  | 155.352 |

Resíduos:
- colocação: mt02bcr010de; fator de resíduo 0.0396
- colocação: mt01arg005a Areia de pedreira, para argamassa preparada em obra; fator de resíduo 0.00501329
- colocação: mt08cet020e Cimento CEM II / A-L 32,5 N, a granel; fator de resíduo 0.0063

## Recursos

**mt02bcr010de** Un Bloco cerâmico com furos na horizontal
Dados técnicos: Custo energético 11.852 MJ; Emissão de CO2 0.909 kg; Código LER 17 01 03; Massa do elemento 3.74 kg; Volume 0.002992 m3
Resíduos:
- embalagem: re170201 Madeira. (componente de resíduo); rendimento 0.004 kg; Código LER 17 02 01; Massa do elemento 1 kg; Volume 0.000909 m3
- embalagem: re170203 Plástico. (componente de resíduo); rendimento 0.004 kg; Código LER 17 02 03; Massa do elemento 1 kg; Volume 0.001667 m3

**mt08aaa010a** m³ Água
Dados técnicos: Custo energético 60.000 MJ; Emissão de CO2 30.000 kg

**mt01arg005a** t Areia de pedreira, para argamassa preparada em obra
Dados técnicos: Custo energético 75.000 MJ; Emissão de CO2 4.000 kg; Código LER 01 04 08; Massa do elemento 1000 kg; Volume 0.666667 m3

**mt08cet020e** t Cimento CEM II / A-L 32,5 N, a granel
Dados técnicos: Custo energético 6740.000 MJ; Emissão de CO2 880.000 kg; Código LER 17 01 01; Massa do elemento 1000 kg; Volume 0.666667 m3
