# Balaustrada

- Propriedade do ficheiro: CYPE Ingenieros S.A.
- Formato: FIEBDC-3/2016
- Programa: Generador de precios de la construcción. CYPE Ingenieros, S.A.
- Data: 23/05/2024
- Âmbito geográfico: Brasil
- Moeda: BRL
- Custos indiretos: 3 %
- Despesas gerais: 13 %
- Lucro: 6 %
- IVA: 17 %

## F Fachadas, paredes, divisórias e proteções

### FD Proteções e gradeamentos

#### FDB Balaustradas

**FDB010** m Balaustrada.
Balaustrada curva formada por balaústres pré-fabricados de concreto tipo Âncora de 16,5x8,5x70 cm, colocada em paredes e assente com argamassa de cimento e cal, confeccionada em obra, dosificação 1:1:7. Inclusive corrimão de 16x12x100 cm pré-fabricado de concreto, marcação, nivelação, rejuntamento e limpeza.
Inclui: Limpeza e preparação da borda de apoio. Disposição e montagem das peças por tramos entre pilastras. Colocação das peças. Enchimento e perfilamento de juntas com argamassa de cimento.
Critério de medição de projeto: Comprimento medido entre eixos, segundo documentação gráfica de Projeto.
Critério de quantitativos de obra: Medir-se-á, a eixos, o comprimento realmente executado segundo especificações de Projeto.

| Código | Un | Descrição | Rendimento | Preço | Importância |
|---|---|---|---|---|---|
| mt20bhp210dd | Un | Balaústre tipo Âncora, pré-fabricado de concreto, de 16,5x8,5x70 cm. (material) | 4 | 9.09 | 36.360 |
| mt20bhp230a | m | Corrimão pré-fabricado de concreto, para balaustrada, de 16x12x100 cm. (material) | 1.05 | 7.23 | 7.592 |
| mt08aaa010a | m³ | Água. (material) | 0.016 | 3.79 | 0.061 |
| mt01arg002a | m³ | Areia média lavada. (material) | 0.12 | 112.99 | 13.559 |
| mt08cem042 | kg | Cimento branco em sacos. (material) | 20 | 1.22 | 24.400 |
| mt08cal030 | kg | Cal hidratada para argamassas, em sacos, segundo ABNT NBR 7175. (material) | 20 | 0.5 | 10.000 |
| mq06hor010 | h | Betoneira elétrica com uma capacidade de amassamento de 160 l. (equipamento) | 0.072 | 12.69 | 0.914 |
| mo020 | h | Pedreiro. (mão de obra) | 1.003 | 32.24 | 32.337 |
| mo113 | h | Auxiliar de serviços gerais. (mão de obra) | 1.705 | 27.81 | 47.416 |
| % | % | Custos diretos complementares | 2 % | 172.639 | 3.453 |
|  |  | Custos diretos |  |  | 176.092 |

Resíduos:
- colocação: mt20bhp210dd Balaústre tipo Âncora, pré-fabricado de concreto, de 16,5x8,5x70 cm; fator de resíduo 0.0248
- colocação: mt20bhp230a Corrimão pré-fabricado de concreto, para balaustrada, de 16x12x100 cm; fator de resíduo 0.0248
- colocação: mt01arg002a Areia média lavada; fator de resíduo 0.003
- colocação: mt08cem042 Cimento branco em sacos; fator de resíduo 0.0063
- colocação: mt08cal030 Cal hidratada para argamassas, em sacos, segundo ABNT NBR 7175; fator de resíduo 0.042

## Recursos

**mt20bhp210dd** Un Balaústre tipo Âncora, pré-fabricado de concreto, de 16,5x8,5x70 cm
Dados técnicos: Custo energético 5.370 MJ; Emissão de CO2 2.189 kg; Código LER 17 01 01; Massa do elemento 13 kg; Volume 0.008667 m3
Resíduos:
- embalagem: re170201 Madeira. (componente de resíduo); rendimento 0.001 kg; Código LER 17 02 01; Massa do elemento 1 kg; Volume 0.000909 m3
- embalagem: re170203 Plástico. (componente de resíduo); rendimento 0.05 kg; Código LER 17 02 03; Massa do elemento 1 kg; Volume 0.001667 m3

**mt20bhp230a** m Corrimão pré-fabricado de concreto, para balaustrada, de 16x12x100 cm
Dados técnicos: Custo energético 4.138 MJ; Emissão de CO2 3.298 kg; Código LER 17 01 01; Massa do elemento 21 kg; Volume 0.014 m3
Resíduos:
- embalagem: re170201 Madeira; rendimento 0.003 kg
- embalagem: re170203 Plástico; rendimento 0.032 kg

**mt08aaa010a** m³ Água
Dados técnicos: Custo energético 60.000 MJ; Emissão de CO2 30.000 kg

**mt01arg002a** m³ Areia média lavada
Dados técnicos: Custo energético 146.250 MJ; Emissão de CO2 7.800 kg; Código LER 01 04 09; Massa do elemento 1950 kg; Volume 1.21875 m3

**mt08cem042** kg Cimento branco em sacos
Dados técnicos: Custo energético 7.174 MJ; Emissão de CO2 0.904 kg; Código LER 17 01 01; Massa do elemento 1 kg; Volume 0.000667 m3
Resíduos:
- embalagem: re150101 Embalagens de papel e cartão. (componente de resíduo); rendimento 0.014 kg; Código LER 15 01 01; Massa do elemento 1 kg; Volume 0.001333 m3
- embalagem: re170201 Madeira; rendimento 0.001 kg
- embalagem: re170203 Plástico; rendimento 0.003 kg

**mt08cal030** kg Cal hidratada para argamassas, em sacos, segundo ABNT NBR 7175
Dados técnicos: Custo energético 5.019 MJ; Emissão de CO2 0.227 kg; Código LER 17 09 04; Massa do elemento 1 kg; Volume 0.000667 m3
Resíduos:
- embalagem: re150101 Embalagens de papel e cartão; rendimento 0.009 kg
- embalagem: re170203 Plástico; rendimento 0.002 kg
