# Grade de aço

- Propriedade do ficheiro: CYPE Ingenieros S.A.
- Formato: FIEBDC-3/2016
- Programa: Generador de precios de la construcción. CYPE Ingenieros, S.A.
- Data: 15/06/2024
- Âmbito geográfico: Brasil
- Moeda: BRL
- Custos indiretos: 3 %
- Despesas gerais: 13 %
- Lucro: 6 %
- IVA: 17 %

## F Fachadas, paredes, divisórias e proteções

### FD Proteções e gradeamentos

#### FDR Grades metálicas

**FDR010** m² Grade de aço.
Grade metálica composta por caixilho de tubo quadrado de perfil oco de aço laminado a frio de 20x20x1,5 mm, barras horizontais de seção quadrada de perfil maciço de aço laminado a quente de 12x12 mm e barras verticais de seção quadrada de perfil maciço de aço laminado a quente de 12x12 mm. Inclusive barras para fixação através de ancoragem química em alvenaria com barras roscadas e resina. Elaboração em oficina e ajuste final em obra.
Inclui: Marcação dos pontos de fixação do caixilho. Disposição da grade. Aprumo e nivelamento. Resolução das uniões do caixilho aos paramentos. Montagem de elementos complementares.
Critério de medição de projeto: Superfície da abertura a fechar, medida segundo documentação gráfica de Projeto.
Critério de quantitativos de obra: Medir-se-á, com as dimensões da abertura, a superfície realmente executada segundo especificações de Projeto.

| Código | Un | Descrição | Rendimento | Preço | Importância |
|---|---|---|---|---|---|
| mt26aab010aa | m | Tubo quadrado de perfil oco de aço laminado a frio de 20x20x1,5 mm, montado em oficina com tratamento anticorrosão segundo ISO 1461 e primer SHOP-PRIMER à base de resina polivinil-butiral com uma espessura média de recobrimento de 20 microns. (material) | 3.33 | 11.99 | 39.927 |
| mt26aac010aa | m | Seção quadrada de perfil maciço de aço laminado a quente de 12x12 mm, montado em oficina com tratamento anticorrosão segundo ISO 1461 e primer SHOP-PRIMER à base de resina polivinil-butiral com uma espessura média de recobrimento de 20 microns. (material) | 15 | 15.76 | 236.400 |
| mt26aaq010a | Un | Ancoragem química composta por resina e barra roscada de aço galvanizado qualidade 5.8, segundo ISO 898-1; com porca e arruela, de 8 mm de diâmetro. (material) | 4 | 8.07 | 32.280 |
| mq06hor010 | h | Betoneira elétrica com uma capacidade de amassamento de 160 l. (equipamento) | 0.005 | 12.69 | 0.063 |
| mo018 | h | Serralheiro. (mão de obra) | 0.366 | 32.62 | 11.939 |
| mo059 | h | Ajudante de serralheiro. (mão de obra) | 0.261 | 30.15 | 7.869 |
| % | % | Custos diretos complementares | 2 % | 328.478 | 6.570 |
|  |  | Custos diretos |  |  | 335.048 |

Resíduos:
- colocação: mt26aab010aa; fator de resíduo 0.015
- colocação: mt26aac010aa; fator de resíduo 0.015
- colocação: mt26aaq010a; fator de resíduo 0.005

## Recursos

**mt26aab010aa** m Tubo quadrado de perfil oco de aço laminado a frio de 20x20x1,5 mm
Dados técnicos: Custo energético 12.484 MJ; Emissão de CO2 0.648 kg; Código LER 17 04 05; Massa do elemento 1.27 kg; Volume 0.000605 m3

**mt26aac010aa** m Seção quadrada de perfil maciço de aço laminado a quente de 12x12 mm
Dados técnicos: Custo energético 11.108 MJ; Emissão de CO2 0.576 kg; Código LER 17 04 05; Massa do elemento 1.13 kg; Volume 0.000538 m3

**mt26aaq010a** Un Ancoragem química composta por resina e barra roscada de aço galvanizado qualidade 5.8
Dados técnicos: Custo energético 3.573 MJ; Emissão de CO2 0.205 kg; Código LER 17 09 04; Massa do elemento 0.07 kg; Volume 0.000047 m3
Resíduos:
- embalagem: re150101 Embalagens de papel e cartão. (componente de resíduo); rendimento 0.001 kg; Código LER 15 01 01; Massa do elemento 1 kg; Volume 0.001333 m3
- embalagem: re170203 Plástico. (componente de resíduo); rendimento 0.001 kg; Código LER 17 02 03; Massa do elemento 1 kg; Volume 0.001667 m3
