# Grade de aço

- Propriedade do ficheiro: CYPE Ingenieros S.A.
- Formato: FIEBDC-3/2016
- Programa: Generador de precios de la construcción. CYPE Ingenieros, S.A.
- Data: 15/06/2024
- Âmbito geográfico: Brasil
- Moeda: BRL
- Custos indiretos: 3 %
- Despesas gerais: 13 %
- Lucro: 6 %
- IVA: 17 %

## F Fachadas, paredes, divisórias e proteções

### FD Proteções e gradeamentos

#### FDR Grades metálicas

**FDR010** m² Grade de aço.
Grade metálica composta por caixilho de seção retangular de perfil maciço de aço laminado a quente de 20x6 mm, barras horizontais de seção circular de perfil maciço de aço laminado a quente de diâmetro 10 mm e barras verticais de seção quadrada de perfil maciço de aço laminado a quente de 12x12 mm. Inclusive ganchos para fixação em alvenaria com argamassa de cimento, confeccionada em obra, dosificação 1:6. Elaboração em oficina e ajuste final em obra.
Inclui: Marcação dos pontos de fixação do caixilho. Disposição da grade. Aprumo e nivelamento. Resolução das uniões do caixilho aos paramentos. Montagem de elementos complementares.
Critério de medição de projeto: Superfície da abertura a fechar, medida segundo documentação gráfica de Projeto.
Critério de quantitativos de obra: Medir-se-á, com as dimensões da abertura, a superfície realmente executada segundo especificações de Projeto.

| Código | Un | Descrição | Rendimento | Preço | Importância |
|---|---|---|---|---|---|
| mt26aac010be | m | Seção retangular de perfil maciço de aço laminado a quente de 20x6 mm, montado em oficina com tratamento anticorrosão segundo ISO 1461 e primer SHOP-PRIMER à base de resina polivinil-butiral com uma espessura média de recobrimento de 20 microns. (material) | 3.33 | 15.3 | 50.949 |
| mt26aac010dn | m | Seção circular de perfil maciço de aço laminado a quente de diâmetro 10 mm, montado em oficina com tratamento anticorrosão segundo ISO 1461 e primer SHOP-PRIMER à base de resina polivinil-butiral com uma espessura média de recobrimento de 20 microns. (material) | 5 | 13.39 | 66.950 |
| mt26aac010aa | m | Seção quadrada de perfil maciço de aço laminado a quente de 12x12 mm, montado em oficina com tratamento anticorrosão segundo ISO 1461 e primer SHOP-PRIMER à base de resina polivinil-butiral com uma espessura média de recobrimento de 20 microns. (material) | 10 | 15.76 | 157.600 |
| mt08aaa010a | m³ | Água. (material) | 0.006 | 3.79 | 0.023 |
| mt01arg005a | t | Areia de pedreira, para argamassa preparada em obra. (material) | 0.013 | 50.71 | 0.659 |
| mt08cem002 | kg | Cimento cinza em sacos. (material) | 2 | 0.63 | 1.260 |
| mq06hor010 | h | Betoneira elétrica com uma capacidade de amassamento de 160 l. (equipamento) | 0.006 | 12.69 | 0.076 |
| mo020 | h | Pedreiro. (mão de obra) | 0.523 | 32.24 | 16.862 |
| mo113 | h | Auxiliar de serviços gerais. (mão de obra) | 0.314 | 27.81 | 8.732 |
| % | % | Custos diretos complementares | 2 % | 303.111 | 6.062 |
|  |  | Custos diretos |  |  | 309.173 |

Resíduos:
- colocação: mt26aac010be; fator de resíduo 0.015
- colocação: mt26aac010dn; fator de resíduo 0.015
- colocação: mt26aac010aa; fator de resíduo 0.015
- colocação: mt01arg005a Areia de pedreira, para argamassa preparada em obra; fator de resíduo 0.00501329
- colocação: mt08cem002 Cimento cinza em sacos; fator de resíduo 0.0063

## Recursos

**mt26aac010be** m Seção retangular de perfil maciço de aço laminado a quente de 20x6 mm
Dados técnicos: Custo energético 9.260 MJ; Emissão de CO2 0.480 kg; Código LER 17 04 05; Massa do elemento 0.942 kg; Volume 0.000449 m3

**mt26aac010dn** m Seção circular de perfil maciço de aço laminado a quente de diâmetro 10 mm
Dados técnicos: Custo energético 6.065 MJ; Emissão de CO2 0.315 kg; Código LER 17 04 05; Massa do elemento 0.617 kg; Volume 0.000294 m3

**mt26aac010aa** m Seção quadrada de perfil maciço de aço laminado a quente de 12x12 mm
Dados técnicos: Custo energético 11.108 MJ; Emissão de CO2 0.576 kg; Código LER 17 04 05; Massa do elemento 1.13 kg; Volume 0.000538 m3

**mt08aaa010a** m³ Água
Dados técnicos: Custo energético 60.000 MJ; Emissão de CO2 30.000 kg

**mt01arg005a** t Areia de pedreira, para argamassa preparada em obra
Dados técnicos: Custo energético 75.000 MJ; Emissão de CO2 4.000 kg; Código LER 01 04 08; Massa do elemento 1000 kg; Volume 0.666667 m3

**mt08cem002** kg Cimento cinza em sacos
Dados técnicos: Custo energético 7.174 MJ; Emissão de CO2 0.904 kg; Código LER 17 01 01; Massa do elemento 1 kg; Volume 0.000667 m3
Resíduos:
- embalagem: re150101 Embalagens de papel e cartão. (componente de resíduo); rendimento 0.014 kg; Código LER 15 01 01; Massa do elemento 1 kg; Volume 0.001333 m3
- embalagem: re170201 Madeira. (componente de resíduo); rendimento 0.001 kg; Código LER 17 02 01; Massa do elemento 1 kg; Volume 0.000909 m3
- embalagem: re170203 Plástico. (componente de resíduo); rendimento 0.003 kg; Código LER 17 02 03; Massa do elemento 1 kg; Volume 0.001667 m3
