# Pano exterior de fachada dupla, de alvenaria cerâmica para revestir

- Propriedade do ficheiro: CYPE Ingenieros S.A.
- Formato: FIEBDC-3/2016
- Programa: Generador de precios de la construcción. CYPE Ingenieros, S.A.
- Data: 15/06/2024
- Âmbito geográfico: Brasil
- Moeda: BRL
- Custos indiretos: 3 %
- Despesas gerais: 13 %
- Lucro: 6 %
- IVA: 17 %

## F Fachadas, paredes, divisórias e proteções

### FF Alvenaria não estrutural

#### FFZ Pano exterior para revestir em fachada dupla

**FFZ010** m² Pano exterior de fachada dupla, de alvenaria cerâmica para revestir.
Pano exterior de fachada dupla, de 9 cm de espessura, de alvenaria de bloco cerâmico com furos na horizontal, para revestir, 9x19x19 cm, com juntas de 10 mm de espessura, assente com argamassa de cimento confeccionada em obra, com 250 kg/m³ de cimento, cor cinza, dosificação 1:6, fornecida a granel.
Critérios considerados na determinação do preço da unidade de obra: O preço não inclui a formação das padieiras dos vãos de fachada.
Inclui: Definição dos planos de fachada através de fios de prumo. Marcação, piso a piso. Marcação nos pilares dos níveis de referência geral de piso e de nível de piso. Preparação da argamassa. Assentamento da primeira fiada sobre camada de argamassa. Colocação e aprumo de prumos de referência. Colocação de fios entre prumos. Colocação de fios de prumo fixos nas arestas. Colocação das peças por fiadas a nível. Realização de todos os trabalhos necessários para a execução dos vãos. Encontros da alvenaria com fachadas, pilares e paredes interiores. Encontro da alvenaria com a laje superior. Limpeza do paramento.
Critério de medição de projeto: Superfície medida segundo documentação gráfica de Projeto, sem duplicar esquinas nem encontros, descontando as aberturas de superfície maior de 4 m². Nas aberturas que não se deduzam, estão incluídos os trabalhos de realizar a superfície interior da abertura.
Critério de quantitativos de obra: Medir-se-á a superfície realmente executada segundo especificações de Projeto, sem duplicar esquinas nem encontros, descontando as aberturas de superfície maior de 4 m². Nas aberturas que não se deduzam, estão incluídos os trabalhos de realizar a superfície interior da abertura.

| Código | Un | Descrição | Rendimento | Preço | Importância |
|---|---|---|---|---|---|
| mt02bcr010ae | Un | Bloco cerâmico com furos na horizontal, para revestir, 9x19x19 cm, resistência à compressão 1,5 MPa; com o preço incrementado em 20% relativamente a peças especiais. Segundo ABNT NBR 15270-1. (material) | 28 | 0.58 | 16.240 |
| mt08aaa010a | m³ | Água. (material) | 0.004 | 3.79 | 0.015 |
| mt01arg005a | t | Areia de pedreira, para argamassa preparada em obra. (material) | 0.015 | 50.71 | 0.761 |
| mt08cet020e | t | Cimento CEM II / A-L 32,5 N, a granel. (material) | 0.002 | 226.67 | 0.453 |
| mq06hor010 | h | Betoneira elétrica com uma capacidade de amassamento de 160 l. (equipamento) | 0.007 | 12.69 | 0.089 |
| mo021 | h | Pedreiro de alvenarias. (mão de obra) | 0.383 | 32.24 | 12.348 |
| mo114 | h | Servente de pedreiro de alvenarias. (mão de obra) | 0.27 | 27.81 | 7.509 |
| % | % | Custos diretos complementares | 3 % | 37.415 | 1.122 |
|  |  | Custos diretos |  |  | 38.537 |

Resíduos:
- colocação: mt02bcr010ae; fator de resíduo 0.0396
- colocação: mt01arg005a Areia de pedreira, para argamassa preparada em obra; fator de resíduo 0.00501329
- colocação: mt08cet020e Cimento CEM II / A-L 32,5 N, a granel; fator de resíduo 0.0063

## Recursos

**mt02bcr010ae** Un Bloco cerâmico com furos na horizontal
Dados técnicos: Custo energético 7.501 MJ; Emissão de CO2 0.552 kg; Código LER 17 01 03; Massa do elemento 2.25 kg; Volume 0.0018 m3
Resíduos:
- embalagem: re170201 Madeira. (componente de resíduo); rendimento 0.004 kg; Código LER 17 02 01; Massa do elemento 1 kg; Volume 0.000909 m3
- embalagem: re170203 Plástico. (componente de resíduo); rendimento 0.004 kg; Código LER 17 02 03; Massa do elemento 1 kg; Volume 0.001667 m3

**mt08aaa010a** m³ Água
Dados técnicos: Custo energético 60.000 MJ; Emissão de CO2 30.000 kg

**mt01arg005a** t Areia de pedreira, para argamassa preparada em obra
Dados técnicos: Custo energético 75.000 MJ; Emissão de CO2 4.000 kg; Código LER 01 04 08; Massa do elemento 1000 kg; Volume 0.666667 m3

**mt08cet020e** t Cimento CEM II / A-L 32,5 N, a granel
Dados técnicos: Custo energético 6740.000 MJ; Emissão de CO2 880.000 kg; Código LER 17 01 01; Massa do elemento 1000 kg; Volume 0.666667 m3
