# Pano exterior de fachada dupla, de alvenaria cerâmica para revestir

- Propriedade do ficheiro: CYPE Ingenieros S.A.
- Formato: FIEBDC-3/2016
- Programa: Generador de precios de la construcción. CYPE Ingenieros, S.A.
- Data: 15/06/2024
- Âmbito geográfico: Brasil
- Moeda: BRL
- Custos indiretos: 3 %
- Despesas gerais: 13 %
- Lucro: 6 %
- IVA: 17 %

## F Fachadas, paredes, divisórias e proteções

### FF Alvenaria não estrutural

#### FFZ Pano exterior para revestir em fachada dupla

**FFZ010** m² Pano exterior de fachada dupla, de alvenaria cerâmica para revestir.
Pano exterior de fachada dupla, de 9 cm de espessura, de alvenaria cerâmica maciço comum, para revestir, 9x5,7x19 cm, com juntas de 10 mm de espessura, assente com argamassa de cimento confeccionada em obra, com 250 kg/m³ de cimento, cor cinza, dosificação 1:6, fornecida em sacos. Padieira de alvenaria para revestir sobre perfil laminado.
Inclui: Definição dos planos de fachada através de fios de prumo. Marcação, piso a piso. Marcação nos pilares dos níveis de referência geral de piso e de nível de piso. Preparação da argamassa. Assentamento da primeira fiada sobre camada de argamassa. Colocação e aprumo de prumos de referência. Colocação de fios entre prumos. Colocação de fios de prumo fixos nas arestas. Colocação das peças por fiadas a nível. Realização de todos os trabalhos necessários para a execução dos vãos. Encontros da alvenaria com fachadas, pilares e paredes interiores. Encontro da alvenaria com a laje superior. Limpeza do paramento.
Critério de medição de projeto: Superfície medida segundo documentação gráfica de Projeto, sem duplicar esquinas nem encontros, descontando as aberturas de superfície maior de 2 m². Nas aberturas que não se deduzam, estão incluídos os trabalhos de realizar a superfície interior da abertura.
Critério de quantitativos de obra: Medir-se-á a superfície realmente executada segundo especificações de Projeto, sem duplicar esquinas nem encontros, descontando as aberturas de superfície maior de 2 m². Nas aberturas que não se deduzam, estão incluídos os trabalhos de realizar a superfície interior da abertura.

| Código | Un | Descrição | Rendimento | Preço | Importância |
|---|---|---|---|---|---|
| mt04lbr010a | Un | Tijolo cerâmico maciço comum, para revestir, 9x5,7x19 cm, segundo ABNT NBR 7170 e ABNT NBR 8041. (material) | 79 | 0.29 | 22.910 |
| mt08aaa010a | m³ | Água. (material) | 0.004 | 3.79 | 0.015 |
| mt01arg005a | t | Areia de pedreira, para argamassa preparada em obra. (material) | 0.028 | 50.71 | 1.420 |
| mt08cem002 | kg | Cimento cinza em sacos. (material) | 4.284 | 0.63 | 2.699 |
| mt07ala000ha | kg | Aço laminado A 572 Grau 42, em perfis laminados a quente, segundo ASTM A 572, peças simples, para aplicações estruturais, acabamento com primer antioxidante. Trabalhado e montado em oficina, para colocar em obra. (material) | 2.4 | 3.65 | 8.760 |
| mt07ala001j | kg | Placa de aço laminado A 572 Grau 42, segundo ASTM A 572, para aplicações estruturais. Trabalhada e montada em oficina, para colocar em obra. (material) | 0.34 | 6.19 | 2.105 |
| mq06hor010 | h | Betoneira elétrica com uma capacidade de amassamento de 160 l. (equipamento) | 0.012 | 12.69 | 0.152 |
| mo021 | h | Pedreiro de alvenarias. (mão de obra) | 0.752 | 32.24 | 24.244 |
| mo114 | h | Servente de pedreiro de alvenarias. (mão de obra) | 0.599 | 27.81 | 16.658 |
| % | % | Custos diretos complementares | 3 % | 78.963 | 2.369 |
|  |  | Custos diretos |  |  | 81.332 |

Resíduos:
- colocação: mt04lbr010a Tijolo cerâmico maciço comum, para revestir, 9x5,7x19 cm, segundo ABNT NBR 7170 e ABNT NBR 8041; fator de resíduo 0.063
- colocação: mt01arg005a Areia de pedreira, para argamassa preparada em obra; fator de resíduo 0.00501329
- colocação: mt08cem002 Cimento cinza em sacos; fator de resíduo 0.0063
- colocação: mt07ala000ha; fator de resíduo 0.006062
- colocação: mt07ala001j; fator de resíduo 0.0045

## Recursos

**mt04lbr010a** Un Tijolo cerâmico maciço comum, para revestir, 9x5,7x19 cm, segundo ABNT NBR 7170 e ABNT NBR 8041
Dados técnicos: Custo energético 5.769 MJ; Emissão de CO2 0.406 kg; Código LER 17 01 02; Massa do elemento 1.71 kg; Volume 0.001368 m3
Resíduos:
- embalagem: re170201 Madeira. (componente de resíduo); rendimento 0.005 kg; Código LER 17 02 01; Massa do elemento 1 kg; Volume 0.000909 m3
- embalagem: re170203 Plástico. (componente de resíduo); rendimento 0.001 kg; Código LER 17 02 03; Massa do elemento 1 kg; Volume 0.001667 m3

**mt08aaa010a** m³ Água
Dados técnicos: Custo energético 60.000 MJ; Emissão de CO2 30.000 kg

**mt01arg005a** t Areia de pedreira, para argamassa preparada em obra
Dados técnicos: Custo energético 75.000 MJ; Emissão de CO2 4.000 kg; Código LER 01 04 08; Massa do elemento 1000 kg; Volume 0.666667 m3

**mt08cem002** kg Cimento cinza em sacos
Dados técnicos: Custo energético 7.174 MJ; Emissão de CO2 0.904 kg; Código LER 17 01 01; Massa do elemento 1 kg; Volume 0.000667 m3
Resíduos:
- embalagem: re150101 Embalagens de papel e cartão. (componente de resíduo); rendimento 0.014 kg; Código LER 15 01 01; Massa do elemento 1 kg; Volume 0.001333 m3
- embalagem: re170201 Madeira; rendimento 0.001 kg
- embalagem: re170203 Plástico; rendimento 0.003 kg

**mt07ala000ha** kg Aço laminado A 572 Grau 42
Dados técnicos: Custo energético 9.830 MJ; Emissão de CO2 0.510 kg; Código LER 17 04 05; Massa do elemento 1 kg; Volume 0.000476 m3

**mt07ala001j** kg Placa de aço laminado A 572 Grau 42
Dados técnicos: Custo energético 9.830 MJ; Emissão de CO2 0.510 kg; Código LER 17 04 05; Massa do elemento 1 kg; Volume 0.000476 m3
