# Pano exterior de fachada dupla, de alvenaria de bloco de concreto para revestir

- Propriedade do ficheiro: CYPE Ingenieros S.A.
- Formato: FIEBDC-3/2016
- Programa: Generador de precios de la construcción. CYPE Ingenieros, S.A.
- Data: 15/06/2024
- Âmbito geográfico: Brasil
- Moeda: BRL
- Custos indiretos: 3 %
- Despesas gerais: 13 %
- Lucro: 6 %
- IVA: 17 %

## F Fachadas, paredes, divisórias e proteções

### FF Alvenaria não estrutural

#### FFZ Pano exterior para revestir em fachada dupla

**FFZ020** m² Pano exterior de fachada dupla, de alvenaria de bloco de concreto para revestir.
Pano exterior de fachada dupla, de 9 cm de espessura, de alvenaria de bloco vazado de concreto, para revestir, 9x19x29 cm, com juntas de 10 mm de espessura, assente com argamassa de cimento industrializada, cor branca, resistência à compressão 5 N/mm², fornecida a granel. Padieira de alvenaria reforçada de canaletas de concreto, maciço de graute confeccionado em obra com uma resistência à compressão de 25 MPa, brita 0; montagem e desmontagem de escoramento.
Inclui: Definição dos planos de fachada através de fios de prumo. Marcação, piso a piso. Marcação nos pilares dos níveis de referência geral de piso e de nível de piso. Assentamento da primeira fiada sobre camada de argamassa. Colocação e aprumo de prumos de referência. Colocação de fios entre prumos. Colocação de fios de prumo fixos nas arestas. Colocação das peças por fiadas a nível. Realização de todos os trabalhos necessários para a execução dos vãos. Encontros da alvenaria com fachadas, pilares e paredes interiores. Encontro da alvenaria com a laje superior. Limpeza do paramento.
Critério de medição de projeto: Superfície medida segundo documentação gráfica de Projeto, sem duplicar esquinas nem encontros, descontando as aberturas de superfície maior de 4 m². Nas aberturas que não se deduzam, estão incluídos os trabalhos de realizar a superfície interior da abertura.
Critério de quantitativos de obra: Medir-se-á a superfície realmente executada segundo especificações de Projeto, sem duplicar esquinas nem encontros, descontando as aberturas de superfície maior de 4 m². Nas aberturas que não se deduzam, estão incluídos os trabalhos de realizar a superfície interior da abertura.

| Código | Un | Descrição | Rendimento | Preço | Importância |
|---|---|---|---|---|---|
| mt02bhg040ae | Un | Bloco vazado de concreto, para revestir, 9x19x29 cm, resistência à compressão 3 MPa; com o preço incrementado em 20% relativamente a peças especiais. Segundo ABNT NBR 6136. (material) | 18 | 1.55 | 27.900 |
| mt08aaa010a | m³ | Água. (material) | 0.01 | 3.79 | 0.038 |
| mt09mif010ob | t | Argamassa industrializada para alvenaria, de cimento, cor branco, resistência à compressão 5 N/mm², fornecida a granel. (material) | 0.013 | 184.43 | 2.398 |
| mt07aco070f | kg | Aço em barras nervuradas, CA-50, de vários diâmetros, segundo ABNT NBR 7480. (material) | 0.7 | 11.66 | 8.162 |
| mt08cem002 | kg | Cimento cinza em sacos. (material) | 1.265 | 0.63 | 0.797 |
| mt01arg002a | m³ | Areia média lavada. (material) | 0.002 | 112.99 | 0.226 |
| mt01arg003a | m³ | Pedra britada tipo 0. (material) | 0.003 | 115.4 | 0.346 |
| mt50spa050m | m³ | Pranchão de madeira de pinho, dimensões 20x7,2 cm. (material) | 0.001 | 1110.59 | 1.111 |
| mt50spa081a | Un | Escora metálica telescópica, até 3 m de altura. (material) | 0.003 | 48.68 | 0.146 |
| mt50spa101 | kg | Pregos de aço. (material) | 0.011 | 4.74 | 0.052 |
| mq06mms010 | h | Misturador contínuo com silo, para argamassa industrializada em seco, fornecida a granel. (equipamento) | 0.05 | 7.12 | 0.356 |
| mo021 | h | Pedreiro de alvenarias. (mão de obra) | 0.508 | 32.24 | 16.378 |
| mo114 | h | Servente de pedreiro de alvenarias. (mão de obra) | 0.291 | 27.81 | 8.093 |
| % | % | Custos diretos complementares | 3 % | 66.003 | 1.980 |
|  |  | Custos diretos |  |  | 67.983 |

Resíduos:
- colocação: mt02bhg040ae; fator de resíduo 0.0473
- colocação: mt09mif010ob Argamassa industrializada para alvenaria, de cimento, cor branco, resistência à compressão 5 N/mm², fornecida a granel; fator de resíduo 0.0063
- colocação: mt07aco070f Aço em barras nervuradas, CA-50, de vários diâmetros, segundo ABNT NBR 7480; fator de resíduo 0.0075
- colocação: mt08cem002 Cimento cinza em sacos; fator de resíduo 0.0063
- colocação: mt01arg002a Areia média lavada; fator de resíduo 0.003
- colocação: mt01arg003a Pedra britada tipo 0; fator de resíduo 0.00459162
- colocação: mt50spa050m Pranchão de madeira de pinho, dimensões 20x7,2 cm; fator de resíduo 1
- colocação: mt50spa081a Escora metálica telescópica, até 3 m de altura; fator de resíduo 1
- colocação: mt50spa101 Pregos de aço; fator de resíduo 0.0045

## Recursos

**mt02bhg040ae** Un Bloco vazado de concreto
Dados técnicos: Custo energético 5.154 MJ; Emissão de CO2 0.582 kg; Código LER 17 01 01; Massa do elemento 7.2 kg; Volume 0.0048 m3
Resíduos:
- embalagem: re170201 Madeira. (componente de resíduo); rendimento 0.007 kg; Código LER 17 02 01; Massa do elemento 1 kg; Volume 0.000909 m3
- embalagem: re170203 Plástico. (componente de resíduo); rendimento 0.004 kg; Código LER 17 02 03; Massa do elemento 1 kg; Volume 0.001667 m3

**mt08aaa010a** m³ Água
Dados técnicos: Custo energético 60.000 MJ; Emissão de CO2 30.000 kg

**mt09mif010ob** t Argamassa industrializada para alvenaria, de cimento, cor branco, resistência à compressão 5 N/mm², fornecida a granel
Dados técnicos: Custo energético 1960.000 MJ; Emissão de CO2 170.000 kg; Código LER 17 01 01; Massa do elemento 1000 kg; Volume 0.666667 m3

**mt07aco070f** kg Aço em barras nervuradas, CA-50, de vários diâmetros, segundo ABNT NBR 7480
Dados técnicos: Custo energético 9.830 MJ; Emissão de CO2 0.510 kg; Código LER 17 04 05; Massa do elemento 1 kg; Volume 0.000476 m3

**mt08cem002** kg Cimento cinza em sacos
Dados técnicos: Custo energético 7.174 MJ; Emissão de CO2 0.904 kg; Código LER 17 01 01; Massa do elemento 1 kg; Volume 0.000667 m3
Resíduos:
- embalagem: re150101 Embalagens de papel e cartão. (componente de resíduo); rendimento 0.014 kg; Código LER 15 01 01; Massa do elemento 1 kg; Volume 0.001333 m3
- embalagem: re170201 Madeira; rendimento 0.001 kg
- embalagem: re170203 Plástico; rendimento 0.003 kg

**mt01arg002a** m³ Areia média lavada
Dados técnicos: Custo energético 146.250 MJ; Emissão de CO2 7.800 kg; Código LER 01 04 09; Massa do elemento 1950 kg; Volume 1.21875 m3

**mt01arg003a** m³ Pedra britada tipo 0
Dados técnicos: Custo energético 146.250 MJ; Emissão de CO2 7.800 kg; Código LER 01 04 08; Massa do elemento 1950 kg; Volume 1.3 m3

**mt50spa050m** m³ Pranchão de madeira de pinho, dimensões 20x7,2 cm
Dados técnicos: Custo energético 78108.000 MJ; Emissão de CO2 -1069.500 kg; Código LER 17 02 01; Massa do elemento 575 kg; Volume 0.522727 m3

**mt50spa081a** Un Escora metálica telescópica, até 3 m de altura
Dados técnicos: Custo energético 97.317 MJ; Emissão de CO2 5.049 kg; Código LER 17 04 05; Massa do elemento 9.9 kg; Volume 0.004714 m3

**mt50spa101** kg Pregos de aço
Dados técnicos: Custo energético 9.830 MJ; Emissão de CO2 0.510 kg; Código LER 17 04 05; Massa do elemento 1 kg; Volume 0.000476 m3
