# Fachada leve de placas. Sistema Placotherm Integra Glasroc X "PLACO"

- Propriedade do ficheiro: CYPE Ingenieros S.A.
- Formato: FIEBDC-3/2016
- Programa: Generador de precios de la construcción. CYPE Ingenieros, S.A.
- Data: 15/06/2024
- Âmbito geográfico: Brasil
- Moeda: BRL
- Custos indiretos: 3 %
- Despesas gerais: 13 %
- Lucro: 6 %
- IVA: 17 %

## F Fachadas, paredes, divisórias e proteções

### FL Fachadas leves

#### FLY Sistemas de fachada leve

**FLY020** m² Fachada leve de placas. Sistema Placotherm Integra Glasroc X "PLACO".
Fachada leve de placas. Sistema Placotherm Integra Glasroc X "PLACO", formado por: ESTRUTURA EXTERIOR: estrutura metálica de aço galvanizado de canais horizontais THR e montantes verticais THM, com uma modulação de 400 mm; ISOLAMENTO EXTERIOR: painel compacto de lã mineral Arena, de alta densidade, Arena Master "ISOVER", de 90 mm de espessura, sem revestir, resistência térmica 2,35 m²K/W, condutibilidade térmica 0,038 W/(mK), colocado topo a topo; PLACA EXTERIOR: placa de gesso acartonado GM-FH1 / - 1200 / 3000 / 12,5 / com as bordas longitudinais afinados, Glasroc X 13 "PLACO"; ESTRUTURA INTERIOR: estrutura metálica de aço galvanizado de canais horizontais R 48 e montantes verticais M 48, com uma modulação de 400 mm; ISOLAMENTO INTERIOR: painel semi-rígido de lã mineral Arena de alta densidade, Arena Basic, de 45 mm de espessura, não revestido, resistência térmica 1,2 m²K/W, condutibilidade térmica 0,037 W/(mK), colocado topo a topo; PLACAS INTERIORES: duas placas de gesso acartonado DFI / - 1200 / 3000 / 12,5 / com as bordas longitudinais afinados, Phonique PPH 13 "PLACO"; IMPERMEABILIZAÇÃO: membrana altamente transpirante, impermeável à água da chuva, Placotherm Estándar, fixada aos montantes da estrutura metálica pela face exterior; REVESTIMENTO EXTERIOR: camada base de malha de reforço CMALL 160 embutida entre duas camadas de argamassa polimérica de altas prestações reforçada com fibras, Placotherm Base, cor branco, composta de cimento branco, cargas minerais, resinas hidrófugas redispersáveis, fibras e aditivos especiais e camada de acabamento de argamassa orgânica Webertene Advance XS "WEBER", cor branca, gama Estándar, acabamento em gota, com um tamanho máximo de partícula de 0,5 mm, à base de siloxanos, cargas minerais, pigmentos resistentes aos raios UV, fungicidas e aditivos especiais sobre primer regulador da absorção Webertene Primer "WEBER". Inclusive fita acústica, parafusos para a fixação das placas, fixações para a ancoragem dos perfis, argamassa Placotherm Base e fita CMALL 160 "PLACO", para o tratamento de juntas entre placas exteriores, massa SN "PLACO" e fita "PLACO", para o tratamento de juntas entre placas interiores, perfil de PVC com malha de fibra de vidro anti-álcalis, Perfil Goteo "PLACO", para arremate de padieiras, e fita adesiva de dupla face para a fixação da membrana altamente traspirante.
Critérios considerados na determinação do preço da unidade de obra: O preço inclui a resolução de vãos de fachada.
Inclui: Marcação de estrutura metálica no piso e teto. Nivelamento e limpeza da base. Colocação da fita acústica. Fixação da estrutura metálica exterior. Colocação, aprumo e nivelamento de marcos. Corte e preparação do isolamento. Passagem das instalações. Colocação do isolamento exterior. Fixação da estrutura metálica interior. Colocação do isolamento interior. Colocação e fixação provisória da impermeabilização. Colocação e aparafusamento à estrutura das placas exteriores. Tratamento de juntas entre placas exteriores. Colocação e aparafusamento à estrutura das placas interiores. Tratamento de juntas entre placas interiores. Colocação do perfil para arremate de padieiras. Espalhamento da camada de argamassa base e colocação da malha. Aplicação de primer. Aplicação da camada de acabamento.
Critério de medição de projeto: Superfície medida segundo documentação gráfica de Projeto, sem duplicar esquinas nem encontros, descontando as aberturas de superfície maior de 3 m².
Critério de quantitativos de obra: Medir-se-á a superfície realmente executada segundo especificações de Projeto, sem duplicar esquinas nem encontros, descontando as aberturas de superfície maior de 3 m².

| Código | Un | Descrição | Rendimento | Preço | Importância |
|---|---|---|---|---|---|
| mt12plp340a | m | Canal de perfil de aço galvanizado Z1 (Z140), THR "PLACO", fabricado através de laminação a frio, 100x50 mm de seção e 0,7 mm de espessura. (material) | 0.9 | 8.33 | 7.497 |
| mt12plp350a | m | Montante de perfil de aço galvanizado Z1 (Z140), THM "PLACO", fabricado através de laminação a frio, 100x40 mm de seção e 1 mm de espessura. (material) | 5 | 13.06 | 65.300 |
| mt12plj020a | m | Banda estanque autocolante, Banda 45 "PLACO", de espuma de polietileno de células fechadas, de 3 mm de espessura e 45 mm de largura, para a estanqueidade da base e do isolamento acústico do perímetro em paredes e revestimentos interiores de placas. (material) | 1.65 | 1.4 | 2.310 |
| mt12plt035a | Un | Parafuso autoperfurante rosca-chapa, THRPF 13 "PLACO", de 13 mm de comprimento. (material) | 8 | 0.16 | 1.280 |
| mt16lvi035a | m² | Painel compacto de lã mineral Arena, de alta densidade, Arena Master "ISOVER", de 90 mm de espessura, sem revestir, resistência térmica 2,35 m²K/W, condutibilidade térmica 0,038 W/(mK), Euroclasse A1 de reação ao fogo, capacidade de absorção de água a curto prazo <=1 kg/m² e fator de resistência à difusão do vapor de água 1. (material) | 1 | 70.98 | 70.980 |
| mt12plp070b | m | Canal de perfil de aço galvanizado, R 48 "PLACO", fabricado através de laminação a frio, de 3000 mm de comprimento, 48x30 mm de seção e 0,55 mm de espessura. (material) | 1 | 5.32 | 5.320 |
| mt12plp060b | m | Montante de perfil de aço galvanizado, M 48 "PLACO", fabricado através de laminação a frio, de 3000 mm de comprimento, 46,5x36 mm de seção e 0,6 mm de espessura. (material) | 3.5 | 6.48 | 22.680 |
| mt16lvi030alfq | m² | Painel semi-rígido de lã mineral Arena de alta densidade, Arena Basic "ISOVER", de 45 mm de espessura, não revestido, resistência térmica 1,2 m²K/W, condutibilidade térmica 0,037 W/(mK), Euroclasse A1 de reação ao fogo, capacidade de absorção de água a curto prazo <=1 kg/m² e fator de resistência à difusão do vapor de água 1. (material) | 1 | 19.43 | 19.430 |
| mt15pdw100a | m | Fita adesiva de dupla face, com adesivo acrílico, de 50 mm de largura, com resistência aos raios UV, intervalo de temperatura de trabalho de -20 a 100°C, fornecida em rolos de 50 m de comprimento. (material) | 1.7 | 7.27 | 12.359 |
| mt15mvp010a | m | Membrana altamente transpirante impermeável à água da chuva, Placotherm Estándar "PLACO", de 175 µm de espessura e 60 g/m², de 0,01 m de espessura de ar equivalente face à difusão de vapor de água, permeabilidade ao ar 2 m³/h·m² a 50 Pa, (Euroclasse E de reação ao fogo), fornecida em rolos de 1,50x50 m. (material) | 1.1 | 18.53 | 20.383 |
| mt12plk010femgc | m² | Placa de gesso acartonado GM-FH1 / - 1200 / 3000 / 12,5 / com as bordas longitudinais afinados, Glasroc X 13 "PLACO", formada por um núcleo de gesso revestido nas duas faces com fibra de vidro com tratamento hidrófobo. (material) | 1 | 67.52 | 67.520 |
| mt28fvp010a | m | Fita de juntas de malha de fibra de vidro anti-álcalis, CMALL 160 "PLACO", de 160 g/m² de massa superficial, de 100 mm de largura e 0,52 mm de espessura, fornecida em rolos de 50 m de comprimento. (material) | 2.1 | 0.85 | 1.785 |
| mt28mpp010a | kg | Argamassa polimérica de altas prestações reforçada com fibras, Placotherm Base, "PLACO", cor branco, composta de cimento branco, cargas minerais, resinas hidrófugas redispersáveis, fibras e aditivos especiais, para aplicar com desempenadeira, para tratamento de juntas e emassado superficial de placas em sistemas Placotherm, resistência à compressão de 3 a 7,5 N/mm², absorção de água por capilaridade menor de 0,2 kg/m² min½. (material) | 4.6 | 2.55 | 11.730 |
| mt28fvp050 | m | Perfil de PVC com malha de fibra de vidro anti-álcalis, Perfil Goteo "PLACO", para arremate de padieiras, fornecido em barras de 2,5 m de comprimento. (material) | 0.17 | 8.71 | 1.481 |
| mt28fvp020a | m | Malha de reforço de fibra de vidro anti-álcalis, CMALL 160 "PLACO", de 160 g/m² de massa superficial, de 1,1 m de largura e 0,52 mm de espessura, fornecida em rolos de 50 m de comprimento. (material) | 1.1 | 7.65 | 8.415 |
| mt12plk010hgpgc | m² | Placa de gesso acartonado DFI / - 1200 / 3000 / 12,5 / com as bordas longitudinais afinados, Phonique PPH 13 "PLACO", formada por uma alma de gesso de origem natural embutida e intimamente ligada a duas lâminas de papelão forte, aditivada para melhorar as suas prestações acústicas. (material) | 2 | 21.75 | 43.500 |
| mt12plj010a | m | Fita microperfurada de papel "PLACO", de 50 mm de largura, para acabamento de juntas de placas de gesso acartonado. (material) | 2.1 | 0.16 | 0.336 |
| mt12plm010a | kg | Massa de secagem em pó SN "PLACO"; Euroclasse A2-s1, d0 de reação ao fogo, intervalo de temperatura de trabalho de 5 a 30°C, para aplicação manual com fita de juntas; para o tratamento das juntas das placas de gesso acartonado. (material) | 0.66 | 3.36 | 2.218 |
| mt12plt010a | Un | Parafuso autoatarraxante TTPC 25 "PLACO", com cabeça de trombeta, de 25 mm de comprimento, para instalação de placas de gesso acartonado sobre perfis de espessura inferior a 6 mm. (material) | 8 | 0.04 | 0.320 |
| mt12plt010c | Un | Parafuso autoatarraxante TTPC 35 "PLACO", com cabeça de trombeta, de 35 mm de comprimento, para instalação de placas de gesso acartonado sobre perfis de espessura inferior a 6 mm. (material) | 6 | 0.05 | 0.300 |
| mt12plt040 | Un | Parafuso autoperfurante de aço inoxidável Placotherm Integra "PLACO", com cabeça hexagonal, de 25 mm de comprimento. (material) | 32 | 0.2 | 6.400 |
| mt28pcc010a | l | Primer regulador da absorção Webertene Primer "WEBER", cor branca, gama Estándar, à base de copolímeros acrílicos, cargas minerais e aditivos especiais, impermeável à água da chuva e permeável ao vapor de água. (material) | 0.45 | 19.81 | 8.915 |
| mt28esc090a | kg | Argamassa orgânica Webertene Advance XS "WEBER", cor branca, gama Estándar, acabamento em gota, à base de siloxanos, cargas minerais, pigmentos resistentes aos raios UV, fungicidas e aditivos especiais. (material) | 1.5 | 12.15 | 18.225 |
| mo052 | h | Montador de sistemas de fachadas pré-fabricadas. (mão de obra) | 1.007 | 33.54 | 33.775 |
| mo099 | h | Ajudante de montador de sistemas de fachadas pré-fabricadas. (mão de obra) | 0.62 | 27.93 | 17.317 |
| % | % | Custos diretos complementares | 2 % | 449.776 | 8.996 |
|  |  | Custos diretos |  |  | 458.772 |

Resíduos:
- colocação: mt12plp340a; fator de resíduo 0.012844
- colocação: mt12plp350a; fator de resíduo 0.00653094
- colocação: mt12plj020a; fator de resíduo 0.06
- colocação: mt12plt035a Parafuso autoperfurante rosca-chapa, THRPF 13 "PLACO", de 13 mm de comprimento; fator de resíduo 0.005
- colocação: mt16lvi035a; fator de resíduo 0.044625
- colocação: mt12plp070b; fator de resíduo 0.0168553
- colocação: mt12plp060b; fator de resíduo 0.0153066
- colocação: mt16lvi030alfq; fator de resíduo 0.048
- colocação: mt15mvp010a; fator de resíduo 0.0691837
- colocação: mt12plk010femgc; fator de resíduo 0.0096107
- colocação: mt28fvp010a; fator de resíduo 0.055
- colocação: mt28mpp010a; fator de resíduo 0.013332
- colocação: mt28fvp050; fator de resíduo 0.048
- colocação: mt28fvp020a; fator de resíduo 0.0548011
- colocação: mt12plk010hgpgc; fator de resíduo 0.018
- colocação: mt12plj010a Fita microperfurada de papel "PLACO", de 50 mm de largura, para acabamento de juntas de placas de gesso acartonado; fator de resíduo 0.0440299
- colocação: mt12plm010a; fator de resíduo 0.03
- colocação: mt12plt010a; fator de resíduo 0.00533333
- colocação: mt12plt010c; fator de resíduo 0.00526316
- colocação: mt12plt040 Parafuso autoperfurante de aço inoxidável Placotherm Integra "PLACO", com cabeça hexagonal, de 25 mm de comprimento; fator de resíduo 0.0173333
- colocação: mt28esc090a; fator de resíduo 0.0066

## Recursos

**mt12plp340a** m Canal de perfil de aço galvanizado Z1 (Z140)
Dados técnicos: Custo energético 111.980 MJ; Emissão de CO2 3.432 kg; Código LER 17 04 05; Massa do elemento 0.84 kg; Volume 0.0004 m3
Resíduos:
- embalagem: re170203 Plástico. (componente de resíduo); rendimento 0.006 kg; Código LER 17 02 03; Massa do elemento 1 kg; Volume 0.001667 m3

**mt12plp350a** m Montante de perfil de aço galvanizado Z1 (Z140)
Dados técnicos: Custo energético 185.035 MJ; Emissão de CO2 5.667 kg; Código LER 17 04 05; Massa do elemento 1.39 kg; Volume 0.000662 m3
Resíduos:
- embalagem: re170203 Plástico; rendimento 0.008 kg

**mt12plj020a** m Banda estanque autocolante
Dados técnicos: Custo energético 1.399 MJ; Emissão de CO2 0.051 kg; Código LER 17 06 04; Massa do elemento 0.0095 kg; Volume 0.000016 m3
Resíduos:
- embalagem: re170203 Plástico; rendimento 0.001 kg

**mt12plt035a** Un Parafuso autoperfurante rosca-chapa, THRPF 13 "PLACO", de 13 mm de comprimento
Dados técnicos: Custo energético 0.010 MJ; Emissão de CO2 0.001 kg; Código LER 17 04 05; Massa do elemento 0.001 kg
Resíduos:
- embalagem: re150101 Embalagens de papel e cartão. (componente de resíduo); rendimento 0.001 kg; Código LER 15 01 01; Massa do elemento 1 kg; Volume 0.001333 m3

**mt16lvi035a** m² Painel compacto de lã mineral Arena
Dados técnicos: Custo energético 134.365 MJ; Emissão de CO2 6.782 kg; Código LER 17 06 04; Massa do elemento 3.6 kg; Volume 0.006 m3
Resíduos:
- embalagem: re170203 Plástico; rendimento 0.025 kg

**mt12plp070b** m Canal de perfil de aço galvanizado
Dados técnicos: Custo energético 62.839 MJ; Emissão de CO2 1.930 kg; Código LER 17 04 05; Massa do elemento 0.47 kg; Volume 0.000224 m3
Resíduos:
- embalagem: re170203 Plástico; rendimento 0.005 kg

**mt12plp060b** m Montante de perfil de aço galvanizado
Dados técnicos: Custo energético 81.433 MJ; Emissão de CO2 2.498 kg; Código LER 17 04 05; Massa do elemento 0.61 kg; Volume 0.00029 m3
Resíduos:
- embalagem: re170203 Plástico; rendimento 0.006 kg

**mt16lvi030alfq** m² Painel semi-rígido de lã mineral Arena de alta densidade
Dados técnicos: Custo energético 68.277 MJ; Emissão de CO2 3.445 kg; Código LER 17 06 04; Massa do elemento 1.8 kg; Volume 0.003 m3
Resíduos:
- embalagem: re170203 Plástico; rendimento 0.024 kg

**mt15mvp010a** m Membrana altamente transpirante impermeável à água da chuva
Dados técnicos: Custo energético 9.636 MJ; Emissão de CO2 0.478 kg; Código LER 17 02 03; Massa do elemento 0.098 kg; Volume 0.000163 m3
Resíduos:
- embalagem: re170203 Plástico; rendimento 0.001 kg

**mt12plk010femgc** m² Placa de gesso acartonado GM-FH1 / - 1200 / 3000 / 12,5 / com as bordas longitudinais afinados
Dados técnicos: Custo energético 37.350 MJ; Emissão de CO2 1.952 kg; Código LER 17 08 02; Massa do elemento 10 kg; Volume 0.01 m3
Resíduos:
- embalagem: re170203 Plástico; rendimento 0.011 kg

**mt28fvp010a** m Fita de juntas de malha de fibra de vidro anti-álcalis
Dados técnicos: Custo energético 1.215 MJ; Emissão de CO2 0.060 kg; Código LER 17 02 03; Massa do elemento 0.016 kg; Volume 0.000027 m3
Resíduos:
- embalagem: re170203 Plástico; rendimento 0.001 kg

**mt28mpp010a** kg Argamassa polimérica de altas prestações reforçada com fibras
Dados técnicos: Custo energético 3.340 MJ; Emissão de CO2 0.250 kg; Código LER 17 01 01; Massa do elemento 1 kg; Volume 0.000667 m3

**mt28fvp050** m Perfil de PVC com malha de fibra de vidro anti-álcalis
Dados técnicos: Custo energético 11.900 MJ; Emissão de CO2 0.855 kg; Código LER 17 02 03; Massa do elemento 0.2 kg; Volume 0.000333 m3
Resíduos:
- embalagem: re170203 Plástico; rendimento 0.005 kg

**mt28fvp020a** m Malha de reforço de fibra de vidro anti-álcalis
Dados técnicos: Custo energético 12.408 MJ; Emissão de CO2 0.609 kg; Código LER 17 02 03; Massa do elemento 0.176 kg; Volume 0.000293 m3
Resíduos:
- embalagem: re170203 Plástico; rendimento 0.001 kg

**mt12plk010hgpgc** m² Placa de gesso acartonado DFI / - 1200 / 3000 / 12,5 / com as bordas longitudinais afinados
Dados técnicos: Custo energético 38.866 MJ; Emissão de CO2 2.076 kg; Código LER 17 08 02; Massa do elemento 12.1 kg; Volume 0.0121 m3
Resíduos:
- embalagem: re170203 Plástico; rendimento 0.004 kg

**mt12plj010a** m Fita microperfurada de papel "PLACO", de 50 mm de largura, para acabamento de juntas de placas de gesso acartonado
Dados técnicos: Custo energético 0.004 MJ; Emissão de CO2 0.006 kg; Código LER 20 01 01; Massa do elemento 0.0067 kg; Volume 0.000009 m3

**mt12plm010a** kg Massa de secagem em pó SN "PLACO"; Euroclasse A2-s1
Dados técnicos: Custo energético 9.578 MJ; Emissão de CO2 0.386 kg; Código LER 17 08 02; Massa do elemento 1 kg; Volume 0.001 m3
Resíduos:
- embalagem: re170203 Plástico; rendimento 0.02 kg

**mt12plt010a** Un Parafuso autoatarraxante TTPC 25 "PLACO"
Dados técnicos: Custo energético 0.015 MJ; Emissão de CO2 0.002 kg; Código LER 17 04 05; Massa do elemento 0.0015 kg
Resíduos:
- embalagem: re150101 Embalagens de papel e cartão; rendimento 0.001 kg

**mt12plt010c** Un Parafuso autoatarraxante TTPC 35 "PLACO"
Dados técnicos: Custo energético 0.019 MJ; Emissão de CO2 0.002 kg; Código LER 17 04 05; Massa do elemento 0.0019 kg
Resíduos:
- embalagem: re150101 Embalagens de papel e cartão; rendimento 0.001 kg

**mt12plt040** Un Parafuso autoperfurante de aço inoxidável Placotherm Integra "PLACO", com cabeça hexagonal, de 25 mm de comprimento
Dados técnicos: Custo energético 2.493 MJ; Emissão de CO2 0.131 kg; Código LER 17 04 05; Massa do elemento 0.0015 kg
Resíduos:
- embalagem: re170203 Plástico; rendimento 0.025 kg

**mt28esc090a** kg Argamassa orgânica Webertene Advance XS "WEBER"
Dados técnicos: Custo energético 4.268 MJ; Emissão de CO2 0.262 kg; Código LER 17 01 01; Massa do elemento 1 kg; Volume 0.000667 m3
Resíduos:
- embalagem: re150101 Embalagens de papel e cartão; rendimento 0.014 kg
