# Interfone eletrônico individual

- Propriedade do ficheiro: CYPE Ingenieros S.A.
- Formato: FIEBDC-3/2016
- Programa: Generador de precios de la construcción. CYPE Ingenieros, S.A.
- Data: 15/06/2024
- Âmbito geográfico: Brasil
- Moeda: BRL
- Custos indiretos: 3 %
- Despesas gerais: 13 %
- Lucro: 6 %
- IVA: 17 %

## I Instalações

### IA Audiovisuais

#### IAV Interfonia e vídeo

**IAV020** Un Interfone eletrônico individual.
Instalação de kit de interfone eletrônico para habitação unifamiliar composto por: módulo exterior de rua com dois botões pulsadores de chamada, fecho superior e inferior, fonte de alimentação e dois telefones. Inclusive, abre-portas, viseira, cablagem e caixas.
Critérios considerados na determinação do preço da unidade de obra: O preço não inclui os trabalhos auxiliares de pedreiro para instalações.
Inclui: Marcação. Colocação e fixação de tubos e caixas. Colocação de cabos. Montagem, ligação e verificação do seu correto funcionamento.
Critério de medição de projeto: Número de unidades previstas, segundo documentação gráfica de Projeto.
Critério de quantitativos de obra: Medir-se-á o número de unidades realmente executadas segundo especificações de Projeto.

| Código | Un | Descrição | Rendimento | Preço | Importância |
|---|---|---|---|---|---|
| mt35tpt010be | m | Tubo rígido de PVC VD-M de 20 mm de diâmetro exterior e 1,5 mm de espessura. Resistência à compressão 750 N, resistência ao impacto 2 joules, temperatura de trabalho -5°C até 60°C, classificação 3321, com o preço incrementado em 20% relativamente a acessórios e peças especiais. (material) | 17 | 3.22 | 54.740 |
| mt40pea030c | m | Cabo paralelo formado por condutores de cobre de 2x1,0 mm². (material) | 7 | 5.5 | 38.500 |
| mt40pga010 | m | Cabo formado por condutores de cobre flexível de 8x0,22 mm², com isolamento de PVC e bainha exterior de PVC branco. (material) | 10 | 2.99 | 29.900 |
| mt40pga062a | Un | Viseira, para módulo de rua. (material) | 1 | 172.6 | 172.600 |
| mt40pgk030b | Un | Kit de porteiro eletrônico, para moradia unifamiliar, composto por módulo de placa de rua com 2 botões pulsadores de chamada, fecho superior e inferior, caixa de embutir, fonte de alimentação e 2 telefones com botão de comando para o abre-portas. (material) | 1 | 1160.9 | 1160.900 |
| mt40pga050a | Un | Abre-portas elétrico de corrente alternada. (material) | 1 | 119.07 | 119.070 |
| mo003 | h | Eletricista. (mão de obra) | 2.717 | 40.91 | 111.152 |
| mo102 | h | Ajudante de eletricista. (mão de obra) | 2.717 | 30.78 | 83.629 |
| % | % | Custos diretos complementares | 2 % | 1770.491 | 35.410 |
|  |  | Custos diretos |  |  | 1805.901 |

Resíduos:
- colocação: mt35tpt010be; fator de resíduo 0.0275
- colocação: mt40pea030c Cabo paralelo formado por condutores de cobre de 2x1,0 mm²; fator de resíduo 0.0165169
- colocação: mt40pga010 Cabo formado por condutores de cobre flexível de 8x0,22 mm², com isolamento de PVC e bainha exterior de PVC branco; fator de resíduo 0.0164968

## Recursos

**mt35tpt010be** m Tubo rígido de PVC VD-M de 20 mm de diâmetro exterior e 1,5 mm de espessura. Resistência à compressão 750 N
Dados técnicos: Custo energético 12.594 MJ; Emissão de CO2 0.625 kg; Código LER 17 02 03; Massa do elemento 0.13 kg; Volume 0.000217 m3

**mt40pea030c** m Cabo paralelo formado por condutores de cobre de 2x1,0 mm²
Dados técnicos: Custo energético 0.691 MJ; Emissão de CO2 0.068 kg; Código LER 17 04 11; Massa do elemento 0.0178 kg; Volume 0.000012 m3
Resíduos:
- embalagem: re150101 Embalagens de papel e cartão. (componente de resíduo); rendimento 0.065 kg; Código LER 15 01 01; Massa do elemento 1 kg; Volume 0.001333 m3

**mt40pga010** m Cabo formado por condutores de cobre flexível de 8x0,22 mm², com isolamento de PVC e bainha exterior de PVC branco
Dados técnicos: Custo energético 0.614 MJ; Emissão de CO2 0.066 kg; Código LER 17 04 11; Massa do elemento 0.0157 kg; Volume 0.00001 m3
Resíduos:
- embalagem: re150101 Embalagens de papel e cartão; rendimento 0.065 kg

**mt40pga062a** Un Viseira, para módulo de rua
Dados técnicos: Custo energético 0.133 MJ; Emissão de CO2 0.210 kg
Resíduos:
- embalagem: re150101 Embalagens de papel e cartão; rendimento 0.247 kg

**mt40pgk030b** Un Kit de porteiro eletrônico
Dados técnicos: Custo energético 163.942 MJ; Emissão de CO2 8.278 kg
Resíduos:
- embalagem: re150101 Embalagens de papel e cartão; rendimento 0.25 kg

**mt40pga050a** Un Abre-portas elétrico de corrente alternada
Dados técnicos: Custo energético 2.890 MJ; Emissão de CO2 0.209 kg
Resíduos:
- embalagem: re150101 Embalagens de papel e cartão; rendimento 0.072 kg
