# Sistema centralizado de controle Easyzone

- Propriedade do ficheiro: CYPE Ingenieros S.A.
- Formato: FIEBDC-3/2016
- Programa: Generador de precios de la construcción. CYPE Ingenieros, S.A.
- Data: 27/05/2024
- Âmbito geográfico: Brasil
- Moeda: BRL
- Custos indiretos: 3 %
- Despesas gerais: 13 %
- Lucro: 6 %
- IVA: 17 %

## I Instalações

### IB Sistemas de climatização

#### IBZ Sistema Airzone

**IBZ006** Un Sistema centralizado de controle Easyzone.
Sistema centralizado de controle Easyzone "AIRZONE", formado por, com plenum para ligação à saída de ar retangular de unidade interior de ar condicionado Daikin, com 2 embocaduras tubulares com comportas motorizadas, para ligação a dutos tubulares flexíveis de distribuição de ar, ionizadores para purificação do ar e sensores de qualidade do ar nas comportas motorizadas, com placa central de sistema, interface de comunicações da central do sistema com o equipamento de dutos zonificadas e entrada de ar para ventilação mecânica controlada (VMC) de 150 mm de diâmetro, Easyzone CAI Standard + VMC AZEZ8DAST01XS2, cabeças termostáticas, cabo elétrico com condutor de cobre eletrolítico recozido sem estanhar, de 2x0,5+2x0,22 mm² de seção, AZX6CABLEBUS15, medidor do consumo elétrico da unidade de climatização, AZX6ACCCON.
Inclui: Marcação. Colocação e fixação da central do sistema. Colocação e fixação dos acessórios. Colocação e fixação do plenum motorizado. Colocação e fixação do tubo de proteção dos cabos. Colocação dos cabos. Ligação elétrica.
Critério de medição de projeto: Número de unidades previstas, segundo documentação gráfica de Projeto.
Critério de quantitativos de obra: Medir-se-á o número de unidades realmente executadas segundo especificações de Projeto.

| Código | Un | Descrição | Rendimento | Preço | Importância |
|---|---|---|---|---|---|
| mt42air249apa | Un | Plenum para ligação à saída de ar retangular de unidade interior de ar condicionado Daikin, com 2 embocaduras tubulares com comportas motorizadas, para ligação a dutos tubulares flexíveis de distribuição de ar, ionizadores para purificação do ar e sensores de qualidade do ar nas comportas motorizadas, com placa central de sistema, interface de comunicações da central do sistema com o equipamento de dutos zonificadas e entrada de ar para ventilação mecânica controlada (VMC) de 150 mm de diâmetro, Easyzone CAI Standard + VMC AZEZ8DAST01XS2 "AIRZONE". (material) | 1 | 7085.37 | 7085.370 |
| mt42air907a | Un | Medidor do consumo elétrico da unidade de climatização, AZX6ACCCON "AIRZONE", com visualização do consumo no termostato Blueface ou na App Airzone Cloud, comunicação via rádio, alimentação monofásica a 230 V e montagem em canaleta DIN. (material) | 1 | 696.48 | 696.480 |
| mt35tpt010ae | m | Tubo rígido de PVC VD-M de 16 mm de diâmetro exterior e 1,3 mm de espessura. Resistência à compressão 750 N, resistência ao impacto 2 joules, temperatura de trabalho -5°C até 60°C, classificação 3321, com o preço incrementado em 20% relativamente a acessórios e peças especiais. (material) | 10 | 2.09 | 20.900 |
| mt42air900a | m | Cabo elétrico com condutor de cobre eletrolítico recozido sem estanhar, de 2x0,5+2x0,22 mm² de seção, AZX6CABLEBUS15 "AIRZONE", com isolamento de PVC/A, fornecido em rolos de 15 m (material) | 10 | 6.7 | 67.000 |
| mo005 | h | Instalador de ar condicionado. (mão de obra) | 0.314 | 40.91 | 12.846 |
| mo104 | h | Ajudante de instalador de ar condicionado. (mão de obra) | 0.251 | 30.78 | 7.726 |
| % | % | Custos diretos complementares | 2 % | 7890.322 | 157.806 |
|  |  | Custos diretos |  |  | 8048.128 |

Resíduos:
- colocação: mt35tpt010ae; fator de resíduo 0.0275
- colocação: mt42air900a; fator de resíduo 0.0164103

## Recursos

**mt42air249apa** Un Plenum para ligação à saída de ar retangular de unidade interior de ar condicionado Daikin
Dados técnicos: Custo energético 0.021 MJ; Emissão de CO2 0.032 kg
Resíduos:
- embalagem: re150101 Embalagens de papel e cartão. (componente de resíduo); rendimento 0.038 kg; Código LER 15 01 01; Massa do elemento 1 kg; Volume 0.001333 m3

**mt35tpt010ae** m Tubo rígido de PVC VD-M de 16 mm de diâmetro exterior e 1,3 mm de espessura. Resistência à compressão 750 N
Dados técnicos: Custo energético 7.750 MJ; Emissão de CO2 0.385 kg; Código LER 17 02 03; Massa do elemento 0.08 kg; Volume 0.000133 m3

**mt42air900a** m Cabo elétrico com condutor de cobre eletrolítico recozido sem estanhar
Dados técnicos: Custo energético 1.295 MJ; Emissão de CO2 0.121 kg; Código LER 17 04 11; Massa do elemento 0.0117 kg; Volume 0.000008 m3
Resíduos:
- embalagem: re150101 Embalagens de papel e cartão; rendimento 0.065 kg
