# Equipamento de ar condicionado com unidade interior de teto com descarga direta, sistema ar-ar split 1x1

- Propriedade do ficheiro: CYPE Ingenieros S.A.
- Formato: FIEBDC-3/2016
- Programa: Generador de precios de la construcción. CYPE Ingenieros, S.A.
- Data: 21/06/2024
- Âmbito geográfico: Brasil
- Moeda: BRL
- Custos indiretos: 3 %
- Despesas gerais: 13 %
- Lucro: 6 %
- IVA: 17 %

## I Instalações

### IC Aquecimento, refrigeração, climatização e água quente

#### ICN Unidades autônomas de climatização

**ICN035** Un Equipamento de ar condicionado com unidade interior de teto com descarga direta, sistema ar-ar split 1x1.
Equipamento de ar condicionado, sistema ar-ar split 1x1, para gás R-32, bomba de calor, alimentação monofásica (230V/50Hz), potência frigorífica nominal 14 kW (temperatura de bulbo seco no interior 27°C, temperatura de bulbo úmido no interior 19°C, temperatura de bulbo seco no exterior 35°C, temperatura de bulbo úmido no exterior 24°C), potência calorífica nominal 16 kW (temperatura de bulbo seco no interior 20°C, temperatura de bulbo úmido no exterior 6°C), SEER 5,4, SCOP 3,7, EER 3,18 (classe B), COP 3,41 (classe B), formado por uma unidade interior de teto com descarga direta, de 250x1620x690 mm, nível sonoro (velocidade baixa) 36 dBA, vazão de ar (velocidade elevada) 2040 m³/h, com filtro, sistema de inclinação de seis posições da aleta e controle sem fios, e uma unidade exterior, de 1300x970x370 mm, nível sonoro 49 dBA e vazão de ar 6000 m³/h, com controle de condensação. Inclusive elementos anti-vibratórios e suportes de parede para apoio da unidade exterior.
Critérios considerados na determinação do preço da unidade de obra: O preço não inclui a canalização nem a cablagem elétrica de alimentação.
Inclui: Implantação das unidades. Colocação e fixação da unidade interior. Colocação e fixação da unidade exterior. Ligação às linhas frigoríficas. Ligação à rede elétrica. Ligação à rede de drenagem. Colocação em funcionamento.
Critério de medição de projeto: Número de unidades previstas, segundo documentação gráfica de Projeto.
Critério de quantitativos de obra: Medir-se-á o número de unidades realmente executadas segundo especificações de Projeto.

| Código | Un | Descrição | Rendimento | Preço | Importância |
|---|---|---|---|---|---|
| mt42mhi050iti | Un | Equipamento de ar condicionado, sistema ar-ar split 1x1, para gás R-32, bomba de calor, alimentação monofásica (230V/50Hz), potência frigorífica nominal 14 kW (temperatura de bulbo seco no interior 27°C, temperatura de bulbo úmido no interior 19°C, temperatura de bulbo seco no exterior 35°C, temperatura de bulbo úmido no exterior 24°C), potência calorífica nominal 16 kW (temperatura de bulbo seco no interior 20°C, temperatura de bulbo úmido no exterior 6°C), SEER 5,4, SCOP 3,7, EER 3,18 (classe B), COP 3,41 (classe B), formado por uma unidade interior de teto com descarga direta, de 250x1620x690 mm, nível sonoro (velocidade baixa) 36 dBA, vazão de ar (velocidade elevada) 2040 m³/h, com filtro, sistema de inclinação de seis posições da aleta e controle sem fios, e uma unidade exterior, de 1300x970x370 mm, nível sonoro 49 dBA e vazão de ar 6000 m³/h, com controle de condensação. (material) | 1 | 41684.49 | 41684.490 |
| mt42www085 | Un | Kit de suportes de parede, formado por conjunto de esquadras de 50x45 cm e quatro amortecedores de borracha, com as correspondentes buchas, parafusos, porcas e arruelas. (material) | 1 | 126.57 | 126.570 |
| mo005 | h | Instalador de ar condicionado. (mão de obra) | 2.09 | 40.91 | 85.502 |
| mo104 | h | Ajudante de instalador de ar condicionado. (mão de obra) | 2.09 | 30.78 | 64.330 |
| % | % | Custos diretos complementares | 2 % | 41960.892 | 839.218 |
|  |  | Custos diretos |  |  | 42800.110 |
