# Caldeira para a combustão de estilhas de madeira

- Propriedade do ficheiro: CYPE Ingenieros S.A.
- Formato: FIEBDC-3/2016
- Programa: Generador de precios de la construcción. CYPE Ingenieros, S.A.
- Data: 15/06/2024
- Âmbito geográfico: Brasil
- Moeda: BRL
- Custos indiretos: 3 %
- Despesas gerais: 13 %
- Lucro: 6 %
- IVA: 17 %

## I Instalações

### IC Aquecimento, refrigeração, climatização e água quente

#### ICQ Caldeiras de biomassa

**ICQ010** Un Caldeira para a combustão de estilhas de madeira.
Caldeira para a combustão de estilhas, potência nominal de 6 a 20 kW, com corpo de aço soldado e ensaiado à pressão, de 1490x600x960 mm, isolamento interior, câmara de combustão com sistema automático de limpeza do queimador através de prateleira basculante, permutador de calor de tubos verticais com mecanismo de limpeza automática, sistema de coleta e extração de cinzas do módulo de combustão e reservatório de cinzas extraível, controle da combustão através de sonda integrada, sistema de comando integrado com ecrã tátil, para o controle da combustão, do reservatório de água quente, do reservatório de inércia, do sistema de elevação da temperatura de retorno e da válvula misturadora para um aquecimento rápido do circuito de aquecimento, sem incluir o duto para evacuação dos produtos da combustão. Totalmente montada, ligada e colocada em funcionamento pela empresa instaladora para a verificação do seu correto funcionamento.
Inclui: Marcação. Disposição dos elementos. Montagem da caldeira e dos seus acessórios. Ligação com as redes de abastecimento de água, de saneamento e elétrica, e com o duto de evacuação dos produtos de combustão. Colocação em funcionamento.
Critério de medição de projeto: Número de unidades previstas, segundo documentação gráfica de Projeto.
Critério de quantitativos de obra: Medir-se-á o número de unidades realmente executadas segundo especificações de Projeto.

| Código | Un | Descrição | Rendimento | Preço | Importância |
|---|---|---|---|---|---|
| mt38cbh013aa | Un | Caldeira para a combustão de estilhas, potência nominal de 6 a 20 kW, com corpo de aço soldado e ensaiado à pressão, de 1490x600x960 mm, isolamento interior, câmara de combustão com sistema automático de limpeza do queimador através de prateleira basculante, permutador de calor de tubos verticais com mecanismo de limpeza automática, sistema de coleta e extração de cinzas do módulo de combustão e reservatório de cinzas extraível, controle da combustão através de sonda integrada, sistema de comando integrado com ecrã tátil, para o controle da combustão, do reservatório de água quente, do reservatório de inércia, do sistema de elevação da temperatura de retorno e da válvula misturadora para um aquecimento rápido do circuito de aquecimento. (material) | 1 | 89872.4 | 89872.400 |
| mt38cbh102a | Un | Supervisão e direção do procedimento de samblagem e ligação interna de caldeira de biomassa. (material) | 1 | 3852.42 | 3852.420 |
| mt38cbh103a | Un | Samblagem e ligação interna de caldeira de biomassa. (material) | 1 | 4897.15 | 4897.150 |
| mt38cbh100b | Un | Colocação em funcionamento e formação no manuseio de caldeira de biomassa. (material) | 1 | 2337.57 | 2337.570 |
| mo004 | h | Montador de instalações de calefação. (mão de obra) | 6.27 | 40.91 | 256.506 |
| mo103 | h | Ajudante de montador de instalações de calefação. (mão de obra) | 6.27 | 30.78 | 192.991 |
| % | % | Custos diretos complementares | 2 % | 101409.037 | 2028.181 |
|  |  | Custos diretos |  |  | 103437.218 |

## Recursos

**mt38cbh013aa** Un Caldeira para a combustão de estilhas
Dados técnicos: Custo energético 14958.227 MJ; Emissão de CO2 1266.289 kg
Resíduos:
- embalagem: re150101 Embalagens de papel e cartão. (componente de resíduo); rendimento 3.263 kg; Código LER 15 01 01; Massa do elemento 1 kg; Volume 0.001333 m3
- embalagem: re170201 Madeira. (componente de resíduo); rendimento 0.74 kg; Código LER 17 02 01; Massa do elemento 1 kg; Volume 0.000909 m3
