# Tubulação de distribuição de água, para circuito primário de sistemas solares térmicos

- Propriedade do ficheiro: CYPE Ingenieros S.A.
- Formato: FIEBDC-3/2016
- Programa: Generador de precios de la construcción. CYPE Ingenieros, S.A.
- Data: 23/05/2024
- Âmbito geográfico: Brasil
- Moeda: BRL
- Custos indiretos: 3 %
- Despesas gerais: 13 %
- Lucro: 6 %
- IVA: 17 %

## I Instalações

### IC Aquecimento, refrigeração, climatização e água quente

#### ICS Sistemas de condução de água

**ICS013** m Tubulação de distribuição de água, para circuito primário de sistemas solares térmicos.
Tubulação de distribuição de mistura de água e anticongelante para circuito primário de sistemas solares térmicos formada por tubo de cobre rígido com parede de 1,5 mm de espessura e 61/64 mm de diâmetro, colocado superficialmente no interior do edifício, com isolamento através de manga isolante flexível de espuma elastomérica. Inclusive material auxiliar para montagem e fixação, acessórios e peças especiais.
Inclui: Marcação. Colocação e fixação de tubulações, acessórios e peças especiais. Colocação do isolamento.
Critério de medição de projeto: Comprimento medido segundo documentação gráfica de Projeto.
Critério de quantitativos de obra: Medir-se-á o comprimento realmente executado segundo especificações de Projeto.

| Código | Un | Descrição | Rendimento | Preço | Importância |
|---|---|---|---|---|---|
| mt37tca400i | Un | Material auxiliar para montagem e fixação das tubulações de cobre rígido, de 61/64 mm de diâmetro. (material) | 1 | 6.56 | 6.560 |
| mt37tca010ie | m | Tubo de cobre rígido com parede de 1,5 mm de espessura e 61/64 mm de diâmetro, com o preço incrementado em 20% relativamente a acessórios e peças especiais. (material) | 1 | 157.64 | 157.640 |
| mt17coe050kd | m | Manga isolante de espuma elastomérica, de 77 mm de diâmetro interior e 27,0 mm de espessura mm de espessura, à base de borracha sintética flexível, de estrutura celular fechada. (material) | 1 | 139.76 | 139.760 |
| mt17coe110 | l | Cola para manga isolante elastomérica. (material) | 0.095 | 127.31 | 12.094 |
| mo004 | h | Montador de instalações de calefação. (mão de obra) | 0.303 | 40.91 | 12.396 |
| mo103 | h | Ajudante de montador de instalações de calefação. (mão de obra) | 0.303 | 30.78 | 9.326 |
| % | % | Custos diretos complementares | 2 % | 337.776 | 6.756 |
|  |  | Custos diretos |  |  | 344.532 |

Resíduos:
- colocação: mt37tca010ie; fator de resíduo 0.022
- colocação: mt17coe050kd; fator de resíduo 0.0618317

## Recursos

**mt37tca010ie** m Tubo de cobre rígido com parede de 1,5 mm de espessura e 61/64 mm de diâmetro
Dados técnicos: Custo energético 127.904 MJ; Emissão de CO2 2.464 kg; Código LER 17 04 01; Massa do elemento 3.47 kg; Volume 0.002313 m3

**mt17coe050kd** m Manga isolante de espuma elastomérica
Dados técnicos: Custo energético 12.480 MJ; Emissão de CO2 0.547 kg; Código LER 17 02 03; Massa do elemento 0.1343 kg; Volume 0.000224 m3
Resíduos:
- embalagem: re170203 Plástico. (componente de resíduo); rendimento 0.006 kg; Código LER 17 02 03; Massa do elemento 1 kg; Volume 0.001667 m3
