# Ponto de esvaziamento

- Propriedade do ficheiro: CYPE Ingenieros S.A.
- Formato: FIEBDC-3/2016
- Programa: Generador de precios de la construcción. CYPE Ingenieros, S.A.
- Data: 23/05/2024
- Âmbito geográfico: Brasil
- Moeda: BRL
- Custos indiretos: 3 %
- Despesas gerais: 13 %
- Lucro: 6 %
- IVA: 17 %

## I Instalações

### IC Aquecimento, refrigeração, climatização e água quente

#### ICS Sistemas de condução de água

**ICS015** Un Ponto de esvaziamento.
Ponto de esvaziamento de rede de distribuição de água, para sistema de aquecimento, formado por 2 m de tubo de polipropileno copolímero random resistente à temperatura (PP-RCT), de cor verde, SDR7,4, série 3,2, de 20 mm de diâmetro exterior e 2,8 mm de espessura, colocado superficialmente e registro. Inclusive material auxiliar para montagem e fixação, acessórios e peças especiais.
Inclui: Marcação. Colocação e fixação.
Critério de medição de projeto: Número de unidades previstas, segundo documentação gráfica de Projeto.
Critério de quantitativos de obra: Medir-se-á o número de unidades realmente executadas segundo especificações de Projeto.

| Código | Un | Descrição | Rendimento | Preço | Importância |
|---|---|---|---|---|---|
| mt37tpj404a | Un | Material auxiliar para montagem e fixação das tubulações de polipropileno copolímero random resistente à temperatura (PP-RCT), SDR7,4, série 3,2, de 20 mm de diâmetro exterior. (material) | 2 | 0.52 | 1.040 |
| mt37tpj014ae | m | Tubo de polipropileno copolímero random resistente à temperatura (PP-RCT), de cor verde, SDR7,4, série 3,2, de 20 mm de diâmetro exterior e 2,8 mm de espessura, segundo ISO 15874-2, com o preço incrementado em 20% relativamente a acessórios e peças especiais. (material) | 2 | 12.57 | 25.140 |
| mt37sve010c | Un | Registro de esfera de latão niquelado para enroscar de 3/4". (material) | 1 | 21.81 | 21.810 |
| mo004 | h | Montador de instalações de calefação. (mão de obra) | 0.178 | 40.91 | 7.282 |
| mo103 | h | Ajudante de montador de instalações de calefação. (mão de obra) | 0.178 | 30.78 | 5.479 |
| % | % | Custos diretos complementares | 2 % | 60.751 | 1.215 |
|  |  | Custos diretos |  |  | 61.966 |

Resíduos:
- colocação: mt37tpj014ae; fator de resíduo 0.0275

## Recursos

**mt37tpj014ae** m Tubo de polipropileno copolímero random resistente à temperatura (PP-RCT)
Dados técnicos: Custo energético 15.501 MJ; Emissão de CO2 0.770 kg; Código LER 17 02 03; Massa do elemento 0.16 kg; Volume 0.000267 m3

**mt37sve010c** Un Registro de esfera de latão niquelado para enroscar de 3/4"
Dados técnicos: Custo energético 720.409 MJ; Emissão de CO2 48.441 kg
Resíduos:
- embalagem: re150101 Embalagens de papel e cartão. (componente de resíduo); rendimento 0.072 kg; Código LER 15 01 01; Massa do elemento 1 kg; Volume 0.001333 m3
