# Grupo eletrógeno

- Propriedade do ficheiro: CYPE Ingenieros S.A.
- Formato: FIEBDC-3/2016
- Programa: Generador de precios de la construcción. CYPE Ingenieros, S.A.
- Data: 15/06/2024
- Âmbito geográfico: Brasil
- Moeda: BRL
- Custos indiretos: 3 %
- Despesas gerais: 13 %
- Lucro: 6 %
- IVA: 17 %

## I Instalações

### IE Elétricas

#### IER Geradores de energia elétrica

**IER010** Un Grupo eletrógeno.
Grupo eletrógeno de funcionamento manual, com motor diesel, Kohler e alternador Mecc Alte trifásico de 230/400 V de tensão e 50 Hz de frequência a 1500 r.p.m., de 8 kVA de potência prime (PRP) e 9 kVA de potência de emergência (LTP), de 1300x580x1298 mm, formado por um conjunto de motor e alternador sobre caixilho de aço de alta resistência, revestido com uma camada de fosfato de zinco e acabamento com tinta de poliéster, reservatório de combustível de 80 litros de capacidade, motor refrigerado por água com ventilador mecânico, silenciador, alternador de carga de bateria com aterramento, bateria de arranque com proteção de bornes, conector para haste de aterramento (não incluída neste preço), proteções de segurança em partes quentes, móveis e com eletricidade, e quadro de distribuição de proteção, distribuição e controle para arranque manual, composto por uma central digital, chave de contato, pulsador de paragem de emergência, instrumentos de medida, proteções magneto-térmicas, proteção diferencial e fusíveis, carregador de bateria, de 12 Vcc de tensão e 3 A de intensidade máxima, para quadro de distribuição de arranque manual, válvula de 3 vias para ligação de reservatório auxiliar de combustível. Inclusive acessórios necessários para a sua correta instalação. Totalmente montado, ligado e colocado em funcionamento pela empresa instaladora para a verificação do seu correto funcionamento.
Inclui: Montagem, fixação e nivelação. Ligação e colocação em funcionamento.
Critério de medição de projeto: Número de unidades previstas, segundo documentação gráfica de Projeto.
Critério de quantitativos de obra: Medir-se-á o número de unidades realmente executadas segundo especificações de Projeto.

| Código | Un | Descrição | Rendimento | Preço | Importância |
|---|---|---|---|---|---|
| mt35gei040aa | Un | Grupo eletrógeno de funcionamento manual, com motor diesel, Kohler e alternador Mecc Alte trifásico de 230/400 V de tensão e 50 Hz de frequência a 1500 r.p.m., de 8 kVA de potência prime (PRP) e 9 kVA de potência de emergência (LTP), de 1300x580x1298 mm, formado por um conjunto de motor e alternador sobre caixilho de aço de alta resistência, revestido com uma camada de fosfato de zinco e acabamento com tinta de poliéster, reservatório de combustível de 80 litros de capacidade, motor refrigerado por água com ventilador mecânico, silenciador, alternador de carga de bateria com aterramento, bateria de arranque com proteção de bornes, conector para haste de aterramento (não incluída neste preço), proteções de segurança em partes quentes, móveis e com eletricidade, e quadro de distribuição de proteção, distribuição e controle para arranque manual, composto por uma central digital, chave de contato, pulsador de paragem de emergência, instrumentos de medida, proteções magneto-térmicas, proteção diferencial e fusíveis. (material) | 1 | 35795.76 | 35795.760 |
| mt35gei028a | Un | Carregador de bateria, de 12 Vcc de tensão e 3 A de intensidade máxima, para quadro de distribuição de arranque manual. (material) | 1 | 712.23 | 712.230 |
| mt35gei016a | Un | Válvula de 3 vias, para ligação de reservatório auxiliar de combustível. (material) | 1 | 1019.23 | 1019.230 |
| mo003 | h | Eletricista. (mão de obra) | 0.261 | 40.91 | 10.678 |
| mo102 | h | Ajudante de eletricista. (mão de obra) | 0.261 | 30.78 | 8.034 |
| % | % | Custos diretos complementares | 2 % | 37545.932 | 750.919 |
|  |  | Custos diretos |  |  | 38296.851 |
