# Tubulação para ramal de distribuição, colocada superficialmente

- Propriedade do ficheiro: CYPE Ingenieros S.A.
- Formato: FIEBDC-3/2016
- Programa: Generador de precios de la construcción. CYPE Ingenieros, S.A.
- Data: 15/06/2024
- Âmbito geográfico: Brasil
- Moeda: BRL
- Custos indiretos: 3 %
- Despesas gerais: 13 %
- Lucro: 6 %
- IVA: 17 %

## I Instalações

### IF Abastecimento de água

#### IFM Ramais de distribuição

**IFM005** m Tubulação para ramal de distribuição, colocada superficialmente.
Tubulação para ramal de distribuição de abastecimento de água, colocada superficialmente e fixada ao paramento, constituída por tubo multicamada de polietileno reticulado/alumínio/polietileno reticulado de alta densidade (PE-X/Al/PE-X), de 63 mm de diâmetro e 6 mm de espessura, temperatura máxima de funcionamento 95°C. Inclusive material auxiliar para montagem e fixação, acessórios e peças especiais.
Inclui: Marcação. Colocação e fixação de tubos, acessórios e peças especiais.
Critério de medição de projeto: Comprimento medido segundo documentação gráfica de Projeto.
Critério de quantitativos de obra: Medir-se-á o comprimento realmente executado segundo especificações de Projeto.

| Código | Un | Descrição | Rendimento | Preço | Importância |
|---|---|---|---|---|---|
| mt37tco400jg | Un | Material auxiliar para montagem e fixação das tubulações multicamada de polietileno reticulado/alumínio/polietileno reticulado de alta densidade (PE-X/Al/PE-X), com barreira de oxigênio, de 63 mm de diâmetro exterior. (material) | 1 | 3.52 | 3.520 |
| mt37tco010jgd | m | Tubo multicamada de polietileno reticulado/alumínio/polietileno reticulado de alta densidade (PE-X/Al/PE-X), de 63 mm de diâmetro e 6 mm de espessura, temperatura máxima de funcionamento 95°C, segundo ISO 21003-1, com o preço incrementado em 15% relativamente a acessórios e peças especiais. (material) | 1 | 80.96 | 80.960 |
| mo008 | h | Encanador. (mão de obra) | 0.094 | 40.91 | 3.846 |
| mo107 | h | Ajudante de encanador. (mão de obra) | 0.094 | 30.78 | 2.893 |
| % | % | Custos diretos complementares | 2 % | 91.219 | 1.824 |
|  |  | Custos diretos |  |  | 93.043 |

Resíduos:
- colocação: mt37tco010jgd; fator de resíduo 0.0243957

## Recursos

**mt37tco010jgd** m Tubo multicamada de polietileno reticulado/alumínio/polietileno reticulado de alta densidade (PE-X/Al/PE-X)
Dados técnicos: Custo energético 155.846 MJ; Emissão de CO2 7.177 kg; Código LER 17 02 03; Massa do elemento 1.208 kg; Volume 0.002013 m3
