# Tubulação para ramal de distribuição, colocada superficialmente

- Propriedade do ficheiro: CYPE Ingenieros S.A.
- Formato: FIEBDC-3/2016
- Programa: Generador de precios de la construcción. CYPE Ingenieros, S.A.
- Data: 15/06/2024
- Âmbito geográfico: Brasil
- Moeda: BRL
- Custos indiretos: 3 %
- Despesas gerais: 13 %
- Lucro: 6 %
- IVA: 17 %

## I Instalações

### IF Abastecimento de água

#### IFM Ramais de distribuição

**IFM005** m Tubulação para ramal de distribuição, colocada superficialmente.
Tubulação para ramal de distribuição de abastecimento de água, colocada superficialmente e fixada ao paramento, constituída por tubo multicamada de polietileno de alta densidade/alumínio/polietileno de alta densidade (PE-X/Al/PEAD), de 75 mm de diâmetro exterior e 4,6 mm de espessura. Inclusive material auxiliar para montagem e fixação, acessórios e peças especiais.
Inclui: Marcação. Colocação e fixação de tubos, acessórios e peças especiais.
Critério de medição de projeto: Comprimento medido segundo documentação gráfica de Projeto.
Critério de quantitativos de obra: Medir-se-á o comprimento realmente executado segundo especificações de Projeto.

| Código | Un | Descrição | Rendimento | Preço | Importância |
|---|---|---|---|---|---|
| mt37tpa510h | Un | Material auxiliar para montagem e fixação das tubulações multicamada de polietileno reticulado/alumínio/polietileno de alta densidade (PE-X/Al/PEAD), de 75 mm de diâmetro exterior. (material) | 1 | 7.07 | 7.070 |
| mt37tpa500hd | m | Tubo multicamada de polietileno de alta densidade/alumínio/polietileno de alta densidade (PE-X/Al/PEAD), de 75 mm de diâmetro exterior e 4,6 mm de espessura, segundo ISO 21003-1, com o preço incrementado em 15% relativamente a acessórios e peças especiais. (material) | 1 | 157.79 | 157.790 |
| mo008 | h | Encanador. (mão de obra) | 0.084 | 40.91 | 3.436 |
| mo107 | h | Ajudante de encanador. (mão de obra) | 0.084 | 30.78 | 2.586 |
| % | % | Custos diretos complementares | 2 % | 170.882 | 3.418 |
|  |  | Custos diretos |  |  | 174.300 |
