# Tubulação para ramal de distribuição, colocada superficialmente

- Propriedade do ficheiro: CYPE Ingenieros S.A.
- Formato: FIEBDC-3/2016
- Programa: Generador de precios de la construcción. CYPE Ingenieros, S.A.
- Data: 15/06/2024
- Âmbito geográfico: Brasil
- Moeda: BRL
- Custos indiretos: 3 %
- Despesas gerais: 13 %
- Lucro: 6 %
- IVA: 17 %

## I Instalações

### IF Abastecimento de água

#### IFM Ramais de distribuição

**IFM005** m Tubulação para ramal de distribuição, colocada superficialmente.
Tubulação para ramal de distribuição de abastecimento de água, colocada superficialmente e fixada ao paramento, constituída por tubo de aço inoxidável classe 1.4301 (AISI 304), com solda longitudinal, de 18 mm de diâmetro exterior e 0,7 mm de espessura, série 1. Inclusive material auxiliar para montagem e fixação, acessórios e peças especiais.
Inclui: Marcação. Colocação e fixação de tubos, acessórios e peças especiais.
Critério de medição de projeto: Comprimento medido segundo documentação gráfica de Projeto.
Critério de quantitativos de obra: Medir-se-á o comprimento realmente executado segundo especificações de Projeto.

| Código | Un | Descrição | Rendimento | Preço | Importância |
|---|---|---|---|---|---|
| mt08tai420d | Un | Material auxiliar para montagem e fixação das tubulações de aço inoxidável com solda, de 18 mm de diâmetro exterior. (material) | 1 | 0.25 | 0.250 |
| mt08tai020dc | m | Tubo de aço inoxidável classe 1.4301 (AISI 304), com solda longitudinal, de 18 mm de diâmetro exterior e 0,7 mm de espessura, série 1, com o preço incrementado em 10% relativamente a acessórios e peças especiais. (material) | 1 | 5.37 | 5.370 |
| mo008 | h | Encanador. (mão de obra) | 0.091 | 40.91 | 3.723 |
| mo107 | h | Ajudante de encanador. (mão de obra) | 0.091 | 30.78 | 2.801 |
| % | % | Custos diretos complementares | 2 % | 12.144 | 0.243 |
|  |  | Custos diretos |  |  | 12.387 |

Resíduos:
- colocação: mt08tai020dc; fator de resíduo 0.0350007

## Recursos

**mt08tai020dc** m Tubo de aço inoxidável classe 1.4301 (AISI 304)
Dados técnicos: Custo energético 16.007 MJ; Emissão de CO2 2.085 kg; Código LER 17 04 05; Massa do elemento 0.298651 kg; Volume 0.000142 m3
Resíduos:
- embalagem: re170201 Madeira. (componente de resíduo); rendimento 0.011 kg; Código LER 17 02 01; Massa do elemento 1 kg; Volume 0.000909 m3
- embalagem: re170203 Plástico. (componente de resíduo); rendimento 0.003 kg; Código LER 17 02 03; Massa do elemento 1 kg; Volume 0.001667 m3
