# Tubulação para ramal de distribuição, colocada superficialmente

- Propriedade do ficheiro: CYPE Ingenieros S.A.
- Formato: FIEBDC-3/2016
- Programa: Generador de precios de la construcción. CYPE Ingenieros, S.A.
- Data: 15/06/2024
- Âmbito geográfico: Brasil
- Moeda: BRL
- Custos indiretos: 3 %
- Despesas gerais: 13 %
- Lucro: 6 %
- IVA: 17 %

## I Instalações

### IF Abastecimento de água

#### IFM Ramais de distribuição

**IFM005** m Tubulação para ramal de distribuição, colocada superficialmente.
Tubulação para ramal de distribuição de abastecimento de água, colocada superficialmente e fixada ao paramento, constituída por tubo de cobre rígido com parede de 1 mm de espessura e 20/22 mm de diâmetro. Inclusive material auxiliar para montagem e fixação, acessórios e peças especiais.
Inclui: Marcação. Colocação e fixação de tubos, acessórios e peças especiais.
Critério de medição de projeto: Comprimento medido segundo documentação gráfica de Projeto.
Critério de quantitativos de obra: Medir-se-á o comprimento realmente executado segundo especificações de Projeto.

| Código | Un | Descrição | Rendimento | Preço | Importância |
|---|---|---|---|---|---|
| mt37tca400d | Un | Material auxiliar para montagem e fixação das tubulações de cobre rígido, de 20/22 mm de diâmetro. (material) | 1 | 1.09 | 1.090 |
| mt37tca010dd | m | Tubo de cobre rígido com parede de 1 mm de espessura e 20/22 mm de diâmetro, com o preço incrementado em 15% relativamente a acessórios e peças especiais. (material) | 1 | 24.99 | 24.990 |
| mo008 | h | Encanador. (mão de obra) | 0.157 | 40.91 | 6.423 |
| mo107 | h | Ajudante de encanador. (mão de obra) | 0.157 | 30.78 | 4.832 |
| % | % | Custos diretos complementares | 2 % | 37.335 | 0.747 |
|  |  | Custos diretos |  |  | 38.082 |

Resíduos:
- colocação: mt37tca010dd; fator de resíduo 0.0403424

## Recursos

**mt37tca010dd** m Tubo de cobre rígido com parede de 1 mm de espessura e 20/22 mm de diâmetro
Dados técnicos: Custo energético 21.747 MJ; Emissão de CO2 0.419 kg; Código LER 17 04 01; Massa do elemento 0.59 kg; Volume 0.000393 m3
