# Tubulação para ramal de distribuição, colocada superficialmente

- Propriedade do ficheiro: CYPE Ingenieros S.A.
- Formato: FIEBDC-3/2016
- Programa: Generador de precios de la construcción. CYPE Ingenieros, S.A.
- Data: 15/06/2024
- Âmbito geográfico: Brasil
- Moeda: BRL
- Custos indiretos: 3 %
- Despesas gerais: 13 %
- Lucro: 6 %
- IVA: 17 %

## I Instalações

### IF Abastecimento de água

#### IFM Ramais de distribuição

**IFM005** m Tubulação para ramal de distribuição, colocada superficialmente.
Tubulação para ramal de distribuição de abastecimento de água, colocada superficialmente e fixada ao paramento, constituída por tubo de cobre rígido com parede de 1 mm de espessura e 40/42 mm de diâmetro. Inclusive material auxiliar para montagem e fixação, acessórios e peças especiais.
Inclui: Marcação. Colocação e fixação de tubos, acessórios e peças especiais.
Critério de medição de projeto: Comprimento medido segundo documentação gráfica de Projeto.
Critério de quantitativos de obra: Medir-se-á o comprimento realmente executado segundo especificações de Projeto.

| Código | Un | Descrição | Rendimento | Preço | Importância |
|---|---|---|---|---|---|
| mt37tca400g | Un | Material auxiliar para montagem e fixação das tubulações de cobre rígido, de 40/42 mm de diâmetro. (material) | 1 | 2.35 | 2.350 |
| mt37tca010gd | m | Tubo de cobre rígido com parede de 1 mm de espessura e 40/42 mm de diâmetro, com o preço incrementado em 15% relativamente a acessórios e peças especiais. (material) | 1 | 54 | 54.000 |
| mo008 | h | Encanador. (mão de obra) | 0.209 | 40.91 | 8.550 |
| mo107 | h | Ajudante de encanador. (mão de obra) | 0.209 | 30.78 | 6.433 |
| % | % | Custos diretos complementares | 2 % | 71.333 | 1.427 |
|  |  | Custos diretos |  |  | 72.760 |

Resíduos:
- colocação: mt37tca010gd; fator de resíduo 0.0323953

## Recursos

**mt37tca010gd** m Tubo de cobre rígido com parede de 1 mm de espessura e 40/42 mm de diâmetro
Dados técnicos: Custo energético 62.662 MJ; Emissão de CO2 1.207 kg; Código LER 17 04 01; Massa do elemento 1.7 kg; Volume 0.001133 m3
