# Tubulação para ramal de distribuição, colocada superficialmente

- Propriedade do ficheiro: CYPE Ingenieros S.A.
- Formato: FIEBDC-3/2016
- Programa: Generador de precios de la construcción. CYPE Ingenieros, S.A.
- Data: 15/06/2024
- Âmbito geográfico: Brasil
- Moeda: BRL
- Custos indiretos: 3 %
- Despesas gerais: 13 %
- Lucro: 6 %
- IVA: 17 %

## I Instalações

### IF Abastecimento de água

#### IFM Ramais de distribuição

**IFM005** m Tubulação para ramal de distribuição, colocada superficialmente.
Tubulação para ramal de distribuição de abastecimento de água, colocada superficialmente e fixada ao paramento, constituída por tubo de polietileno reticulado (PE-Xa), série 5, de 40 mm de diâmetro exterior, PN=6 atm e 3,7 mm de espessura, fornecido em rolos. Inclusive material auxiliar para montagem e fixação, acessórios e peças especiais.
Inclui: Marcação. Colocação e fixação de tubos, acessórios e peças especiais.
Critério de medição de projeto: Comprimento medido segundo documentação gráfica de Projeto.
Critério de quantitativos de obra: Medir-se-á o comprimento realmente executado segundo especificações de Projeto.

| Código | Un | Descrição | Rendimento | Preço | Importância |
|---|---|---|---|---|---|
| mt37tpu400e | Un | Material auxiliar para montagem e fixação das tubulações de polietileno reticulado (PE-Xa), série 5, de 40 mm de diâmetro exterior. (material) | 1 | 2.13 | 2.130 |
| mt37tpu010ud | m | Tubo de polietileno reticulado (PE-Xa), série 5, de 40 mm de diâmetro exterior, PN=6 atm e 3,7 mm de espessura, fornecido em rolos, segundo ISO 15875-2, com o preço incrementado em 15% relativamente a acessórios e peças especiais. (material) | 1 | 46.66 | 46.660 |
| mo008 | h | Encanador. (mão de obra) | 0.073 | 40.91 | 2.986 |
| mo107 | h | Ajudante de encanador. (mão de obra) | 0.073 | 30.78 | 2.247 |
| % | % | Custos diretos complementares | 2 % | 54.023 | 1.080 |
|  |  | Custos diretos |  |  | 55.103 |

Resíduos:
- colocação: mt37tpu010ud; fator de resíduo 0.0261347

## Recursos

**mt37tpu010ud** m Tubo de polietileno reticulado (PE-Xa)
Dados técnicos: Custo energético 38.849 MJ; Emissão de CO2 1.929 kg; Código LER 17 02 03; Massa do elemento 0.401 kg; Volume 0.000668 m3
