# Tubulação de cobre

- Propriedade do ficheiro: CYPE Ingenieros S.A.
- Formato: FIEBDC-3/2016
- Programa: Generador de precios de la construcción. CYPE Ingenieros, S.A.
- Data: 15/06/2024
- Âmbito geográfico: Brasil
- Moeda: BRL
- Custos indiretos: 3 %
- Despesas gerais: 13 %
- Lucro: 6 %
- IVA: 17 %

## I Instalações

### IH Tubulações para fluidos

#### IHC Tubulações de cobre

**IHC010** m Tubulação de cobre.
Tubulação formada por tubo de cobre rígido com parede de 1 mm de espessura e 33/35 mm de diâmetro. Instalação em superfície. Inclusive material auxiliar para montagem e fixação, acessórios e peças especiais.
Inclui: Marcação. Colocação e fixação de tubos, acessórios e peças especiais.
Critério de medição de projeto: Comprimento medido segundo documentação gráfica de Projeto.
Critério de quantitativos de obra: Medir-se-á o comprimento realmente executado segundo especificações de Projeto.

| Código | Un | Descrição | Rendimento | Preço | Importância |
|---|---|---|---|---|---|
| mt37tca400f | Un | Material auxiliar para montagem e fixação das tubulações de cobre rígido, de 33/35 mm de diâmetro. (material) | 1 | 1.91 | 1.910 |
| mt37tca010fg | m | Tubo de cobre rígido com parede de 1 mm de espessura e 33/35 mm de diâmetro, com o preço incrementado em 30% relativamente a acessórios e peças especiais. (material) | 1 | 49.79 | 49.790 |
| mo008 | h | Encanador. (mão de obra) | 0.251 | 40.91 | 10.268 |
| mo107 | h | Ajudante de encanador. (mão de obra) | 0.251 | 30.78 | 7.726 |
| % | % | Custos diretos complementares | 2 % | 69.694 | 1.394 |
|  |  | Custos diretos |  |  | 71.088 |

Resíduos:
- colocação: mt37tca010fg; fator de resíduo 0.0335489

## Recursos

**mt37tca010fg** m Tubo de cobre rígido com parede de 1 mm de espessura e 33/35 mm de diâmetro
Dados técnicos: Custo energético 51.973 MJ; Emissão de CO2 1.001 kg; Código LER 17 04 01; Massa do elemento 1.41 kg; Volume 0.00094 m3
